# SCD Schulcampus Deisenhofen - gesamt
Angebotsaufforderung (GAEB DA XML 3.3, DA83)
Projekt: 2021-04
Währung: EUR
Erstellt mit: GXML Toolbox V3.3 R20220330, ORCA AVA 27 27.00.00, 24.04.2026

## 1.0 Angaben zu Abschnitt 0 der Allgemeinen Technischen Vertragsbedingungen - Stand 15.01.2026
1.0 Angaben zu Abschnitt 0 der Allgemeinen Technischen Vertragsbedingungen - Stand 15.01.2026 -

1.1 Angaben zur Baustelle

Lage der Baustelle, Umgebungsbedingungen, Zufahrtsmöglichkeiten und Beschaffenheit der Zufahrt sowie etwaige Einschränkungen bei ihrer Benutzung.

Das Bauvorhaben "Neubau Schulcampus Deisenhofen" befindet sich in der Gemeinde Oberhaching, Ortsteil Deisenhofen an der Sauerlacher Straße. Sie beinhaltet das Abräumen des Oberbodens der früheren Ackerfläche sowie die Erstellung des Neubaus des Schulcampus, bestehend aus Fachoberschule, Realschule, Mensa mit Verwaltungsbüros des Zweckverbands, 3-fach Sporthalle und Tiefgarage (inkl. Freiflächengestaltung und Nebengebäuden).

Während der Bauarbeiten befinden sich die angrenzenden Nachbargebäude immer in Nutzung.

Lage des Baugrundstücks:
Der Schulcampus liegt in unmittelbarer Nähe zum S-Bahnhof Deisenhofen. Das Grundstück befindet sich zwischen der Sauerlacher Strasse  und der Schulstrasse. Südlich wird es durch einen Wirtschaftsweg, den Vogelherdweg und im Norden durch einen Fussweg begrenzt.
Südlich des Vogelherdweges befindet sich der Teil des Grundstückes auf dem sich die Aussensportflächen befinden.

Zufahrt:
Die Ver- und Entsorgung der Baustelle erfolgt ausschließlich über die Sauerlacher Straße. Die Schulstraße ist von Baustellenverkehr freizuhalten. Hier besteht durch die gegenüberliegende Grundschule eine erhöhte Unfallgefahr.
Die Hauptzufahrt zur Baustelle an der Sauerlacher Straße, wird täglich vor Arbeitsbeginn geöffnet und ist nach dem Verlassen der Baustelle zu schließen.
In nahem Umfeld sowie auf dem Gelände der Baustelle besteht nur bedingte Wendemöglichkeit, insbesondere für Schwerlasttransporte oder Sattelauflieger.
In Ausnahmefällen darf nach ausdrücklicher Erlaubnis des AG oder der Objektüberwachung eine Nebenzufahrt an der Schulstraße genutzt werden. Eine Erlaubnis wird nur Schwerlasttransporten und Sattelaufliegern erteilt.

Art und Lage der baulichen Anlagen, z.B. auch Anzahl und Höhe der Geschosse.
Entwurf/ Erscheinungsbild
Das Grundstück befindet sich im Oberhachinger Ortsteil Deisenhofen unmittelbar westlich der gleichnamigen S-Bahn-Station.
Auf dem Grundstück entstehen eine Realschule, eine Fachoberschule (FOS), eine Mensa, eine 3-fach-Sporthalle, die auch als Mehrzweckhalle genutzt werden soll, und eine Tiefgarage.

Die Realschule und die Fachoberschule entstehen als Holz-Hybrid-Bauten. Mensa, Sporthalle und Tiefgarage sind Massivbauten aus Stahlbeton. Bis auf die Fachoberschule sind alle Gebäude im 1. UG verbunden. Die Schulen bestehen aus je drei Gebäudeteilen, von denen jeweils 2 eine Geschossigkeit von EG + 1 haben und der dritte EG +2 hat. Mensa und Sporthalle haben jeweils 1 Obergeschoss, die Tiefgarage befindet sich zwischen Sporthalle und Realschule im Untergeschoss.
Alle Gebäude sind mit Holzfassaden und Blechdächern geplant.

Die Oberflächen im Inneren sind Sichtoberflächen (Holz bzw. Beton), flächenelastische Bodenbeläge, Holz- und Werksteinböden.

Gebäudekennzahlen (Circa-Werte)

Grundstücksfläche: ca. 9 ha

Grundflächen (aller Gebäude)
Brutto-Grundfläche gesamt (BGF): 35.300 qm
- Realschule:  12.400 qm
- Fachoberschule: 12.000 qm
- Sporthalle:  5.400 qm
- Mensa:  2.000 qm
- Tiefgarage:  3.500 qm

Höhenangaben Realschule: +/- 0,00 = +596,40 ü NHN
- OK Gelände:  +596,38 ü NHN
- OK FB UG:  +592,21ü NHN
- OK FB EG:  +/- 0,00 m = 596,40 ü NHN
- OK FB 1.OG:  +600,925 ü NHN
- OK FB 2.OG:  +604,945 ü NHN

Höhenangaben Fachoberschule: +/- 0,00 = +596,15 ü NHN
- OK Gelände: +596,13 ü NHN
- OK FB UG:  +591,96 ü NHN
- OK FB EG:  +/- 0,00 m = 596,15 ü NHN
- OK FB 1.OG: +600,675 ü NHN
- OK FB 2.OG: +604,695 ü NHN

Höhenangaben Mensa: +/- 0,00 = +596,15 ü NHN
- OK Gelände:  +596,13 ü NHN
- OK FB UG:  +591,55 ü NHN
- OK FB EG:  +596,15 ü NHN
- OK FB OG:  +600,40 ü NHN

Höhenangaben Sporthalle: +/- 0,00 = +596,15 ü NHN
- OK Gelände: +596,13 ü NHN
- OK FB UG:  +591,55 ü NHN
- OK FB EG:  +596,15 ü NHN
- OK FB OG: +600,40 ü NHN

Tiefgarage
- OK Gelände: +596,15 ü NHN
- OK FB UG:  +591,55 ü NHN

Brutto-Rauminhalt gesamt (BRI): 188.550 cbm
- Realschule: 64.750 cbm
- Fachoberschule: 57.500 cbm
- Sporthalle:  40.100 cbm
- Mensa:  9.700 cbm
- Tiefgarage:  16.500 cbm

Bodenverhältnisse
Für das Grundstück liegt ein Baugrundgutachten vor.

Grundwassersituation
Der Bemessungswasserstand liegt auf einer Höhe von 575,00 m ü NN.

1.2 Konstruktionsbeschreibung Architektur

Baugrube und Gründung (für Ausbaugewerke nicht relevant ) entfällt

Primärkonstruktion/ Rohbau
Realschule und Fachoberschule:
Das Untergeschoss wird in Stahlbeton hergestellt. Teilweise wird Recyclingbeton eingesetzt, andere Teile werden in Sichtbetonqualität hergestellt. Tieferliegende Bauteile wie Pumpensümpfe, Bodenkanäle etc. werden in WU-Beton hergestellt.
Treppenhauskerne werden in Stahlbeton in Sichtbetonqualität errichtet
Tragkonstruktion Erdgeschoss und Obergeschosse Holz (s.u.)

Sporthalle, Mensa und Tiefgarage:
Tragkonstruktion aus Stahlbeton in Sichtbetonqualität
Tieferliegende Bauteile wie Pumpensümpfe, Bodenkanäle etc. werden in WU-Beton hergestellt.
Dachkonstruktionen Mensa und Sporthalle aus Holz
Decke Tiefgarage Stahlbeton

Fassade
Die Fassaden sollen mit einer vertikalen Boden-Deckel-Schalung aus Holz versehen werden.
Teilbereiche werden aus Brandschutzgründen mit einer nichtbrennbaren Fassade ausgebildet.
In den Tiefhöfen (Realschule, Fachoberschule und Sporthalle) wird die Fassade mit Betonfertigteilen bekleidet.

Elementaufbauten und Oberflächen
Bodenplatte im UG:
Stahlbeton flügelgeglättet, auf XPS-Dämmung

Außenwände
Realschule und Fachoberschule:
Holzrahmenbauwände, im Werk vorgefertigt
Zellulosedämmung zwischen statisch wirksamen Holzriegeln
außenseitig DWD-Platte, innenseitig OSB-Platte

Sporthalle, Mensa und Tiefgarage:
Aussenwände und -stützen Stahlbetons Ortbeton, tlw. Fertigteile, Sichtbetonqualität

Fassaden
Realschule, Fachoberschule und Mensa:
Hinterlüftete, vertikale Holzverschalung, Fichte,
als Boden-Deckel-Schalung, vorvergraut
Pfosten-Riegel-Elemente aus Holz-Aluminium Konstruktion mit Festverglasung, Fenster und Türen als Drehflügel (manuell) und integrierten, dezentralen Lüftungsgeräten, Holzart: Fichte/ Esche, Aluminium Deckschalen: pulverbeschichtet, Holzoberfläche: transparent lasiert
Verglasungsart: 2- bzw. 3-Scheiben-Verglasung Isolierverglasung und Sonnenschutzverglasung
Oberlichtbänder mit Festverglasungen und Lamellenfenstern im Bereich des Dachversatzes (Entrauchung Aula/ Aufzug)

Sporthalle:
Hinterlüftete, vertikale Holzverschalung, Fichte,
als Boden-Deckel-Schalung, vorvergraut
Pfosten-Riegel-Elemente aus Aluminium mit Festverglasung, Fenster als Drehflügel (manuell)
Aluminium Deckschalen: pulverbeschichtet,
Verglasungsart: 3-Scheiben-Verglasung Isolierverglasung
Oberlichtband mit Lamellenfenstern und Festverglasungen im Bereich des Dachversatzes
Verglasungen der Dachfläche als liegende PR-Konstruktion wie vor in Gymnastikräumen und Treppenraum

Innenwände:
Realschule und Fachoberschule:
Tragende und nicht tragende Innenwände als Brettsperrholzwände in Fichte Oberflächen in Wohnsichtqualität, mit aufhellendem Vergilbungsschutz und Schutzanstrich, einige Bauteile aus Baubuche
in Nebenräumen: Industriesichtqualität
Wände in Untergeschossen aus Stahlbeton in Sichtbetonqualität
Sanitärwände als Holz- und Metallständer-Wände mit 2-lagiger Gipskartonbeplankung, bzw. einlagig mit Gipskarton bekleidete Brettsperrholzwände
Sanitärräume türhoch bzw. raumhoch gefliest mit Fliesen
Innentüren: Opake Türen als Holz-Umfassungszargen,
tlw. Holz-Stockzargen mit Laibungsbekleidung.

Sporthalle und Mensa:
Wände aus Stahlbeton in Sichtbetonqualität
Sanitärwände als Metallständer-Wände mit 2-lagiger Gipskartonbeplankung
Innentüren:
Opake Türen als Stahl-Umfassungszargen mit Holztürblatt Technikräume Stahltüren mit Umfassungszarge
Rohrrahmentüren, Prallwandtüren
Türen im Verwaltungsbereich Mensa: Holzumfassungszargen mit Holztürblatt

Decken
Realschule und Fachoberschule:
Decken über UG: oberflächenfertige Stahlbetondecke,
Decken über EG und 1.OG: Decke als Holz-Beton-Verbund-decken (HBV),
in den aussenliegenden Räumen (Klassenzimmer u.ä.) als Rippendecken mit Halbfertigteilen aus Beton als verlorene Schalung
in zu den Innenhöfen orientierten Bereichen (freies Lernen u.ä.) als Brettstapeldecke in Fichte mit raumakustisch wirksamer Nutung und Einlage von Holz-Weichfaserplattenstreifen, Oberfläche Sichtqualität, Vergilbungsschutz,
teilweise Unterhangdecken mit Holz-Akustikelementen und Holzwolle-Leichtbauplatten
Decken in Sanitärräume als Gipskarton-Abhangdecken bzw. als freitragende Decken

Sporthalle und Mensa:
Die Rohdecken in beiden Gebäuden sind aus Stahlbeton, Dachkonstruktion aus Holz (s.u.)
Abhangdecken in der Sporthalle zwischen den Sparren als Holzwolle-Akustikplatte
Gymnastikräume Sporthalle und Gastraum Mensa mit  Holz-Akustikelementen
Foyers, Treppenhäuser, Umkleiden und Sanitär- und Küchenbereiche mit GK-Abhangdecken, gestrichen, tlw. mit Akustikanforderung
Technik und Lagerbereiche ohne Unterhangdecken

Tiefgarage: Rohdecke in Sichtbeton SB 2, in Randbereichen zu anderen Gebäuden unterseitig gedämmt
druckfeste Mineralwolleplatten mit Holzwolle-Sichtschale

Bodenaufbau
Realschule und Fachoberschule:
schwimmender Estrich mit Fussbodenheizung
Bodenbeläge Klassenzimmer mit Kautschukbelag
Öffentliche Bereiche (Aula, Mehrzweckraum und Treppenhäuser) mit Betonwerksteinbelag
Fachklassen und Werkstätten teilweise mit Holzpflaster bzw. Industrieparkett
Sanitärräume mit Fliesenbelag
Technik- und Lagerbereiche mit staubbindenden Anstrich

Sporthalle und Mensa:
schwimmender Estrich mit Fussbodenheizung
Öffentliche Bereiche (Foyers Sporthalle, Gastraum Mensa, Treppenhäuser) mit Betonwerksteinbelag
Sanitärräume mit Fliesenbelag
Bodenbelag Sporthalle und Geräte- und Gymnastikräume: Linoleum auf Doppelschwingboden

Dachkonstruktion und Aufbau:
Realschule und Fachoberschule:
Nach aussen geneigte Dächer als
Sparrendächer mit raumabschließender Brettsperrholzplatte und Dämmung nichtbrennbar Mineralwolle Blechdach mit Hinterlüftung als Metalldach mit Leistenfalz
In Teilbereichen Photovoltaik dachparallel montiert

Zu den Innenhöfen geneigten Dächer als
Sparrendächer mit raumabschließender Brettsperrholzplatte
Kompaktdachaufbau mit PUR-Dämmung und bituminöser Abdichtung
Dachbegrünung

Sporthalle:
Sparrendach mit raumabschließender Brettsperrholzplatte
und Dämmung nichtbrennbar Mineralwolle
Blechdach mit Hinterlüftung als Metalldach mit Leistenfalz
in Teilbereichen Photovoltaik dachparallel montiert

Mensa:
Sparrendach mit Zwischensparrendämmung nichtbrennbar Mineralwolle
Blechdach mit Hinterlüftung als Metalldach mit Leistenfalz
in Teilbereichen Photovoltaik dachparallel montiert

Einbaumöblierung:
Einbauschränke in Unterrichtsräumen, Büros, etc.:
Fronten: Spanplatte, 19mm, Fichte Furnier, astig, wie BSPH-Wandoberflächen, teilweise mit raumakustisch wirksamer Mikroperforierung;

Schallschutz:
Schallschutz der Decken über HBV-Decken und EPS-Dämmung unter schwimmendem Estrich;
(in Versammlungsstätten Mineralwolle unter Estrich)
Schallschutz der Wände über Vorsatzschalen unterschiedlicher Stärke, Beplankung in Fichte-3-Schichtplatten in Sichtqualität bzw. Gipskartonplatten;

Lüftungskonzept:
Hybride Lüftung: mechanische Lüftung durch dezentrale Lüftungsgeräte in der Fassade ergänzt durch manuelle Fensterlüftung; Sommerlicher Wärmeschutz: Erwärmung/Auskühlung des Gebäudes in heißen Sommermonaten über Nachtluftspülung (dezentrale Lüftungsgeräte)
Zentrale Bereiche wie Aula und Mehrzweckraum und Nebenräume mit zentraler mechanischer Lüftung

Konstruktion / TGA / ELT / Freianlagen
Weitere Angaben zur Konstruktion, zu den TGA- und Elektroinstallationen, sowie zur Ausführung der Freianlagen siehe folgende Vortexte.

1.3 Baustellenbetrieb

Verkehrsverhältnisse auf der Baustelle, insbesondere Verkehrsbeschränkungen
Be- und Entladetätigkeiten dürfen ausschließlich unter Anwesenheit des Fahrzeugführers erfolgen.
Auf dem gesamten Baufeld gilt die Straßenverkehrsordnung. Die Einhaltung der Straßenverkehrsordnung obliegt den Auftragnehmern und deren Kraftfahrzeugführern und Maschinisten. Davon abweichend wird die Höchstgeschwindigkeit auf 20 km/h festgelegt.

Der Auftragnehmer/Firmenbauleiter hat die Baustelle während und außerhalb der üblichen Arbeitszeit gemäß den Unfallverhütungsvorschriften der Bauberufsgenossenschaften zu sichern. Die Baustellenzugänge sind, außer zu Betriebszwecken, dauerhaft geschlossen zu halten.
Andere Zufahrten, Baustellenzu- oder -ausgänge und Baustraßen dürfen nicht benutzt werden.
Auf die Einschränkungen infolge bestehender verkehrspolizeilicher Vorgaben, wie z. B. Gewässer, Parkverbote, Einbahnstraßenregelungen, Nutzlastbeschränkungen oder räumlich beengte Verhältnisse, wird hingewiesen.

Straßen, Wege, Lager- und Arbeitsplätze innerhalb des Baugeländes werden in bestehendem Zustand zur Verfügung gestellt und auf Antrag von der Objektüberwachung zugewiesen. Sie können vom Auftragnehmer nur auf eigene Gefahr benutzt werden.
Auf dem Baugrundstück werden in begrenzter Zahl Parkplätze ausgewiesen. Ein Anrecht auf einen Parkplatz auf der Baustelle besteht nicht.

Für den Verkehr freizuhaltende Flächen
Fahrwege und Wandflächen sind grundsätzlich freizuhalten.
Die Feuerwehrzufahrten, -aufstellflächen, sowie die Flucht- und Rettungswege sind freizuhalten.
Das Abstellen von Fahrzeugen aller Art in Halteverbotszonen, Feuerwehrzufahrten, sonstigen Einfahrten sowie auf Grünflächen ist verboten. Widerrechtlich abgestellte Fahrzeuge werden auf Kosten des Fahrzeughalters abgeschleppt. Widerrechtlich genutzte Abstellflächen werden auf Kosten des Benutzers geräumt.

Art, Lage, Maße und Nutzbarkeit von Transporteinrichtungen und Transportwegen, z.B. Montageöffnungen.
Derzeit stehen 4 Obendreher-Kräne des Rohbauers auf dem Baufeld. Nach Abschluss der Rohbauarbeiten stehen die Kräne auch für die Gewerke Zimmerer und Dach zur Verfügung, nicht für die Ausbaugewerke.
Die Obergeschosse der Realschule und FOS sind über einen Gerüstaufzug im jeweiligen Bauteil B angebunden (EG-2.OG). In den Bauteilen A und C gibt es in beiden Schulen zusätzlich eine Absetzbühne und eine Einbringöffnung. Das UG ist jeweils nur über das Treppenhaus erreichbar.
In Sporthalle und Mensa steht das jeweilige Treppenhaus im Gebäude zum Materialtransport zur Verfügung (UG-1.OG), in der Sporthalle kann für das südliche UG auch vom Tiefhof angeliefert werden.

Besondere Belastungen aus Immissionen sowie besondere klimatische oder betriebliche Bedingungen
Erschütterungsintensive bzw. lärmintensive Arbeiten sind immer erst nach schriftlicher Bestätigung durch die Objektüberwachung möglich.
Unterbrechungen durch Forderungen Dritter (besonders Lärmbelästigung, Geruchsbelästigung) auf Anweisung der Objektüberwachung oder des Auftraggebers direkt sind möglich und Folge zu leisten.
Die gem. Vertrag vereinbarten Ruhezeiten sind zu beachten und zwingend einzuhalten. Abweichungen hiervon können nur durch den Auftraggebers selbst gestattet werden.

Lage, Art, Anschlusswert und Bedingungen für das Überlassen von Anschlüssen für Wasser, Energie und Abwasser.
Der AG stellt auf der Baustelle Baustrom zur Verfügung.
Der Baustromanschluss kommt aus einer Trafostation an der Schulstraße.
Es steht je ein Kranverteiler, ein großer Baustromverteiler und Gruppenverteiler an der Fachoberschule, der Realschule und im Bereich Mensa / Sporthalle zur Verfügung. Die Leistungsabnahme an diesem Haupt-Baustromkasten kann nur anteilig durch den jeweiligen AN erfolgen.
Mit Ende der Rohbauarbeiten und Beginn der Ausbauarbeiten stellt der AG über den AN Baustrom die neue Baustromversorgung im Innenbereich für alle Unternehmer mit 1x Baustromverteiler in jeder Geschossebene im jeweiligen Treppenhaus zur Verfügung.
Über die vorgesehenen Baustromverteiler können nur Geräte und Anlagen bis zu einem Nennstrom vom 32 Ampère abgehend versorgt werden.

In unmittelbarer Umgebung des Baugrundstückes befinden sich drei Hydranten. Ein Hydrant befindet sich an der Schulstraße in der Nähe der Fachoberschule, der Zweite südlich der Realschule am Vogelherdweg und ein Dritter an der Sauerlacherstraße in der Nähe von Mensa und Sporthalle.
Der AN Baustelleneinrichtung errichtet an allen Hydranten einen Haupt-Bauwasseranschuss und einen  Bauwasserverteiler und stellt diese allen anderen Unternehmern zur Verfügung.
Die Wasserentnahme an diesen Anschlüssen kann nur anteilig durch den jeweiligen AN erfolgen.

Lage und Ausmaß der dem Auftragnehmer für die Ausführung seiner Leistungen zur Benutzung oder Mitbenutzung überlassenen Flächen und Räume.
Übergeordnet gilt der BE-Plan des AG. Die BE-Fläche und -Einrichtungen auf dem Grundstück sind anteilig zusammen mit den anderen Unternehmen zu nutzen. Die widerrufliche Zuteilung der BE-Teilfläche für den AN erfolgt durch die Objektüberwachung. Grundsätzlich ist von höchsten 50 m2 Lagerfläche auf Höhe GOK auszugehen. Über die zugewiesenen Flächen hinaus erforderliche Lager- und Arbeitsplätze hat der Auftragnehmer zu beschaffen; die Kosten sind durch die Vertragspreise abgegolten. Lagerflächen sind vom AN stets in aufgeräumten Zustand zu halten.
Näheres ist dem beigefügten Baustelleneinrichtungsplan zu entnehmen.
Flächen außerhalb des Bauzauns werden nicht zur Verfügung gestellt.

Übernachtungsunterkünfte dürfen auf dem Grundstück nicht errichtet werden. Der AG stellt keine Pausen-, Aufenthalts- und Lagerräume im Gebäude zur Verfügung.

Materialien, Geräte, Maschinen des AN für den täglichen Arbeitseinsatz sind so zu lagern, dass zu jedem Zeitpunkt ausreichend freie Verkehrs-, Flucht- und Rettungswege vorhanden sind.

Jeglicher Eingriff in bauseitige Sicherheitseinrichtungen (Schutzgerüste, Baugeländer etc.) ist ausdrücklich nur mit Genehmigung des SiGeKo oder der Objektüberwachung erlaubt. Notwendige Eingriffe sind deshalb frühzeitig anzumelden.

Im Gebäudeinneren stehen keine Lager- und/oder Aufenthaltsräume zur Verfügung. Übernachtungen auf dem Baugrundstück sind nicht zulässig.
Vom AG zur Verfügung gestellte Lagerplätze, Arbeitsplätze und Zufahrtswege sind nach Beendigung der Arbeiten in dem Zustand zurückzugeben, in dem sie sich bei Beginn der Arbeiten befanden, sofern nicht ausdrücklich etwas Abweichendes vereinbart wird.

Besondere umweltrechtliche Vorschriften
Zum Schutz der Umwelt, der Landschaft und der Gewässer hat der Auftragnehmer die durch die Arbeiten hervorgerufenen Beeinträchtigungen auf das unvermeidbare Maß einzuschränken. Behördliche Anordnungen oder Ansprüche Dritter wegen der Auswirkungen der Arbeiten hat der Auftragnehmer dem Auftraggeber unverzüglich schriftlich mitzuteilen. Siehe auch Punkt 2.0 DGNB -gilt  nur für Schulen.

Besondere Vorgaben für die Entsorgung, z.B. Beschränkungen für die Beseitigung von Abwasser und Abfall.
Das Einfüllen von Schutt und Müll in Arbeitsräume sowie das Eingraben auf der Baustelle ist untersagt.
Das Entsorgen von Abfällen, Bauschutt und Abbruchmassen umfasst die Verwertung entsprechend den Vorschriften bzw. die erforderlich Maßnahmen für das Einsammeln, Befördern, Behandeln und Lagern entsprechend den Vorschriften und behördlichen Auflagen.
Verwertbares Material ist der Rohstoffrückgewinnung zuzuführen, es geht in den Besitz des AN über, wenn nicht anders im Positionstext des Leistungsverzeichnis beschrieben.

Schutzgebiete oder Schutzzeiten im Bereich der Baustelle, z.B. wegen Forderungen des Gewässer-, Boden-, Natur-, Landschafts- oder Immissionsschutzes vorliegende Fachgutachten oder dergleichen
An Werktagen von Montag bis Samstag kann auf der Baustelle gearbeitet werden. Mit den angebotenen Einheitspreisen sind Arbeiten innerhalb der werktäglichen Arbeitszeiten 7:00 - 20:00 Uhr abgegolten. Darüberhinausgehende Arbeitszeiten sind mit der Objektüberwachung schriftlich zu vereinbaren. Die etwa zusätzlich erforderlichen Genehmigungen für Nacht-, Feiertags- und Sonntagsarbeit holt der Auftragnehmer ein.
Zum Schutz gegen Baulärm sind folgende Vorschriften zu beachten:
- Technische Anleitung zum Schutz gegen Lärm
- Bayerische Immissionsschutzgesetz (BayImSchG)
- Allgemeine Verwaltungsvorschriften gegen Baulärm - Geräuschimmissionen -
- Art 14 Bayerische Bauordnung (BayBo)
soweit nachfolgend nicht eingeschränkt.
In der Zeit von 12.00 Uhr bis 13.00 Uhr (mittägliche Ruhezeit) und von 20.00 Uhr bis 07.00 Uhr (nächtliche Ruhezeit) darf der Immissionsrichtwert von 30 dB(A) auf den nächstgelegenen Immissionsorten/Nachbargrundstücken nicht überschritten werden. In der übrigen Zeit ist der Richtwert unter 45 dB(A) zu halten. Einzelne kurzzeitige Geräuschspitzen dürfen die vollen Immissionsrichtwerte tagsüber um nicht mehr als 30 dB(A) und nachts um nicht mehr als 20 dB(A) überschreiten.
Belästigungen durch Lärm, Abgase usw. sind auf das absolut notwendige Maß zu beschränken.
Stauberzeugende Ausführungen sind auf das Mindestmaß zu reduzieren. Die Staubentwicklung ist durch Nässen zu reduzieren. Frischluft-Ansaugbereiche der Nachbargebäude sind zwingend von staub- und geruchsbelastenden Ausführungen (auch Dieselabgase) freizuhalten.

Art und Umfang des Schutzes von Bäumen, Pflanzenbeständen, Vegetationsflächen, Verkehrsflächen, Bauteilen, Bauwerken, Grenzsteinen und dergleichen im Bereich der Baustelle.
DIN 18920 ist einzuhalten. Angrenzende Grünflächen dürfen über den Baubereich hinaus nicht durch Befahren, Lagern, Überschütten usw. in Mitleidenschaft gezogen werden.
Bei Bäumen ist der gesamte Bereich der Krone, des Stammes und des Wurzelbereiches zu schützen. Eventuelle Wunden an Ästen, Stamm und Wurzel sind fachgerecht zu behandeln.
Für Schäden haftet der AN, bei schweren Schäden ist eine Ersatzpflanzung mit Stammumfang 25-30 cm vorzunehmen, inkl. der vorzeitigen Beseitigung des beschädigten Baumes. Bestehender Baumbestand ist zu schonen. Dies ist bei der Aufstellung von Baustellencontainern auf den Stellplätzen unter den Bäumen zu berücksichtigen.

Art und Umfang der Regelung und Sicherung des öffentlichen Verkehrs.
An der Baustellenzufahrt befindet sich für die Bauzeit eine temporäre Ampelanlage, die den Fahrzeugverkehr auf der Sauerlacherstraße, die Baustellenausfahrt und den Fußgängerverkehr regelt. Im Bereich der Baustellenausfahrt wird der Verkehr über einen Sensor erkannt.

Soweit sich die Arbeiten auf den öffentlichen Straßenverkehr auswirken, ist vom AN vor Beginn der Arbeiten bei der zuständigen Behörde eine verkehrsrechtliche Anordnung über Art und Umfang der Baustellensicherung gemäß BGV "Sicherung von Arbeitsstellen an Straßen" einzuholen. Der Auftragnehmer/Firmenbauleiter ist für die Regelung des Baustellenverkehrs verantwortlich. Für eventuell erforderliche Nutzung und/oder Änderung der Beschilderung der angrenzenden öffentlichen oder internen Straße besteht Anzeige- und Genehmigungspflicht.

Im Bereich der Baustelle vorhandene Anlagen, insbesondere Abwasser- und Versorgungsleitungen
Bei Arbeiten im Außenbereich ist der Auftragnehmer verpflichtet, sich bei allen zuständigen Stellen vor Beginn der Arbeiten eine Netzauskunft einzuholen, wie z. B. Strom, Wasser, Abwasser, Telefon, Fern-/Nahwärme usw.
Ausdrücklich wird auf den Baugrubenplan, in die Sparten im Bereich des Baugrundstücks eingetragen sind, hingewiesen.

entfällt für Ausbaugewerke
Bekannte oder vermutete Hindernisse im Bereich der Baustelle, z.B. Leitungen, Kabel, Drähte, Kanäle, Bauwerksreste und, soweit bekannt, deren Eigentümer.
entfällt, sofern im LV nichts anderes genannt wird

Bestätigung, dass die im jeweiligen Bundesland geltenden Anforderungen zu Erkundungs- und gegebenenfalls Räumungsmaßnahmen hinsichtlich Kampfmitteln erfüllt wurden.
Nach Abtragen des Oberbodens wurde das gesamte Grundstück auf Kampfmittel untersucht. Die Bestätigung über die Kampfmittelfreiheit kann beim AG angefordert werden.

Gemäß der Baustellenverordnung getroffene Maßnahmen.
Aufgrund seiner Verpflichtung nach § 2 Abs. 1 der Baustellenverordnung, bei der Planung der Ausführung eines Bauvorhabens die allgemeinen Grundsätze nach §4 Arbeitsschutzgesetz zu berücksichtigen, macht der Auftraggeber die Baustellenordnung zum Bestandteil des Bauvertrages. Sie enthält Regelungen zur Organisation, Koordination und Überwachung des sicheren Baubetriebes.
Sie umfasst Maßgaben zur Arbeitssicherheit, die ein unfallfreies Zusammenwirken aller am Bau Beteiligten betreffen. Sie ist auch Bestandteil des Sicherheits- und Gesundheitsschutzplanes.
Jeder Auftragnehmer hat sein Personal über den Inhalt der Baustellenordnung zu unterrichten, sowie für die Einhaltung der Maßgaben zu sorgen.
Alle Nachunternehmer (auch Lieferanten, etc.) unterliegen der Baustellenordnung und sind von ihren Auftraggebern mit dieser vertraut zu machen.
Auftragnehmer / Nachunternehmer mit Beschäftigten haben generell das Arbeitsschutzgesetz und alle sonst zum Schutz Beschäftigter geltenden Vorschriften einzuhalten. Auf der Baustelle gelten für Arbeitgeber insbesondere die Arbeitsschutzverpflichtungen, die sich aus §5 Baustellenverordnung ergeben. Ihre Verantwortlichkeiten zum Schutz der Beschäftigten - insbesondere aufgrund des Arbeitsschutzgesetzes - werden durch die Maßnahmen des Auftraggebers nicht berührt. Arbeitgeber, die selbst mitarbeiten, und Unternehmer ohne Beschäftige haben die bei der Arbeit anzuwendenden staatlichen Arbeitsschutzvorschriften und Unfallverhütungsvorschriften einzuhalten.

Besondere Anordnungen, Vorschriften und Maßnahmen der Eigentümer (oder der anderen Weisungsberechtigten) von Leitungen, Kabeln, Dränen, Kanälen, Straßen, Wegen, Gewässern, Gleisen, Zäunen und dergleichen im Bereich der Baustelle.
entfällt, sofern im LV nichts anderes genannt wird

Art und Umfang von Schadstoffbelastungen, z.B. des Bodens, der Gewässer, der Luft, der Stoffe und Bauteile; vorliegende Fachgutachten oder dergleichen.
Das Bodengutachten trifft auch Aussagen zu Schadstoffbelastungen des Bodens. Demnach sind keine Stoffe im Boden gefunden worden, die nicht dem natürlichen Gehalt der Kiesschichten entsprechen. Die Böden sind zum Wiedereinbau geeignet.

Art und Zeit der vom Auftraggeber veranlassten Vorarbeiten
entfällt, sofern im LV nichts anderes genannt wird

Arbeiten anderer Unternehmer auf der Baustelle.
Der Bieter hat sich mit den anderen Firmen, die am Gesamtbauvorhaben beschäftigt sind, so abzusprechen, dass ein reibungsloser Bauablauf gewährleistet ist.

1.4 Angaben zur Ausführung

Die Baumaßnahme ist in Bauabschnitte unterteilt. Einige Leistungen werden für ein oder mehrere Gebäude vergeben. Die genauen Arbeitsbereiche sind dem Leistungsverzeichnis zu entnehmen.

Besondere Erschwernisse während der Ausführung, z.B. Arbeiten in Räumen, in denen der Betrieb weiterläuft, Arbeiten im Bereich von Verkehrswegen oder bei außergewöhnlichen äußeren Einflüssen.
Mit der Abgabe des Angebotes bestätigt der Bieter, dass er Winterbauschutzmaßnahmen in den Einheitspreisen berücksichtigt hat.
Maßgebend für die Kalkulation ist der beiliegende Terminplan.

Für Arbeiten im Winter gilt folgendes:
- Die Arbeiten sind grundsätzlich bis zu den nachfolgend genannten Witterungsgrenzwerten vom AN durchzuführen.
- Erforderliche Schneeräumungen zur Fortsetzung von eigenen Arbeiten sind vom AN durchzuführen.
- Der Einsatz von Tausalzen im gesamten Arbeitsbereich des AN ist ausdrücklich untersagt.
- Alle eingesetzten Geräte, Arbeitsmaterialien und Arbeitsmethoden sind so zu planen und anzubieten, dass Arbeiten bis minus 5 °C durchgeführt werden können, sofern materialspezifische Vorgaben keine anderen Grenzwerte ausweisen.

Maßnahmen für Arbeiten bei ungünstiger Witterung:
Anordnung, Nachweis, Aufzeichnungen:
Die Leistungen sind nur auszuführen, wenn und soweit sie der Auftraggeber besonders abruft. Der Stand der Bauleistungen ist zu Beginn und Ende der Winterbauzeit gemeinsam festzustellen. Aufzeichnungen über den Betrieb der Winterbaustelle sind der Objektüberwachung täglich vorzulegen.
Witterungsgrenzwerte:
- Lufttemperatur um 7:00 Uhr: minus 5° C oder weniger
- Neuschnee um 7:00 Uhr: 20 cm oder mehr

Verlängerung der Ausführungsfrist:
Die festgelegte Ausführungsfrist wird entsprechend verlängert, wenn die vorgenannten Witterungsgrenzwerte überschritten werden und dies zur Unterbrechung der Arbeiten zwingt.

Schutz gegen Winterschäden:
Die ausgeführten Leistungen sind gegen Winterschäden zu schützen.

Messungen der Witterungsgrenzwerte:
Der Auftragnehmer hat die erforderlichen Messungen der Witterungsgrenzwerte im Beisein der Objektüberwachung vor dem Bauleitungscontainer des AG durchzuführen, soweit nicht amtliche Messergebnisse der nächstgelegenen Klimastation vorgelegt werden.

Vorhaltung von Schutzvorkehrungen:
Der Auftragnehmer hat die Schutzvorkehrungen anderen AN zur Mitbenutzung zu überlassen. Evtl. Mehraufwendungen werden gesondert vergütet.

Vorgaben, die sich aus dem SiGe-Plan gemäß Baustellenverordnung ergeben.
Genehmigungspflicht für Heißarbeiten und Gefahrstoffe:
Feuergefährliche Arbeiten (Heißarbeiten wie z. B. Schweißen, Trennschleifen u. ä.) sind nur mit Genehmigung des AG möglich. Eine entsprechende Genehmigung (Schweißerlaubnisschein) erhalten AN bei der Objektüberwachung des AG. Bei feuergefährlichen Arbeiten mit erhöhtem Brand- oder Brandschadensrisiko ist der Sicherheitskoordinator hinsichtlich der Genehmigungsauflagen mit einzubeziehen. Notwendige Genehmigungen sind frühzeitig, d. h. mit in der Regel mindestens einem Arbeitstag Vorlauf zu beantragen.

Sollen Gefahrstoffen in größeren Mengen (i.d.R. mehr als 1 Liter) zum Einsatz kommen, ist dies mit dem SiGeKo rechtzeitig abzustimmen. Unabhängig von ihrer Menge sind Gefahrstoffe nach Beendigung der Arbeiten in geeigneten Behältern oder Räumen unter Verschluss aufzubewahren.

Art und Umfang von Leistungen zur Unfallverhütung und zum Gesundheitsschutz für Mitarbeiter anderer Unternehmen, z.B. trittsichere Abdeckungen.
entfällt, sofern im LV nichts anderes genannt wird

Besondere Anforderungen für Arbeiten in kontaminierten Bereichen, gegebenenfalls besondere Anordnungen für Schutz- und Sicherheitsmaßnahmen.
entfällt, sofern im LV nichts anderes genannt wird

Besondere Anforderungen an die Baustelleneinrichtung und Entsorgungseinrichtungen, z.B. Behälter für die getrennte Erfassung.
Für die ordnungsgemäße, regelmäßige, unmittelbare Beseitigung des anfallenden Bauschutts und Verunreinigungen auf entsprechenden Deponien hat jeder Unternehmer selbst zu sorgen. Die Vorschriften zur Abfallentsorgung des örtlichen Entsorgers sind verbindlich. Die bauseitigen Container stehen dafür nicht zur Verfügung. Ist eine Zwischenlagerung unvermeidbar, so hat der AN den Anweisungen der Objektüberwachung zu folgen.
Wird dieser Pflicht nicht entsprochen, so ist der Auftraggeber berechtigt, diese Reinigungen und ordnungsgemäße Entsorgung selbst zu veranlassen. Die anfallenden Kosten werden auf die verursachenden Firmen umgelegt.
Zum Nachweis, dass der AN seine Vertragspflicht erfüllt hat, ist nach der Beendigung der Arbeiten jedoch mindestens wöchentlich vom Firmenbauleiter die Müllbeseitigung anzuzeigen. Hierfür erhält der AN das Formblatt "Müllschein" von der Objektüberwachung. Kann die Schuttberäumung und Sauberkeit festgestellt werden, erfolgt die Unterschrift durch die Objektüberwachung. Wenn nicht, sind bis zum folgenden Werktag 12:00 Uhr die festgestellten Unsauberkeiten vom AN zu beseitigen und der Müllschein erneut vorzulegen. Jeder Rechnung sind die freigezeichneten Müllscheine im Original nach Datum sortiert beizufügen.
Vorbeugemaßnahmen, wie Schutzabdeckungen, sind inkl. rückstandsfreier Entfernung und Entsorgung, vorzunehmen.

Besondere Anforderungen an das Auf- und Abbauen sowie Vorhalten von Gerüsten.
gemäß LV Positionen und ZTV der einzelnen Titel

Mitbenutzung fremder Gerüste, Hebezeuge, Aufzüge, Aufenthalts- und Lagerräume, Einrichtungen und dergleichen durch den Auftragnehmer.
Werden dem Auftragnehmer Hilfsmittel zur Verfügung gestellt, dann hat der Unternehmer diese in eigener Verantwortung zu übernehmen und zu betreuen. Umbauten an vorgehaltenen Gerüsten, die aus den Bauleistungen des Auftragnehmers resultieren, gehen zu Lasten des Verursachers.

Die Mitbenutzung sonstiger vorhandener Geräte und Einrichtungen anderer Unternehmer (z.B. Baukran) ist vom Auftragnehmer mit diesen direkt zu vereinbaren.
Die Möglichkeit der Mitbenutzung solcher Geräte und Einrichtungen wird durch den AG nicht gewährleistet.

Die finalen Personenaufzüge werden nicht zur Verfügung gestellt.

Wie lange, für welche Arbeiten und gegebenenfalls für welche Beanspruchung der Auftragnehmer Gerüste, Hebezeuge, Aufzüge, Aufenthalts- und Lagerräume, Einrichtungen und dergleichen für andere Unternehmer vorzuhalten hat.
gemäß LV Positionen und ZTV der einzelnen Titel

Verwendung oder Mitverwendung von wiederaufbereiteten (Recycling-) Stoffen.
entfällt, sofern im LV nichts anderes genannt wird

Anforderungen an wiederaufbereitete (Recycling-) Stoffe und an nichtgenormte Stoffe und Bauteile.
entfällt, sofern im LV nichts anderes genannt wird

Besondere Anforderungen an Art, Güte und Umweltverträglichkeit der Stoffe und Bauteile, auch z.B. an die schnelle biologische Abbaubarkeit von Hilfsstoffen.
Die Bauausführungen müssen den normativen Vorgaben des Gebäudeenergiegesetz und der DIN 4108 entsprechen. Zusätzlich müssen die Anforderungen an die DGNB-Zertifizierung eingehalten werden.
Die Forderungen dieser Verordnungen und Normungen werden erfüllt.
Die DIN 4108 -insbesondere hinsichtlich der Wärmebrücken - ist bei der Ausführung von allen AN zu beachten und einzuhalten.

Um langfristig einer möglichen Beeinträchtigung der Gesundheit von Gebäudenutzern durch Innenraumschadstoffe vorzubeugen sind möglichst emissionsfreie, mindestens aber emissionsarme Bau- und Hilfsstoffe einzusetzen. Bau- und Hilfsstoffe, die Komponenten enthalten, die entsprechend der CMR-Liste die Einstufung in die Klasse 1 oder 2 erhalten, dürfen aus Gründen der gesundheitlichen Vorsorge nicht eingesetzt werden. Des Weiteren sollen keine Baumaterialien oder Hilfsstoffe zur Anwendung kommen, die entsprechend der Gefahrstoffverordnung als gesundheitsschädlich (Xn) eingestuft und deklariert werden (Sicherheitsdatenblatt). Nach Möglichkeit sollten auch Einzelkomponenten von Baumaterialien und Hilfsstoffen mit Einstufungen Xn (gesundheitsschädlich) und/oder T (giftig) vermieden werden. Damit wird gewährleistet, dass gesundheitsschädliche gas- oder partikelförmige Emissionen aus Baustoffen während der gesamten Nutzungsdauer vermieden bzw. minimiert werden.
Entsprechend der Chemikalienverbotsverordnung müssen Materialien frei sein von:
- Asbest
- polychlorierten Biphenylen (PCB)
- Pentachlorphenol (PCP), Lindan
- Tetrabrombisphenol A als Flammschutzmittel entsprechend der RohS
Darüber hinaus sollen alle eingesetzten Materialien frei sein von z.B.:
- Polybromierte Diphenylether (Flammschutzmittel)
- chlororganische Biozide (auch keine Chlorparaffine)
- Schwermetalle
Zum Schutz Dritter und der Umwelt hat der Auftragnehmer die durch die Arbeiten hervorgerufenen Beeinträchtigungen durch Schadstoffemissionen oder Stäube auf ein unvermeidliches Maß einzuschränken.
Ziel ist eine hohe Qualität der Innenraumluft im fertig gestellten Gebäude durch Minimierung des Einsatzes von Baustoffen, aus denen flüchtige organische Kohlenwasserstoffe emittieren können (TVOC) oder aus denen gesundheitsbeeinträchtigende, schwerflüchtige Stoffe wie Weichmacher und Flammschutzmittel austreten und die Räume langfristig kontaminieren können.

Art und Umfang der vom Auftraggeber verlangten Eignungs- und Gütenachweise.
Bauprodukte und Bauarten
Der AN muss zu sämtlichen Bauprodukten (Art. 16 BayBO) und Bauarten (Art. 15 BayBO) Nachweise (z. B. ETA, Norm, Zulassung, Prüfzeugnis, technische Dokumentation nach BayTB) bei der Objekt-überwachung vorlegen.

Zeitpunkt und Umfang der Vorlage:
a) vor der Beauftragung (Bieternachweise), im Rahmen der Angebotsprüfung:
- nach den Anforderungen des Leistungsverzeichnisses
- nach Verlangen der Vergabestelle
b) vor der Ausführung an der Baustelle:
- für Bauprodukte: spätestens mit der Anlieferung an der Baustelle
- für Bauarten : vor der Ausführung an der Baustelle
c) nach Abschluß der Arbeiten, zur Dokumentation
- spätestens vor der Abnahme der Bauleistungen

Die im Leistungsverzeichnis spezifizierten bzw. vom Bieter/AN angebotenen Bauprodukte und Bauarten müssen den primären Schutzzielen des Bauordnungsrechts sowie den Grundanforderungen an Bauwerke in der jeweils zum Zeitpunkt der Abnahme geltenden Fassung entsprechen. Es gelten die Anforderungen nach
- der bayerischen Bauordnung (BayBO)
- den bayerischen, technischen Baubestimmungen (BayTB)
- der Bauproduktenverordnung (EU-BauPVO)

CE-Kennzeichnungen alleine sind unzureichend und entsprechen daher nicht den Anforderungen dieses Leistungsverzeichnisses.

Der AG behält sich vor, nicht entsprechende Baustoffe sowie Bauteile zurückzuweisen und im Falle von Zweifeln an deren Güte entsprechende Gütenachweise durch eine amtlich anerkannte Prüfstelle, oder einer vom AG anerkannten Prüfstelle zu verlangen.

Bau- und Hilfsstoffe
Der AN hat anhand von Produktinformationen, Sicherheitsdatenblättern oder Prüfzeugnissen nachzuweisen, dass die genannten Anforderungen bez. Innenraumschadstoffe (sh. Pkt. 0.2.12) erfüllt sind. Er hat vor der Materialbestellung eine detaillierte Darstellung der von ihm vorgesehenen Produkte vorzulegen (Deklarationsliste).

Unter welchen Bedingungen auf der Baustelle gewonnene Stoffe verwendet werden dürfen oder müssen oder einer anderen Verwertung zuzuführen sind.
entfällt, sofern im LV nichts anderes genannt wird

Art, Zusammensetzung und Menge der aus dem Bereich des Auftraggebers zu entsorgenden Boden, Stoffe und Bauteile; Art der Verwertung oder bei Abfall die Entsorgungsanlage; Anforderungen an die Nachweise über Transpose, Entsorgung und die vom Auftraggeber zu tragenden Entsorgungskosten.
gemäß LV Positionen und ZTV der einzelnen Titel

Art, Anzahl, Menge oder Masse der Stoffe und Bauteile, die vom Auftraggeber beigestellt werden, sowie Art, genaue Bezeichnung des Ortes und Zeit ihrer Übergabe.
entfällt, sofern im LV nichts anderes genannt wird

In welchem Umfang der Auftraggeber Abladen, Lagern und Transport von Stoffen und Bauteilen übernimmt oder dafür dem Auftragnehmer Geräte oder Arbeitskräfte zur Verfügung stellt.
entfällt, sofern im LV nichts anderes genannt wird

Leistungen für andere Unternehmer.
entfällt, sofern im LV nichts anderes genannt wird

Mitwirken beim Einstellen von Anlageteilen und bei der Inbetriebnahme von Anlagen im Zusammenwirken mit anderen Beteiligten, z.B. mit dem Auftragnehmer für die Gebäudeautomation.
gemäß LV Positionen und ZTV der einzelnen Titel

Benutzung von Teilen der Leistung vor der Abnahme
Der vorzeitige Betrieb einer Anlage oder von Anlageteilen bzw. Bauteilen vor der rechtsgeschäftlichen Abnahme ist, wenn zutreffend, im Leistungsverzeichnis beschrieben. Die Verantwortung für den vorgezogenen Betrieb bleibt beim Auftragnehmer. Es erfolgt keine Übernahme durch den AG.

Übertragung der Wartung während der Dauer der Verjährungsfrist für die Mängelanspruche für maschinelle und elektrotechnische sowie elektronische Anlagen oder Teile davon, bei denen die Wartung Einfluss auf die Sicherheit und die Funktionsfähigkeit hat (vergleiche §13 Absatz 4 Nummer 2 VOB/B), durch einen besonderen Wartungsvertrag.
gemäß LV Positionen und ZTV der einzelnen Titel

Abrechnung nach bestimmten Zeichnungen oder Tabellen.
gemäß LV Positionen und ZTV der einzelnen Titel

Einzelangaben bei Abweichung von den ATV
gemäß LV Positionen und ZTV der einzelnen Titel

Angaben zu Nebenleistungen und Besonderen Leistungen
gemäß LV Positionen und ZTV der einzelnen Titel

1.5 a Baudokumentation / Kommunikation zu Abnahme- und Mängelmanagement
Die Objektüberwachung nutzt eine Software zur Baudokumentation.
Für den AN wird durch die Objektüberwachung ein kostenfreier Zugang eingerichtet.
Die Kommunikation zu Abnahme- und Mängelmanagement (insbesondere Anzeige von Mängeln durch die Objektüberwachung und Freimeldung nach Beseitigung von Mängeln durch den AN) über die Plattform ist für den AN verpflichtend.

1.5 b Abrechnung
Rechnungen (§14 VOB/B):
Es sind die Vorgaben der elektronischen Datenverarbeitung gem. EFB 244 zu beachten. Die Abrechnung erfolgt elektronisch und zugleich in Schriftform. Die gemeinsame Leistungserfassung muss daher vor Rechnungsstellung auf Antrag des Auftragnehmers mit dem für die Bauüberwachung beauftragten Architektur- bzw. Ingenieurbüro erfolgen.

Alle Rechnungen sind auf die folgende Adresse aufzustellen und in Kopie einzureichen bei

ZV Staatliche weiterf. Schulen im Süden des LK München
Alpenstraße 11
82041 Oberhaching

Rechnungsprüfung erfolgt digital über PKM. Zur Einhaltung der Prüffristen gem. VOB/B empfiehlt sich die Aufmaßprüfung vorab durch die zust. OÜ zu erbringen und anschließend erst die Rechnung mit den geprüften rechnungsbegleitenden Unterlagen über PKM einzureichen.

Das Original und notwendigen Rechnungsunterlagen sowie Rechnungsbegleitdokumente ist bei dem mit der Bauüberwachung beauftragten Architektur- bzw. Ingenieurbüro in deren Geschäftsräumen einzureichen. Die Rechnung mit allen Rechnungsunterlagen und -begleitdokumenten wird digital als PDFs und GAEB-Datei im PKM eingestellt.

Für die Prüffähigkeit jeder Rechnung ist der Beleg durch nachvollziehbare Massenberechnung und sonstige zum Leistungsnachweis geeignete Unterlagen erforderlich. Die Abrechnung ist so aufzustellen, dass sie sowohl mit Datenverarbeitung als auch manuell geprüft werden kann. Auch bei Anwendung der Datenverarbeitung sind alle Berechnungen nachvollziehbar darzustellen und die vollständigen Ansätze und Zwischenwerte auszudrucken.
Rechnungen sind ihrem Zweck nach als Abschlags-, Teilschluss- oder Schlussrechnung zu bezeichnen und müssen mindestens folgende Angaben beinhalten:

- Bezeichnung des Bauvorhabens (Neubau Schulcampus Deisenhofen),
- VE-Nummer und Bezeichnung des Auftrages,
- Fortlaufende Rechnungsnummer und Rechnungsdatum, Leistungszeitpunkt /-raum,
- Steuer-/Umsatzsteueridentifikationsnummer, Nettobetrag, Steuersatz und Steuerbetrag, Bruttobetrag.

In jeder Rechnungsaufstellung sind die Teilleistungen in der Reihenfolge mit der Ordnungszahl (LV-Position) und der Bezeichnung -gegebenenfalls abgekürzt- wie im Leistungsverzeichnis aufzuführen und nach Titeln zu gliedern.
Die Abrechnung aller Leistungen erfolgt kumulativ unter Angabe der bisher abgerechneten Netto-, Umsatzsteuer- und Bruttobeträge.
Den Rechnungen sind Rechnungsunterlagen und Rechnungsbegleitdokumente, der jeweils zur Abrechnung gelangenden Leistungen, in der laufenden Reihenfolge der Positionen des Leistungsverzeichnisses und des Gesamtaufmaßbestandes beizufügen.
Aus Abrechnungszeichnungen oder anderen Aufmaßunterlagen müssen alle zur Prüfung erforderlichen Maße unmittelbar ersichtlich sein. Bei der Abrechnung sind Längen und Flächen mit zwei Nachkommastellen, Rauminhalte und Massen mit drei Nachkommastellen anzugeben.
Sind für eine LV-Position mehrere Leistungserfassungblätter / Aufmaßblätter erforderlich, sind die Seiten durchzunummerieren und unter der jeweiligen LV-Position in der Folge der Nummerierung einzuordnen.
Der Auftragnehmer hat den Auftraggeber und gleichzeitig das mit der Bauüberwachung beauftragten Architektur- bzw. Ingenieurbüro rechtzeitig zu informieren, wenn durch die weitere Ausführung Teile der Leistung der Prüfung und Feststellung entzogen werden. Die für die Abrechnung notwendigen Feststellungen sind dem Fortgang der Leistung entsprechend möglichst gemeinsam mit dem mit der Bauüberwachung beauftragten Architektur- bzw. Ingenieurbüro vorzunehmen.

Schlussrechnungen können ab dem Tag der Abnahme eingereicht werden. Vor der Abnahme sind ausschließlich Abschlagsrechnungen zu stellen. Den Teilschluss-, Schluss- und Einzelrechnungen sind in der laufenden Reihenfolge der Positionen des Leistungsverzeichnisses Kopien der Rechnungsunterlagen des Gesamtaufmaßbestandes beizufügen.

Stundenlohnrechnungen müssen entsprechend den Stundenlohnzetteln aufgegliedert werden sowie den genehmigten Regieaufträgen zugeordnet und abgerechnet werden.

1.6. Allgemeine Hinweise
Bei Abweichungen/Widersprüchen zwischen Angaben der Kalkulationsgrundlagen gilt folgende Reihenfolge:
1.  LV-Langtext vorrangig vor LV- Kurztext
2.  LV-Text vorrangig zum Vorabzug Ausführungsplanung

Bei Unklarheiten wenden Sie sich bitte direkt an den Bauherren, der Ihre Frage an den jeweiligen Planer weitersendet.
Sämtliche Positionen beinhalten liefern und einbauen.
Sondertransporte sind sofern erforderlich in die EP mit einzukalkulieren.

1.7 Verwendete Abkürzungen

AG:  Auftraggeber
AN:  Auftragnehmer
BSPH: Brettsperrholz
BStp Brettstapeldecke
HBV Holz-Beton-Verbund
OK:  Oberkante
UK:  Unterkante
GOK: Geländeoberkante
FFB:  Fertigfußboden
BFT:  Betonfertigteil
BP:  Bodenplatte
RD:  Rohdecke
D.ü:  Decke über (Geschossangabe)
TRH: Treppenhaus
UK: Unterkonstruktion
  (im Zusammenhang mit Aufbauten)

## 2.0 DGNB - Zertifizierung: Materialökologische Anforderungen
2.0 DGNB - Zertifizierung: Materialökologische Anforderungen

Für die Verwendung von Baumaterialien und Produkten sind die nachstehenden Anforderungen zur Schadstoffreiheit gemäß des DGNB-Zertifizierungssystems Version 2018, Kriterium ENV_1.2,
Qualitätsstufe 3, ergänzt um Anforderungen gemäß QNG, vereinbart, einzuhalten und nachzuweisen. Diese sind nach Produktgruppen aufgeschlüsselt nachstehend angegeben.

Der AN hat für die aufgeführten Produktgruppen die geforderten Nachweise in Form von Produkt- und Sicherheitsdatenblättern und ggf. Herstellererklärungen unaufgefordert min. 2 Wochen vor Materialbestellung der Bauleitung und dem Nachhaltigkeitskoordinator vorzulegen
(Die "Zeile" bezieht sich auf die Materialmatrix des Kriteriums ENV_1.2, DGNB Version 2018, diese wird hier auszugsweise wiedergegeben).

Es sind alle eingebauten Produkte zu deklarieren.

Es dürfen keine Materialien eingebaut werden, die nicht ausdrücklich von der zuständigen Stelle hinsichtlich materialökologischer Anforderungen freigegeben wurden.

Relevante Bauteile und Materialien siehe hierzu Anlagen zum LV.
Die vorgebeben Anforderungen an Bauteile und Materialien sind zwingend einzuhalten und bei der
Angebotserstellung und der Bildung des EP für alle betroffenen Positionen zu berücksichtigen.

## 3.0 Technische Baubeschreibung HLS, Elektro, Außenanlagen
3.0 Technische Baubeschreibung HLS - entfällt für Innenausbau -

4.0 Technische Baubeschreibung Elektro  - entfällt für Innenausbau -

5.0 Technische Baubeschreibung Außenanlagen  - entfällt für Innenausbau -

## 4.0 Anlagenverzeichnis
6.0 Anlagenverzeichnis

Hinweis: die beigefügten Dokumente und Plansätze sind zum Teil mehrseitig.

Die der Ausschreibung beiliegenden Pläne und Unterlagen sind nicht zur Bauausführung
freigegeben. Unterlagen zur Ausführung erhält der AN nach Auftragsvergabe.

Die jeweils aktuellsten Ausführungspläne werden nach Beauftragung lediglich auf einer digitalen
Austauschplattform zur Verfügung gestellt. Die beauftragte Firma bekommt einen eigenen
Zugang und hat sich die jeweils neuesten Planstände eigenverantwortlich herunterzuladen.
Eine seperate Planverteilung per Mail o.Ä. oder in gedruckter Form gibt es nicht.

1. Planunterlagen Architektur
Die angehängten Planunterlagen Architektur sind aufgrund des großen Umfangs in dieser Anlagenliste nicht in Einzeldokumente aufgeschlüsselt. Die Dokumente sind in folgenden Ordnern sortiert:

- 01_Lageplan, Baustelleneinrichtung, Renderings
- 02_Werkplanung: Grundrisse, Schnitte, Ansichten
- 03_Details
- 04_Übersichten: Malerarbeiten
- 05_Fliesenspiegel

1. DGNB
- 3172_SZD_Anforderungen_MatÖko_Maler_260407

1. Bauzeitenplan
- 260416_SCD_BZTP_Gesamt

4. Sonstige Unterlagen
- 231207_Baustellenordnung_SCD

## ZTV Malerarbeiten
ZTV Malerarbeiten

Richtlinien (in jeweils neuester Fassung)

- Verdingungsgrundlagen
- VOB
- Herstellerrichtlinien für sämtliche zur Anwendung kommenden Bauteile
- die für die im LV beschriebenen Leistungen maßgeblichen DIN-Normen
- Zusätzlich zur VOB, in der zur Auftragserteilung gültigen Fassung, gelten alle Richtlinien und Vorschriften der jeweiligen Fachverbände und Materialhersteller in jeweils neuester Fassung.

Leistungsbeschreibung

1. Die Arbeiten beinhalten:

1.1. Beschichtungsarbeiten:
- Grundanstrich, Zwischen- und Schlussanstrich mit (tlw. wasserabweisender) Dispersionssilikatbeschichtung in Nassabriebsklasse 1 oder 2 von Gipskarton Decken- und Wandoberflächen (tlw. mit Akustiklochung) in Oberflächenqualität Q2 ) im Innenbereich
- Grundierung, Verspachtelung in Oberflächenqualität Q3, Grundanstrich, Zwischen- und Schlussanstrich mit Dispersionssilikatbeschichtung von Stb.-Oberflächen im Innenbereich
- Imprägnierung von Stahlbeton Decken-, Stützen-, Laibungs-, und Wandoberflächen, sowie von  Treppenfertigteilen in Sichbetonklasse SB3 (Kellergeschoss und Fluchttreppenhäuser) im Innenbereich
- Hydrophobierung inkl. Antigraffitischutz an Wandflächen in Sichtbetonklasse SB3 im Außenbereich
- Grundanstrich und Anstrich von Metallbauteilen (div. Treppenbauteile, Brüstungen, Portale) und Metalltüren im Innenbereich, sowie Ausbessern von Rostschutzgrundierungen bei Notwendigkeit
- Grundanstrich, Zwischen- und Schlussanstrich von verzinkten Metallbauteilen (Balkonabhänger) im Außenbereich

1.2 Vorbereitende Arbeiten:
- Prüfung und Säuberung des Untergrundes
- Nicht zu beschichtetene Flächen und angrenzende Bauteile sind vor Beginn der Beschichtungsarbeiten ordnungsgemäß abzudecken und/oder abzukleben. Abdeck- und Abklebearbeiten sind so vorzunehmen, dass keine Verschmutzungen, Feuchtigkeitseinwirkungen oder Beschädigungen an angrenzenden Bauteilen entstehen. Nach Beendigung der Arbeiten sind sämtliche Abdeckungen und Abklebungen rückstandsfrei zu entfernen. Es sind nassfeste und UV-beständige Klebebänder zu verwenden. Besonders bei Abklebungen bei Beschichtungen mit hohen Schichtdicken, ist darauf zu achten, dass Klebebänder vor Oberflächentrocknung zu entfernen sind, da andernfalls der getrocknete Beschichtungsfilm mit angehoben werden könnte.

Besonderheiten bei Schutzmaßnahmen: erhöhter Aufwand bei Abklebe- und Anstricharbeiten gem. Einzelpositionen an...
- ...Metalltüren und -zargen
- ...außenliegenden Balkonabhängern
- ...Foyertreppen
- ...Werkstein- und Fliesensockelleisten
- ...Wand- und Bodenfliesen
- ...angrenzenden Sichtoberflächen (Wand, Decke, Innenausbauelemente)
- ...angrenzenden Fenstern und Türen
- ...an nicht zu streichenden Schattenfugen

- Bei Anarbeiten (z.B. Wände) an durch den AN Maler bereits fertiggestellte Oberflächen (z.B. Decken) sind diese mit geeigneten Abdeckmaßnahmen zu schützen und geradlinig abzukleben.

- Fertige Bodenbeläge sind bauseits durch die AN Bodenleger/ Fliesen durch Milchtütenkarton mit PE-Beschichtung bzw. Abdeckfilz geschützt. Durch den AN Maler sind ungeschützte Bereiche, bzw. Randabschlüsse abzudecken und luftdicht abzukleben, gem. Einzelposition

Erschwertes Arbeiten:
- Anstrich von außenliegenden Balkonabhängern: Arbeitsbereich über 3,50m
- Anstrich von innenliegenden Foyertreppen: Arbeitsbereich über 3,50m, eingeschränkter Arbeitsbereich im "Treppenauge", Arbeiten auf abgestufter Standfläche
- Anstrich von innenliegenden Fluchttreppenhausgeländern: Arbeitsbereich über 3,50m, eingeschränkter Arbeitsbereich im "Treppenauge", Arbeiten auf abgestufter Standfläche

Bei den o.g. Leistungen kann nicht von einer unterbrechungsfreien Leistungserbringung ausgegangen
werden. Die zusätzlichen Aufwendungen (BE, zusätzliche Anfahrten, etc.) für das Ausführen der Leistung in verschiedenen Teilabschnitten ist in die Positionen einzurechnen. Dies gilt für alle in dieser Leistungsbeschreibung enthaltenen Leistungen.
Das Vertragen vom Material in die Geschosse ist in die Einheitspreise einzukalkulieren.

2. Beschichtungen:

Alle verwendeten Beschichtungen/ Anstriche sind entsprechend der Verarbeitungshinweise des Herstellers aufzubringen.
Grund-, Zwischen- und Schlussbeschichtung sind in seperaten Positionen erfasst.
Vorhandene Grundierungsoberflächen, mineralische, sowie metallische Untergründe sind gem. VOB 4.1.8 zwischen den einzelnen Beschichtungen anzuschleifen und zu entstauben.

- Dispersionsbeschichtungen im Innenraum bestehen aus einer Grund-, Zwischen- und Schlussbeschichtung. Schlussbeschichtungen, innen, sind in Abstimmung mit der Bauleitung zur Minimierung der Nacharbeiten kurz vor Gebäudefertigstellung in einem seperaten Arbeitsgang auszuführen.

- Beschichtungen Metallbauteile mit vorhandener Korrosionsschutzgrundierung im Innenraum bestehen aus einer Grund- und Schlussbeschichtung und ggf. Nachbessern der vorhandenen Korrosionsschutzgrundierung. Bei schwach deckenden Farbtönen ist ggf. ein weiterer Beschichtungsvorgang notwendig.

- Beschichtung Metallbauteile mit vorhandener Feuerverzinkung im Außenraum bestehen aus einer Grund-, Zwischen- und Schlussbeschichtung. Bei schwach deckenden Farbtönen ist ggf. ein weiterer Beschichtungsvorgang notwendig.

2.1 Beschichtungen/ Anstriche Stb.-Wände und GK-Wände und -Decken, innen

2.1.1 Farblose Grundierung auf Stb.-Untergründen (für spätere Verspachtelung):
- verkieselt unlösbar mit dem Untergrund
- Eignung für DGNB Kriterium ENV 1.2: QS3
- QNG-konform
- organischer Anteil: < 5%
- haftvermittelnd
- hoch untergrundverfestigend
- egalisierend
- geruchsarm
- diffusionsoffen, Diffusionsäquivalente Luftschichtdicke (sd-Wert): ≤ 0,01
- mikroporös
- ohne Zusatz von Lösemitteln
- auf Folgebeschichtungen abgestimmt

2.1.2. Grundanstrich in weiß pigmentierter Grundierfarbe auf verputzter Stb.-Wand, GK-Wände und -Decken
- gem. Anforderungen nach DIN 18363 Abschnitt 2.4.1 (Dispersionssilikatfarben)
- Eignung für DGNB Kriterium ENV 1.2: QS3
- QNG-konform
- egalisierend
- ökologisch einwandfrei
- untergrundausgleichend
- mineralisch
- diffusionsoffen
- saugfähigkeitsregulierend
- ohne Zusatz von Konservierungsstoffen
- ohne Zusatz von Weichmachern
- ohne Zusatz von Lösemitteln
- frei von foggingaktiven Substanzen
- raumlufthygienisch unbedenklich
- unverdünnt streichen oder rollen
- organischer Anteil: ≤5%
- auf Folgebeschichtungen abgestimmt

2.1.3. Zwischen- und Schlussanstrich mit Dispersionssilikatfarbe auf Stb.-Wand, GK-Wände und -Decken
- gem. Anforderungen nach DIN 18363 Abschnitt 2.4.1 (Dispersionssilikatfarben)
- Eignung für DGNB Kriterium ENV 1.2: QS3
- QNG-konform
- Glanzgrad: G4 - stumpfmatt
- geruchsarm
- hoch diffusionsfähig, Diffusionsäquivalente Luftschichtdicke (sd-Wert): ≤ 0,01
- Brandverhalten: nicht brennbar (Klasse A2-s1,d0 nach EN 13501-1 lt. Klassifizierungsbericht)
- emissionsfrei
- pilz- und schimmelwidrig
- ohne Zusatz von Lösemitteln
- ohne Zusatz von Weichmachern
- ohne Zusatz von Konservierungsstoffen
- Nassabriebsklassen gem. Einzelpositionen:
  i.d.R. Wände und Decken R-Klasse 2
- frei von foggingaktiven Substanzen
- raumlufthygienisch unbedenklich
- organischer Anteil: ≤5%
- Deckvermögen (Kontrastverhältnis): H10-Klasse 1
- Glanzgrad: G4 - stumpfmatt
- Maximale Korngröße: S1 fein (<100 µm)
- auf Folgebeschichtungen abgestimmt

In Nassräumen zusätzlich:
- geeignet für stark beanspruchte Flächen
- wasserabweisend
- scheuerbeständig
- Beständig gegenüber Reinigungs- und Flächendesifektionsmittel
- Nassabriebsklassen gem. Einzelpositionen: i.d.R. Wände R-Klasse 1

2.2. Hydrophobierende Imprägnierung Sichtbetonoberflächen, innen/ außen

- Eignung für DGNB Kriterium ENV 1.2: QS3
- QNG-konform
- geeignet für Bauteile aus mineralischen, saugfähigen Baustoffen
- farbvertiefend, transparent
- leichter Seidenglanz
- lösemittelfrei
- wasserbasiert
- wasser-, öl- und schmutzabweisend
- verwitterungsbeständig
- atmungsaktiv
- alkalibeständig, verklebefrei, langlebig
- UV-beständig
- Schutz vor Ausblühungen und Farbverlust
- Schutz vor CO2-bedingter Stahlbewehrungskorrosion
- hitzestabil
- lebensmittelecht
- abriebfest, dauerhaft
- hohe Dauerhaftigkeit und Abriebfestigkeit
- Optischer Effekt nach Trocknung: Unsichtbar, farblos

Im Außenraum zusätzlich:
- vereinfachte Reinigung von Moosen, Algen, Flechten und Eis
- mit Graffitischutz System

2.3. Beschichtungen von Metallbauteilen, innen/ außen

2.3.1 Ggf. Grundierung Metallbauteile (Acryldispersion), innen
- haftvermittelnd
- Schutz vor Korrosion
- umweltschonend
- Glanzgrad: seidenmatt
- Eignung für DGNB Kriterium ENV 1.2: QS3
- QNG-konform
- Altanstriche anschleifen und reinigen, nicht tragfähige Altanstriche entfernen
- auf Folgebeschichtungen abgestimmt

2.3.2 Zwischenbeschichtung, pigmentiert (Acryldispersion), innen
- umweltschonend
- diffusionsfähig
- Glanzgrad: matt
- Eignung für DGNB Kriterium ENV 1.2: QS3
- QNG-konform
- wasserverdünnbar
- auf Folgebeschichtungen abgestimmt

2.3.3. Schlussbeschichtung, pigmentiert (einkomponentiger PU-Lack), innen:
- chemikalien- und handschweißbeständig
- kratz- und stoßfest
- blockfest
- beständig gegen haushaltsübliche Reinigungsmittel
- Glanzgrad: matt
- Eignung für DGNB Kriterium ENV 1.2: QS3
- QNG-konform
- Bindemittel: Klasse A
- wasserverdünnbar

2.3.4 Grund-, Zwischen-, und Schlussbeschichtung, pigmentiert (Kunststoffdispersion) außen:
- geeignet für verzinkte Stahlbauteile im Außenraum
- wasserverdünnbar
- Korrosionsschutz
- wetterbeständig
- Glanzgrad: Seidenmatt
- Eignung für DGNB Kriterium ENV 1.2: QS3
- QNG-konform
- Bindemittel: Klasse A
- auf Folgebeschichtungen abgestimmt

3. Untergründe:

- Alle GK-Oberflächen sind bereits durch den AN Trockenbau malerfertig in Qualitätsstufe Q2 gespachtelt und geschliffen
- Alle Stahl-Oberflächen im Innenraum sind bereits durch den AN Stahlbau bzw. Innentüren mit einer Grundbeschichtung aus Korrosionsschutzfarbe versehen. Diese ist bei Beschädigungen mit einer geeigneten Grunbeschichtung auszubessern
- Die Betonoberflächen innen sind in SB3 Sichtbetonanforderung (für spätere Imprägnierung) oder ohne Sichtbetonanforderung (für spätere Spachtelung und Beschichtung)
- Die Balkonabhänger bestehen aus feuerverzinktem Stahl

Alle Untergründe müssen tragfähig, trocken, sauber, frei von Ölen, Fetten, Staub, Trennschichten und anderen Oberflächenverunreinigungen sein. Falls vorhanden, sind bei Spachtelarbeiten tiefere Fehlstellen vorzuspachteln. Spachtelmasse auf mineralischer Basis für innen mit der Traufel dünn in zwei lagen aufziehen.

4. Arbeitshöhen:

Kellergeschoss bis 3,00m
Erdgeschoss bis 4,075m (Fluchttreppenhaus)
1. Obergeschoss bis 3,57m (Fluchttreppenhaus)
2. Obergeschoss bis 4,875m (Fluchttreppenhaus)

Balkonabhänger: EG: ca. 4,525m 1.OG ca. 4,02m, 2.OG ca. 3,98m
Foyertreppe: UG: ca. 3,84m, EG ca. 4,12m, 1.OG ca. 4,12m

5. Farben/ Materialien

Bestellung des Materials nur nach vorheriger Bemusterung und
Genehmigung durch den AG. Bei Auftragserteilung sind dem objektüberwachenden
Architekten verbindliche Materialmuster bzw. Materialangaben
vorzulegen. Das eingebaute Material muss dem Muster entsprechen.

Richtfarben:
- Anstrich GK-Wände standartmäßig: Lichtgrau-Farbton (RAL 7035)
- Anstrich GK-Wände WC-Flure und Sanitärräume: Türkis, passend zu Fliesenfarbe ähnlich NCS-Nr: S4020-B30G
- Anstrich GK-Wände Duschen, Putz- und Hauswirtschaftsräume: Grün, passend zu Fliesenfarbe ähnlich NCS-Nr.: S1515-G20Y
- Anstrich GK-Decken standartmäßig: Reinweiß-Farbton (RAL 9010)
- Anstrich Metallbauelemente innen standarmäßig:  Mittelgrau-Farbton (DB 702, ca. RAL 9007). In den Einzelpositionen als "Farbton 1" beschrieben.
- Anstrich Metallbauelemente innen: Foyertreppen Brüstung (Innen- und Außenseite) und Unterseite, sowie Anstrich Metallbauelemente außen: Innenseiten der Balkonabhänger-Konstruktion: Verkehrsgelb-Farbton (RAL 1023 RS) bzw. Opalgrün-Farbton (RAL 6026 FOS). In den Einzelpositionen als "Farbton 2" beschrieben.

Allgemeine Hinweise

Die in den Leistungsbeschreibungen aufgeführten Beschichtungsstoffe sind vom AN hinsichtlich der geforderten Güte und Qualität auf ihre Richtigkeit zu überprüfen.
Auf Verlangen des AG ist vom AN der Nachweis vorzulegen, dass die Beschichtungsstoffe den gestellten Anforderungen entsprechen.
Der AG ist berechtigt, jederzeit Materialproben in den erforderlichen Mengen nach seiner Wahl zu entnehmen und diese auf Eignung und Qualität prüfen zu lassen. Die Anlieferung aller zum Einsatz kommenden Werkstoffe und Materialien muss in der Originalverpackung erfolgen. Es sind die Richtlinien des Werkstoffherstellers zu berücksichtigen.

Bei Systemaufbauten dürfen nur die Stoffe eines Herstellers verwendet werden.

Arbeitsbühnen werden bauseits nicht gestellt. Bitte Raumhöhen den Schnitten entnehmen und dementsprechend einkalkulieren.

Zur Ermittlung der ausgeführten Leistung, der Beschichtungen sind die Fertigmaße zugrunde zu legen.

Hinweise zur Ausführung

Die Herstellervorschriften bzgl. des Systemaufbaus sind zu beachten; gegebenenfalls ist ein Fachberater zuzuziehen. Bei Systemaufbauten dürfen nur die Stoffe eines Herstellers verwendet werden
Sämtliche Anschlüsse an Fenster, Türen etc. sowie der Zusammenstoß verschiedenfarbiger Anstriche müssen scharf und geradlinig ausgeführt werden.
Der AN ist verpflichtet, vor Ausführung seiner Arbeiten den Untergrund als Anstrichträger zu prüfen sowie alle Verunreinigungen und etwaige Fremdstoffe wie Trenn- und Netzmittel, die die Haftfestigkeit des Anstrichs beeinträchtigen, zu entfernen. Sind sichtbare Mängel am Untergrund oder an den Vorleistungen zu erkennen oder Schäden an der fertigen Leistung zu befürchten, ist der Auftragnehmer gemäß VOB, Teil B, DIN 1961 (4) verpflichtet, schriftlich darauf hinzuweisen.

Sämtliche Anstriche sind bis zur vollständigen Deckung strichfrei auszuführen. Die Beschichtungen sind von Hand im Rollverfahren aufzubringen. Der Auftrag im Spritzverfahren ist nicht zugelassen.
Die Anstriche sind zum Teil auf Kleinflächen auszuführen. Zuschläge für Kleinflächen werden nicht vergütet.

Ausbesserungsarbeiten die durch Beschädigungen anderer Handwerker entstehen, sind bis zur Inbetriebnahme des Gebäudes durchzuführen. Abrechnung nach Stundensatz.

Verunreinigung, Beschädigungen
Verunreinigungen und Beschädigungen sind unbedingt zu vermeiden, sowohl an Wänden als auch an Türzargen und sonstigen Bauteilen und Werkstücken. Alle durch die Arbeiten des AN entstandenen Verunreinigungen sind der Objektüberwachung zu nennen. Mängelbeseitigung nach gemeinsamer Abstimmung. Sofern die Arbeiten in unmittelbarer Nähe zu oberflächenfertigen Bauteilen (z.B. Sichtbeton, Sichtholzwände und Decken, Verglasungen, etc.) durchgeführt werden, sind diese durch den AN durch geeignete Maßnahmen zu schützen.
Reinigungskosten, durch entstandene Verunreinigungen des AN, gehen zu dessen Lasten. Gleiches gilt für den Ersatz von beschädigten Bauteilen.

Maßtoleranzen
Es gilt die VOB Bemessungsregeln entsprechend Abschnitt 0.5.

Schutzmaßnahmen
Schutzmaßnahmen für weitere Anlagen und Bauteile, die nicht gesondert erwähnt sind entsprechen den Nebenleistung 4.1.3 nach VOB/C. Schutzmaßnahmen aus Titel 02, sind zur Erfüllung der Leistung zu kalkulieren, doppelte Abrechnung ist nicht gestattet.

Muster
Bestellung des Materials nur nach vorheriger Bemusterung und Freigabe durch den AG. Bei
Auftragserteilung sind dem objektüberwachenden Architekten verbindliche Flächenmuster bzw. Materialangaben
vorzulegen. Das eingebaute Material muss dem freigegebenen Muster entsprechen.

Gütenachweis
Der AN hat dem AG den Nachweis der Überwachung (Güteüberwachung) der zu
liefernden Stoffe und Bauteile entsprechend den betreffenden
DIN-Normen zu erbringen.
Diese Forderung gilt für nicht genormte Stoffe und Bauteile als
erfüllt, wenn ein gültiges Prüfzeugnis/Prüfzeichen einer anerkannten
Prüfanstalt vorliegt oder wenn ein Gütezeichen einer anerkannten
Überwachungs-/Gütegemeinschaft vorliegt.

Nebenleistungen
In das Angebot sind eingeschlossen alle Nebenleistungen gem. VOB/C, sowie alle Leistungen, die zur vertragsgemäßen, funktionsgerechten Ausführung der Gesamtleistung gehören.
Zusätzlich zur DIN 18363 gilt als Nebenleistung: Ist Schleifen und Spachteln vorgesehen, so bleibt die Anzahl der Schleifgänge und Spachtelaufträge sowie die Wahl der richtigen Körnung dem Auftragnehmer überlassen und ist auf die vorgesehene Beschichtung einzustellen.

Dokumentation
Technische Unterlagen, Gewährleistungsbescheinigungen, Nachweise zu Inbetriebnahme, Abnahme,
Abnahmeprotokole, Aufstellung aller beteiligten Hersteller, Wartungsanleitungen,
Instandhaltungsanweisungen, Reinigungs- und Pflegeanweisungen sind vollständig vor Fertigstellung der
Bauleitung in einem Ordner und Digital zu überreichen.

## ZTV Bodenbeschichtung
ZTV Bodenbeschichtung

Allgemeine Hinweise
Die in den Leistungsbeschreibungen aufgeführten Beschichtungsstoffe sind vom AN eigenverantwortlich hinsichtlich der geforderten Güte und Qualität auf ihre Richtigkeit zu überprüfen. Bestehen Bedenken gegen ausgeschriebene Leistungen oder Verfahren ist dies dem Auftraggeber vor Auftragsvergabe mitzuteilen. Auf Verlangen des AG ist vom AN der Nachweis vorzulegen, dass die Beschichtungsstoffe den gestellten Anforderungen entsprechen.

Der AG ist berechtigt, jederzeit Materialproben in den erforderlichen Mengen nach seiner Wahl zu entnehmen und diese auf Eignung und Qualität prüfen zu lassen. Die Anlieferung aller zum Einsatz kommenden Werkstoffe und Materialien muss in der Originalverpackung erfolgen. Es sind die Richtlinien des
Werkstoffherstellers zu berücksichtigen.

Hinweise zur Ausführung
Bei Systemaufbauten dürfen nur die Stoffe eines Herstellers verwendet werden. Die Herstellervorschriften  sind zu beachten.

Der AN ist verpflichtet, vor Ausführung seiner Arbeiten den Untergrund als Anstrichträger zu prüfen sowie alle Verunreinigungen und etwaige Fremdstoffe wie Trenn- und Netzmittel, die die Haftfestigkeit des Anstrichs beeinträchtigen, zu entfernen.

Sämtliche Anstriche sind bis zur vollständigen Deckung strichfrei auszuführen. Die Beschichtungen sind von Hand im Rollverfahren aufzubringen. Der Auftrag im Spritzverfahren ist nicht zugelassen. Die Anstriche sind zum Teil auf Kleinflächen auszuführen. Zuschläge für Kleinflächen werden nicht gesondert vergütet und sind im EP einzukalkulieren.

Untergrundvorbereitung
Bei Bodenbeschichtungssysteme muss je nach Untergrundart und -beschaffenheit vor dem Auftragen des Bodenbeschichtungssystems eine gründliche Untergrundvorbereitung erfolgen: z.B. Kugelstrahlen/Schleifen. Verwendung nach Herstellerangaben und Untergrundart.

Verunreinigung, Beschädigungen
Verunreinigungen und Beschädigungen sind unbedingt zu vermeiden, sowohl an Wänden als auch an Türzargen und sonstigen Bauteilen und Werkstücken. Alle durch die Arbeiten des AN entstandenen Verunreinigungen sind der Objektüberwachung zu nennen. Mängelbeseitigung nach gemeinsamer Abstimmung. Sofern die Arbeiten in unmittelbarer Nähe zu oberflächenfertigen Bauteilen (z.B. Sichtbeton, Sichtholzwände und Decken, Verglasungen, etc.) durchgeführt werden, sind diese durch den AN durch geeignete Maßnahmen zu schützen.
Reinigungskosten, durch entstandene Verunreinigungen des AN, gehen zu dessen Lasten. Gleiches gilt für den Ersatz von beschädigten Bauteilen.

Schutzmaßnahmen
Schutzmaßnahmen für weitere Anlagen und Bauteile, die nicht gesondert erwähnt sind entsprechen den Nebenleistung 4.1.3 nach VOB/C. Schutzmaßnahmen aus Titel 02, sind zur Erfüllung der Leistung zu kalkulieren, doppelte Abrechnung ist nicht gestattet.

Muster
Bestellung des Materials nur nach vorheriger Bemusterung und Freigabe durch den AG. Bei
Auftragserteilung sind dem bauleitenden Architekten verbindliche Flächenmuster bzw. Materialangaben
vorzulegen. Das eingebaute Material muss dem freigegebenen Muster entsprechen.

## 40 01-3660.01 Maler- und Lackierungsarbeiten, Beschichtungen BA

### Titel 01 Realschule

#### Bereich 01.00 Vorbereitende Maßnahmen

*Hinweis: ABDECK- UND ABKLEBEARBEITEN*

**01.00.1 Besondere Schutzabdeckung von Fenstern und Türen**
Besondere Schutzabdeckung von Fenstern (inkl. Lüftungsgeräte und Fensterbänke) und Türen (Rahmen und Verglasungen), innen
einschließlich staubdichtes und geradliniges Abkleben, Unterhalten mit geeigneter Folie und Klebeband und späterer restlosen Beseitigung /Entsorgung, anfallende Entsorgungskosten sind in den Preis einzukalkulieren
gem. ZTV
Menge: 991,000 m²

**01.00.2 Randabklebungen**
Randabklebungen im Wand- und Deckenbereich,
an Spachtel-, Anstrich- bzw. Beschichtungsrändern, sowie
Schattenfugenprofilen als Schutz von angrenzenden, bereits oberflächenfertigen Bauteilen (auch durch den AN Maler hergestellte Flächen, bspw. Anarbeiten Wand an bereits gestrichene Decke), sowie für das Herstellen von exakten geradlinigen Spachtel- und Anstrichrändern, einschl. restloser Beseitigung nach den Anstrich- bzw. Beschichtungsarbeiten.
Breite der Abklebung b > 30 mm bzw. soweit wie vom AN für notwendig erachtet.
Abrechnung nach m-tatsächlich abgeklebtem Anstrichrand.
Flächige, besondere Schutzabdeckungen mit Folienstreifen sind in nachfolgenden Positionen erfasst.
Menge: 923,000 m

**01.00.3 Besondere Schutzabdeckung von Bodenflächen**
Besondere Schutzabdeckung von Bodenflächen mit verschiedenen Untergründen,
innen, einschließlich staubdichtes und geradliniges Abkleben, Unterhalten mit geeignetem Abdeckvlies und Gewebeklebeband und späterer restlosen Beseitigung / Entsorgung, anfallende Entsorgungskosten sind in den Preis einzukalkulieren

Abzudeckende Flächen:
Randbereiche (ca. 1,0m Breite, Folienstreifen) entlang Wände auf folgenden Untergründen: auf durch AN Boden-, bzw. Fliesenleger verlegten Milchtütenkarton mit PE- Beschichtung, bzw. Abdeckfilz, sowie auf fertig verlegtem Treppenbelag in Fluchttreppenhäusern und Foyer

gem. ZTV
Menge: 1602,000 m²

**01.00.4 Besondere Schutzabdeckung von Sockelleisten/ -fliesen**
Ganzflächige, besondere Schutzabdeckung von Werkstein-Sockelleisten/ Sockelfliesen
innen, einschließlich staubdichtes und geradliniges Abkleben, Unterhalten mit geeigneter Folie und Klebeband und späterer restlosen Beseitigung /Entsorgung, anfallende Entsorgungskosten sind in den Preis einzukalkulieren
gem. ZTV
Menge: 644,600 m

**01.00.5 Besondere Schutzabdeckung von Wandfliesen**
Besondere, vollflächige Schutzabdeckung von Wandfliesen, innen, einschließlich staubdichtes und geradliniges Abkleben, Unterhalten mit geeigneter Folie und Klebeband und späterer restlosen Beseitigung /Entsorgung, anfallende Entsorgungskosten sind in den Preis einzukalkulieren
gem. ZTV
Menge: 384,000 m²

**01.00.6 Besondere Schutzabdeckung von sichtbaren Wandflächen**
Besondere, vollflächige Schutzabdeckung von Sicht-Wandflächen, innen
einschließlich staubdichtes und geradliniges Abkleben, Unterhalten mit geeigneter Folie und Klebeband und späterer restlosen Beseitigung /Entsorgung, anfallende Entsorgungskosten sind in den Preis einzukalkulieren
gem. ZTV

Ort: UG: Sichtbetonoberflächen, EG-2.OG: BSP-Oberflächen sichtbar, Holzharfe Aulatreppe
Menge: 1490,000 m²

**01.00.7 Besondere Schutzabdeckung von sichtbaren Deckenflächen**
Schutzabdeckung von Sicht-Deckenflächen, innen
einschließlich staubdichtes und geradliniges Abkleben, Unterhalten mit geeigneter Folie und Klebeband und späterer restlosen Beseitigung /Entsorgung, anfallende Entsorgungskosten sind in den Preis einzukalkulieren
gem. ZTV

Abzudeckende Flächen: Randbereiche (ca. 1,0m Breite/ Folienstreifen) entlang Wände auf folgenden Untergründen:
Ort: EG-1.OG: sichtbarre Brettstapeldecken
UG: sichtbare Abhangdecken
Menge: 453,000 m²

**01.00.8 Besondere Schutzabdeckung von Deckenkoffern**
Schutzabdeckung/ Abklebung von Sicht-Deckenflächen/ Stirnseiten der Installationskofferbekleidung (3-S-Platte), innen
einschließlich staubdichtes und geradliniges Abkleben, Unterhalten mit geeigneter Folie und Klebeband und späterer restlosen Beseitigung /Entsorgung, anfallende Entsorgungskosten sind in den Preis einzukalkulieren
gem. ZTV

Ort: Installationskoffer in Fachklassen, gem. Übersichten
und Detail IA_41700
Menge: 116,000 m

**01.00.9 Besondere Schutzabdeckung von sichtbaren Metallbauteilen außen**
Schutzabdeckung von oberflächenfertigen Metallbauteilen, außen, sowie sonstigen angrenzenden Bauteilen an die Balkonabhängerkonstruktion, einschließlich staubdichtes und geradliniges Abkleben, Unterhalten mit geeigneter Folie und Klebeband und späterer restlosen Beseitigung /Entsorgung, anfallende Entsorgungskosten sind in den Preis einzukalkulieren
gem. ZTV

Kalkulationsgrundlage: 1,5m2/ Anschlusspunkt Balkonabhänger an Geländer Balkon + 0,5m2 Anschlusspunkt Balkonabhänger Stichsparren
Ort: Geländer Balkon außen, Detail GH_21120-21123
Menge: 453,000 m²

**01.00.10 Besondere Schutzabdeckung von Anlagenbauteilen Metalltüren**
Besondere Schutzabdeckung von bereits montierten Anlagenbauteilen (z.b. OTS, Türbänder etc.) an zu beschichtenden Metalltüren, innen
einschließlich staubdichtes und geradliniges Abkleben, Unterhalten mit geeigneter Folie und Klebeband und späterer restlosen Beseitigung /Entsorgung, anfallende Entsorgungskosten sind in den Preis einzukalkulieren
gem. ZTV
Menge: 40,000 St

**01.00.11 Besondere Schutzabdeckung von angrenzenden Bauteilen Geländer Fluchttreppenhaus**
Schutzabdeckung der angrenzenden Bauteile an die Geländer der Fluchttreppenhäuser (Winkelstufen, Betonfertigteile, Stirnseiten Decken und Podeste)
einschließlich staubdichtes und geradliniges Abkleben, Unterhalten mit geeigneter Folie und Klebeband und späterer restlosen Beseitigung /Entsorgung, anfallende Entsorgungskosten sind in den Preis einzukalkulieren
gem. ZTV

Abrechnung in lfm (Grundrissprojektion)
Ort: Geländer Fluchttreppenhäuser
Menge: 62,000 m

**01.00.12 (Roll-) Gerüste/ Hebebühnen Arbeitshöhe ab 3,50m, Außenraum**
Liefern, Auf- und Abbauen mehrerer, zur Durchführung der im Leistungsverzeichnis dargestellten Arbeiten geeigneter Gerüste (Rollgerüste, Hebebühnen etc.), sofern die zu bearbeitende Fläche höher als 3,50 m über die Standfläche des Gerüstes liegt (Balkonabhänger im Außenraum)
Mit einzukalkulieren ist das Weiterrücken und/oder der mehrmalige Auf-/ Abbau der Gerüste, einschließlich 4-seitigem Schutzgeländer.
Die (Roll-)Gerüste sind aufzustellen, für die Länge der eigenen Leistung vorzuhalten und anschließend abzubauen und zu entfernen; Räumen erst nach Rücksprache mit der OÜ..

Ort: Außenliegende Balkonabhänger über EG/ UG (Tiefhof)
Untergrund: verdichteter Kies, Rollen des Gerüstes kann nicht gewährleistet werden
Arbeitshöhen: über 3,50m
Menge: 5,000 St

**01.00.13 (Roll-) Gerüste Treppenhäuser Arbeitshöhe ab 3,50m, Innenraum**
Liefern, Auf- und Abbauen mehrerer, zur Durchführung der im Leistungsverzeichnis dargestellten Arbeiten geeigneter Gerüste (Rollgerüste, etc.), sofern die zu bearbeitende Fläche höher als 3,50 m über die Standfläche des Gerüstes liegt, einschl. Anpassung an Treppensteigung und -podeste bzw. schräge Untergründe.
Mit einzukalkulieren ist das Weiterrücken und/oder der mehrmalige Auf-/ Abbau der Gerüste, einschließlich 4-seitigem Schutzgeländer.
Die (Roll-)Gerüste sind aufzustellen, für die Länge der eigenen Leistung vorzuhalten und anschließend abzubauen und zu entfernen; Räumen erst nach Rücksprache mit der OÜ.
Bei bereits verlegtem Bodenbelag ist der Untergrund besonders zu schützen.

Ort: Fluchttreppenhäuser (Kalkulationsgrundlage: 12 Stk.) und Foyertreppe (Kalkulationsgrundlage: 3 Stk.)
Arbeitshöhen: über 3,50 - ca. 5,0 m Untergrund: Betonwerksteinplatten/ Industrieparkett
Menge: 15,000 St

*Hinweis: REINIGUNGSMAßNAHMEN*

**01.00.14 Prüfen und Reinigen von grober Verschmutzung, Stahlbeton, außen Wände**
Gesamte Oberfläche sorgfältig auf Eignung,
Trag- und Haftfähigkeit prüfen, Schadstellen
kennzeichnen. Erfassung aller Mängel mit schriftlicher
Mitteilung an die Bauüberwachung.

Untergrund aus Stahlbeton, außen, als Vorbereitung für die
Malerarbeiten von groben Verschmutzungen, wie Gips- und
Mörtelresten, Öl, Fett, Trennmittelrückstände, Markierungen und anhaftendem Staub befreien mittels Heißwasser-Hochdruck ohne Zusatz von Reinigungsmitteln reinigen

Bauteile: Wände Tiefhöfe
Menge: 118,000 m²

**01.00.15 Prüfen und Reinigen von grober Verschmutzung, Stahlbeton, innen Wände, Decken, Fertigteile**
Gesamte Oberfläche sorgfältig auf Eignung,
Trag- und Haftfähigkeitprüfen, Schadstellen
kennzeichnen. Erfassung aller Mängel mit schriftlicher
Mitteilung an die Bauüberwachung.

Untergrund aus Stahlbeton, innen, als Vorbereitung für die
Malerarbeiten von groben Verschmutzungen, wie Gips- und
Mörtelresten, Öl, Fett, Trennmittelrückstände, Markierungen und anhaftendem Staub befreien und mit geeignetem, lösemittelfreien, schalöllösendem Betonreinigungsmittel fachgerecht nach Werksvorschrift reinigen.

Bauteile: Wände, Decken, Fertigteile
Menge: 2333,000 m²

**01.00.16 Prüfen und Reinigen von grober Verschmutzung, Gipskarton, innen, Wände und Decken**
Untergrund aus Gipskarton, innen, als Vorbereitung für die
Malerarbeiten von groben Verschmutzungen, wie Gips- und
Mörtelresten, Öl, Fett, Trennmittelrückstände, Markierungen und anhaftendem Staub befreien.

Bauteile: Wände und Decken
Menge: 3245,000 m²

**01.00.17 Prüfen und Reinigen von grober Verschmutzung, Balkonabhänger, außen**
Gesamte Oberfläche sorgfältig auf Eignung,
Trag- und Haftfähigkeitprüfen, Schadstellen
kennzeichnen. Erfassung aller Mängel mit schriftlicher
Mitteilung an die Bauüberwachung.

Untergrundvorbereitung von verzinkten Balkonabhängern im
überdachten Außenbereich allseitig grobe
Verunreinigungen, Schmutz, Staub, Fette, Öle sowie lose
anhaftende Substanzen befreien und vollflächig durch geeignete
Maßnahmen, z.B. Ammoniakalische Netzmittelwäsche mit Kunststoffschleifpad nach BFS-Merkblatt Nr. 5 u. 22 vorbereiten nach Wahl AN; einschl. aller erforderliche Zwischen- und Nebenarbeiten für Nachfolgebeschichtungen, sowie erforderlicher Schutzmaßnahmen.

Anzahl Balkonabhänger
1-geschossig: 100 Stk.
2-geschossig: 51 Stk.
3-geschossig: 8 Stk.

Untergrund: Stahl, feuerverzinkt, im Außenraum
Detail GH_21120-21123
Menge: 319,000 m²

**01.00.18 Prüfen und Reinigen von grober Verschmutzung Metallbauteile, innen**
Metalluntergründe, innen, als Vorbereitung für die
Malerarbeiten von groben Verschmutzungen, wie Gips- und
Mörtelresten, Öl, Fett, Trennmittelrückstände, Markierungen und anhaftendem Staub befreien.
Vorhandene Grundierungsoberflächen ggf. anschleifen und entstauben, etwaige kleine Fehlstellen und Beschädigungen spachteln und verschleifen.
Nachbesserung der Rostschutzgrundierung in gesonderter Position.
Einbauort: Zu beschichtende Metallbauteile im Innenraum (Türen, Treppen, Handläufe, Portale, Heizkreisverteiler)
Menge: 586,000 m²

*Hinweis: UNTERGRUNDVORBEREITUNGEN/ SPACHTELARBEITEN*

**01.00.19 Grundierung, farblos auf STB.-Wänden**
Auftragen einer farblosen Grundierung auf Silikatbasis als Untergrundvorbereitung für zu verspachtelnde Flächen.
Geeignet zur Egalisierung unterschiedlicher Saugfähigkeiten von mineralischen und organischen Untergründen oder Mischuntergründen, zur Optimierung der Oberflächenhomogenität von Folgeanstrichen und zur Fixierung und Verfestigung von kreidenden oder sandenden Untergründen.

gem. ZTV
Auf Nachfolgebeschichtungen/ Behandlungen abgestimmt.
Untergrund: rohe Stahlbetonoberflächen ohne SB-Anforderung
Menge: 95,000 m²

**01.00.20 Mineralische Flächenspachtelung auf STB.-Wänden**
Ganzflächiges Verspachteln und Schleifen von Stb.-Wandflächen als
Untergrundvorbereitung für Erstbeschichtung von
Stahlbetonwänden in Q3 Qualität.

Untergrund: rohe Stahlbetonoberflächen ohne SB-Anforderung
Einbauort: gem. Übersichten
Menge: 95,000 m²

**01.00.21 Füllen von Fugen und Verankerungsöffnungen, Anschluss an angrenzende Bauteile**
Überspannen und Füllen von Verankerungsöffnungen, Fugen
und Anschlüsse an angrenzende Bauteile, sowie Kanten, Ecken
etc., mit Gewebe, Trennband, inkl. Vorbehandlung und
Spachtelung.
Menge: 100,000 St

**01.00.22 Fleckspachtel**
Fleckspachtelung von Schadstellen auf vorbereiteten Flächen
aus Gipskarton mit geeigenter Spachtelmasse, mittlere
Schichtdicke ca. 10 mm.
Menge: 40,000 m²

#### Bereich 01.01 Farben, innen

*Hinweis: WÄNDE*

*Hinweis: Hinweistext*
Beim Anstrich von einzelnen Wandflächen sind die im
Randbereich angrenzenden fertige Holz- und Sichtbetonoberflächen, sowie Fliesen besonders zu schützen.

In den nachfolgenden Positionen sind die Erschwernisse und
zeitlicher Mehraufwand im EP wenn nicht gesondert beschrieben mit einzurechnen:
- für Kleinflächen < 2,5 m2
- für schmale Flächen b < 100 cm
- Überstreichen von Revisionsklappen, einschließlich Auf- und
Zuklappen (Funktionsfähigkeit der Elemente darf nicht
gemindert werden)

Abrechnung nach m2-Anstrichfläche unabhängig von der
Anzahl der Arbeitsgänge.

*Hinweis: GRUNDANSTRICHE*

**01.01.1 Grundanstrich mit weiß pigmentierter Grundierfarbe GK-Wände**
*** Bezugsbeschreibung
Grundierfarbe auf Sol-Silikatbasis für den Innenraum geeignet, weiß pigmentiert, geeignet zur Egalisierung unterschiedlicher Saugfähigkeiten von mineralischen und organischen Untergründen oder Mischuntergründen

Systemkonform mit in Folgeposition beschriebenem Folgeanstrich
gem. ZTV

Untergrund: GK-Wände gespachtelt in Q2-Qualität
Einbauort: gem. Übersichten
Menge: 1471,000 m²

**01.01.2 Grundanstrich mit weiß pigmentierter Grundierfarbe Stb.-Wände**
*** wie Position 01.01.1
Untergrund: Betonwände mit flächiger Spachtelung in Q3-Qualität
Einbauort: UG gem. Übersichten
Menge: 95,000 m²

**01.01.3 Grundanstrich mit weiß pigmentierter Grundierfarbe, GK-Wände, Nassraum**
*** wie Position 01.01.1
Anstrichflächen im Wandbereich vollflächig
und/oder teilflächig bzw. oberhalb der gefliesten Fläche,
gem. Fliesenspiegel

Untergrund: GK-Decke gespachtelt in Oberflächenqualität Q2
Ausführung im Feuchtraum bzw. folgende Bauteile:
GKBI Beplankung, GKBI Vorsatzschalen,
GKBI-Installationswände
Einbauort: gem. Übersichten
Menge: 1061,000 m²

**01.01.4 Grundanstrich mit weiß pigmentierter Grundierfarbe Stb.-Wände, Nassraum**
Untergrund: Betonwände mit flächiger Spachtelung in Q3-Qualität
Einbauort: Nassräume UG gem. Übersichten
Menge: 51,000 m²

*Hinweis: ZWISCHENANSTRICHE*

**01.01.5 Zwischenanstrich mit Dispersionssilikatfarbe auf GK-Wänden, lichtgrau**
*** Bezugsbeschreibung
Zwischenbeschichtung mit Dispersionssilikatfarbe im Innenbereich
Nassabriebbeständigkeit: Klasse 2
Farbton gem. ARCH
gem. ZTV

Untergrund: GK mit flächiger Spachtelung in Q2-Qualität
Einbauort: gem. Übersichten
Menge: 1471,000 m²

**01.01.6 Zwischenanstrich mit Dispersionssilikatfarbe auf Stb.-Wand, lichtgrau**
*** wie Position 01.01.5
Untergrund: Betonwände mit flächiger Spachtelung in Q3-Qualität
Menge: 95,000 m²

**01.01.7 Zwischenanstrich mit Dispersionssilikatfarbe in Nassräumen (Nassabriebsklasse 1) auf GK-Wänden, farbig**
*** Bezugsbeschreibung
Zwischenbeschichtung mit Dispersionssilikatfarbe
für stark beanspruchte Flächen im Innenbereich Nassabriebbeständigkeit: Klasse 1
Farbton gem. ARCH, passend zu bauseitigen Fliesen
gem. ZTV

Untergrund: GK-Decke gespachtelt in Oberflächenqualität Q2
Ausführung im Feuchtraum bzw. folgende Bauteile:
GKBI Beplankung, GKBI Vorsatzschalen,
GKBI-Installationswände
Einbauort: gem. Übersichten und Fliesenspiegel
Menge: 936,000 m²

**01.01.8 Zwischenanstrich mit Dispersionssilikatfarbe in Nassräumen (Nassabriebsklasse 1) auf GK-Wänden, lichtgrau**
*** wie Position 01.01.7
Farbton gem. ARCH, lichtgrau

Einbauort: Putz-, Werken- und Kunsträume, gem. Übersichten
Menge: 229,000 m²

**01.01.9 Zwischenanstrich mit Dispersionssilikatfarbe in Nassräumen (Nassabriebsklasse 1) auf Stb.-Wänden, farbig**
*** wie Position 01.01.7
Untergrund: Betonwände mit flächiger Spachtelung in Q3-Qualität
Menge: 51,000 m²

*Hinweis: SCHLUSSANSTRICHE*

**01.01.10 Schlussanstrich mit Dispersionssilikatfarbe auf GK-Wänden, lichtgrau**
*** Bezugsbeschreibung
Schlussanstrich mit Dispersionssilikatfarbe im Innenbereich
Nassabriebbeständigkeit: Klasse 2
Farbton gem. ARCH
gem. ZTV

Untergrund: GK mit flächiger Spachtelung in Q2-Qualität
Einbauort: gem. Übersichten
Menge: 1471,000 m²

**01.01.11 Schlussanstrich mit Dispersionssilikatfarbe auf Stb.-Wänden, lichtgrau**
*** wie Position 01.01.10
Untergrund: Betonwände mit flächiger Spachtelung in Q3-Qualität
Menge: 95,000 m²

**01.01.12 Schlussanstrich mit Dispersionssilikatfarbe in Nassräumen (Nassabriebsklasse 1) auf GK-Wänden, farbig**
*** wie Position 01.01.14
Untergrund: GK-Decke gespachtelt in Oberflächenqualität Q2
Ausführung im Feuchtraum bzw. folgende Bauteile:
GKBI Beplankung, GKBI Vorsatzschalen,
GKBI-Installationswände
Einbauort: gem. Übersichten

Schlussanstrich mit Dispersionssilikatfarbe im Innenbereich
Nassabriebbeständigkeit: Klasse 2
Farbton gem. ARCH
gem. ZTV

Untergrund: GK mit flächiger Spachtelung in Q2-Qualität
Einbauort: gem. Übersichten
Menge: 936,000 m²

**01.01.13 Zwischenanstrich mit Dispersionssilikatfarbe in Nassräumen (Nassabriebsklasse 1) auf GK-Wänden, lichtgrau**
*** wie Position 01.01.14
Schlussanstrich mit Dispersionssilikatfarbe
für stark beanspruchte Flächen im Innenbereich Nassabriebbeständigkeit: Klasse 1
Farbton gem. ARCH
gem. ZTV

Untergrund: Betonwände mit flächiger Spachtelung in Q2-Qualität
Einbauort: gem. Übersichten
Menge: 229,000 m²

**01.01.14 Schlussanstrich mit Dispersionssilikatfarbe in Nassräumen (Nassabriebsklasse 1) auf Stb.-Wänden, farbig**
*** Bezugsbeschreibung
Schlussanstrich mit Dispersionssilikatfarbe
für stark beanspruchte Flächen im Innenbereich Nassabriebbeständigkeit: Klasse 1
Farbton gem. ARCH, passend zu bauseitigen Fliesen
gem. ZTV

Untergrund: Betonwände mit flächiger Spachtelung in Q3-Qualität
Einbauort: gem. Übersichten
Menge: 51,000 m²

**01.01.15 Laibungen an Öffnungen und Nischen, sowie Kleinflächen, GK-Wände, innen**
Herstellung des Grund-, Zwischen- und Schlussanstrichs in Laibungen gemäß vorangegangener Positionen an Öffnungen und Nischen, sowie freien Wandenden und Kleinflächen, innen

Untergrund: GK-Wände gespachtelt in Q2-Qualität
Einbauort: gem. Übersichten

Laibungstiefe bis ca. 40cm
Laufmeterlänge: ca. 30m

Kleinflächen oberhalb gefliester Bereiche: Höhe 31cm
Menge: 100,000 m²

**01.01.16 Silikonfugen, farbig**
Fugenabdichtung mit Ein-Komponenten-Dichtstoff auf Silikonbasis, Fuge glatt gestrichen

Farbton gem. Wandfarbe und nach Bemusterung, ähnlich NCS-Farbton Fliesen gem. ZTV
Einbauort: Anschluss Sockelfliesen/ Werksteinfliesen an GK Wand
Menge: 388,000 m

**01.01.17 Acrylfugen, überstreichbar**
Fugenabdichtung mit anstrichverträglichem Ein-Komponenten-Dichtstoff auf Acryldispersionsbasis, Fuge glatt gestrichen

Einbauort: Anschluss Fliesen an GK Wand
Menge: 157,000 m

**01.01.18 Anarbeiten an Installationen**
Anarbeiten an bereits eingebauten Installationen, wie Rohrdurchführungen,
Leitungen, o.Ä. mit dem Pinsel
Menge: 50,000 St

**01.01.19 Überstreichen von Kantenschutzprofilen, innen**
Zulage zu vorbeschriebenen Positionen für das Überstreichen
von Kantenschutzprofilen
Menge: 126,000 m

**01.01.20 Ausbesserungsarbeiten Flecken Dispersions-Silikatfarbe**
Ausbesserungsarbeiten von Flecken in der Anstrichfläche mit
Dispersions-Silikatfarbe
Menge: 100,000 m²

*Hinweis: DECKEN*

*Hinweis: Anstrich von Deckenflächen*
Anstriche im Deckenbereich vollflächig.
In den nachfolgenden Positionen sind die Erschwernisse und
zeitlicher Mehraufwand im EP, falls nicht in gesonderter Position erfasst, miteinzurechnen:
- für Kleinflächen < 2,5 m2
- für schmale Flächen b < 100 cm
- Überstreichen von Revisionsklappen, einschließlich Auf- und
Zuklappen (Funktionsfähigkeit der Elemente darf nicht
gemindert werden)
Abrechnung nach m2-Anstrichfläche unabhängig von der
Anzahl der Arbeitsgänge.

*Hinweis: GRUNDANSTRICHE*

**01.01.21 Grundanstrich mit weiß pigmentierter Grundierfarbe GK-Decken**
*** Bezugsbeschreibung
Grundierfarbe auf Sol-Silikatbasis für den Innenraum geeignet, weiß pigmentiert
Systemkonform mit in Folgeposition beschriebenem Folgeanstrich
gem. ZTV

Untergrund: GK-Decke gespachtelt in Oberflächenqualität Q2 (auch in Nassräumen)
Einbauort: gem. Übersichten
Menge: 384,000 m²

**01.01.22 Grundanstrich mit weiß pigmentierter Grundierfarbe GK-Decken mit Akustiklochung**
*** wie Position 01.01.21
Untergrund: GK-Decke mit Akustiklochung gespachtelt in Oberflächenqualität Q2
Einbauort: gem. Übersichten
Menge: 535,000 m²

**01.01.23 Grundanstrich mit weiß pigmentierter Grundierfarbe GK-Deckenkoffer**
*** wie Position 01.01.21
Ort: Installationskoffer in Fachklassen, gem. Übersichten
und Detail IA_41700
Breite Deckenkoffer ca. 80cm
Menge: 84,000 m²

*Hinweis: ZWISCHENANSTRICHE*

**01.01.24 Zwischenanstrich mit Dispersionssilikatfarbe auf GK-Decken, weiß**
*** Bezugsbeschreibung
Zwischenbeschichtung mit Dispersionssilikatfarbe im Innenbereich
Nassabriebbeständigkeit: Klasse 2
Farbton gem. ARCH
gem. ZTV

Untergrund: GK-Decke gespachtelt in Oberflächenqualität Q2
(auch in Nassräumen)
Einbauort: gem. Übersichten
Menge: 384,000 m²

**01.01.25 Zwischenanstrich mit Dispersionssilikatfarbe auf GK-Deckenkoffern, weiß**
*** wie Position 01.01.24
Ort: Installationskoffer in Fachklassen, gem. Übersichten
und Detail IA_41700
Breite Deckenkoffer ca. 80cm
Menge: 84,000 m²

**01.01.26 Zwischenanstrich mit Dispersionssilikatfarbe auf GK-Decken mit Akustiklochung, weiß**
*** wie Position 01.01.24
Untergrund: GK-Decke mit Akustiklochung gespachtelt in Oberflächenqualität Q2
Einbauort: gem. Übersichten
Menge: 535,000 m²

*Hinweis: SCHLUSSANSTRICHE*

**01.01.27 Schlussanstrich mit Dispersionssilikatfarbe auf GK-Decken, weiß**
*** Bezugsbeschreibung
Schlussanstrich mit Dispersionssilikatfarbe im Innenbereich
Nassabriebbeständigkeit: Klasse 2
Farbton gem. ARCH
gem. ZTV

Untergrund: GK-Decke gespachtelt in Oberflächenqualität Q2
(auch in Nassräumen)
Einbauort: gem. Übersichten
Menge: 384,000 m²

**01.01.28 Schlussanstrich mit Dispersionsilikatfarbe auf GK-Deckenkoffern, weiß**
*** wie Position 01.01.27
Ort: Installationskoffer in Fachklassen, gem. Übersichten
und Detail IA_41700
Breite Deckenkoffer ca. 80cm
Menge: 84,000 m²

**01.01.29 Schlussanstrich mit Dispersionssilikatfarbe auf GK-Decken mit Akustiklochung, weiß**
*** wie Position 01.01.27
Untergrund: GK-Decke mit Akustiklochung gespachtelt in Oberflächenqualität Q2
Einbauort: gem. Übersichten
Menge: 535,000 m²

**01.01.30 Zulage Kleinflächen Decken, innen**
Zulage zu vorbeschriebenen Positionen für das Überstreichen
von Kleinflächen, wie Revisionsklappen (einschließlich Auf- und
Zuklappen). Es ist darauf zu achten, dass die Funktionsfähigkeit
der Elemente nicht beeinträchtigt wird
Menge: 60,000 m²

*Hinweis: TÜREN*

**01.01.31 Nachbesserung Rostschutzgrundierung mit Acryl-Dispersionsprimer**
Grundbeschichtung mit Acryl-Dispersionsprimer (Basis Acryldispersion), wasserverdünnbar, seidenmatt, pigmentiert,
außen und innen einsetzbar.

Systemkonform mit in Folgeposition beschriebenem Folgeanstrich
gem. ZTV

ggf. mit Aus-/Wiedereinbau der Dichtprofile im Falzbereich von Türen, Zargen, das Aushängen von Türblättern ist zu vermeiden

Untergrund: Stahl mit werkseitiger Rostschutzgrundierung
Einbauort: Stahltüren Untergeschoss gem. Übersichten
gem. Detail DT_52000
Menge: 65,000 m²

**01.01.32 Zwischenanstrich mit Acryllackfarbe Metalltürzargen und -blätter**
*** Bezugsbeschreibung
Zwischenanstrich mit Acryllackfarbe (Basis Acryldispersion),
wasserverdünnbar, hoch haftvermittelnd,
pigmentiert, außen und innen einsetzbar.

Systemkonform mit in Folgeposition beschriebenem Folgeanstrich
Lackfarbe deckend, Vollton, nicht vergilbend
Farbton nach Bemusterung, Richtfarbe: DB 702
gem. ZTV

ggf. mit Aus-/Wiedereinbau der Dichtprofile im Falzbereich von Türen, Zargen, das Aushängen von Türblättern ist zu vermeiden

Untergrund: Stahl mit werkseitiger Rostschutzgrundierung
Einbauort: Stahltüren Untergeschoss gem. Übersichten

Stahltüren mit Umfassungszarge: 11
Stahltüren mit Eckzarge: 8
Türzargen Abwicklung gesamt ca. 115m
gem. Detail DT_52000
Menge: 130,000 m²

**01.01.33 Schlussanstrich mit einkomponentigem PU-Lack Metalltürzargen und -blätter**
*** Bezugsbeschreibung
Schlussbeschichtung mit wasserverdünnbarem
Einkomponentenlack (Basis PU-Acryldispersion) für Baustoffoberflächen mit hoher mechanischer und chemischer Belastung im Innenbereich, matt, pigmentiert.
Lackfarbe deckend, Vollton, nicht vergilbend.
Farbton nach Bemusterung, Richtfarbe: DB 702
gem. ZTV

Untergrund: Stahl mit werkseitiger Rostschutzgrundierung
Einbauort: Stahltüren Untergeschoss gem. Übersichten

Stahltüren mit Umfassungszarge: 11
Stahltüren mit Eckzarge: 8
Türzargen Abwicklung gesamt ca. 115m
gem. Detail DT_52000
Menge: 130,000 m²

*Hinweis: TREPPEN/ RAMPEN/ BRÜSTUNGEN/ HANDLÄUFE*

**01.01.34 Nachbesserung Rostschutzgrundierung mit Acryl-Dispersionsprimer Foyertreppe**
*** Bezugsbeschreibung
Ausbesserung Grundbeschichtung der Metallbauteile der Stahltreppe im Foyer mit Acryl-Dispersionsprimer (Basis Acryldispersion), wasserverdünnbar, seidenmatt, pigmentiert,
außen und innen einsetzbar.

Systemkonform mit in Folgeposition beschriebenem Folgeanstrich
gem. ZTV

Bauteil: Stahltreppen im Foyer mit geschlossener Stahlbrüstung geneigt und waagerecht (beidseitig beplankt), sichtbaren Setzstufen und Wangen aus Metall, sowie unterseitiger Metallabdeckung

Untergrund: Stahl mit werkseitiger Rostschutzgrundierung
Menge: 127,000 m²

**01.01.35 Zwischenanstrich mit Acryllackfarbe Foyertreppe**
*** Bezugsbeschreibung
Zwischenanstrich der Metallbauteile der Stahltreppe im Foyer mit Acryllackfarbe (Basis Acryldispersion),
wasserverdünnbar, hoch haftvermittelnd,
pigmentiert, außen und innen einsetzbar.

Systemkonform mit in Folgeposition beschriebenem Folgeanstrich
Lackfarbe deckend, Vollton, nicht vergilbend
Farbton nach Bemusterung, gem. ZTV

Bauteile:
- Brüstung Stb.-Treppe UG
- Stahltreppe inkl. Brüstung EG und 1.OG

- "Farbton 1" (gem. ZTV): Seitliche Treppenwangen (zur Harfe zeigend, auch Stb.-Treppe UG), Setzstufen, Setzstufenaufsicht, freistehender Handlauf, Befestigung Handlauf
Kalkulationsgrundlage ca. 208m2
- "Farbton 2" (gem. ZTV): Treppenuntersicht, Brüstung (Innen- und Außenseite, sowie Draufsicht)
Kalkulationsgrundlage ca. 56m2

Oberflächenfertiger Stufenbelag, sowie die bauseitige Holzharfe ist gem. Einzelposition besonders zu schützen.
Menge: 266,000 m²

**01.01.36 Schlussanstrich mit einkomponentigem PU-Lack Foyertreppe**
*** Bezugsbeschreibung
Schlussbeschichtung der Metallbauteile der Stahltreppe im Foyer mit wasserverdünnbarem
Einkomponentenlack (Basis PU-Acryldispersion) für Baustoffoberflächen mit hoher mechanischer und chemischer Belastung im Innenbereich, matt, pigmentiert.
Lackfarbe deckend, Vollton, nicht vergilbend.
Farbton nach Bemusterung
gem. ZTV

Bauteile:
- Brüstung Stb.-Treppe UG
- Stahltreppe inkl. Brüstung EG und 1.OG

- "Farbton 1" (gem. ZTV): Seitliche Treppenwangen (zur Harfe zeigend, auch Stb.-Treppe UG), Setzstufen, Setzstufenaufsicht, freistehender Handlauf, Befestigung Handlauf
Kalkulationsgrundlage ca. 208m2
- "Farbton 2" (gem. ZTV): Treppenuntersicht, Brüstung (Innen- und Außenseite, sowie Draufsicht)
Kalkulationsgrundlage ca. 56m2

Oberflächenfertiger Stufenbelag, sowie die bauseitige Holzharfe ist gem. Einzelposition besonders zu schützen.
Menge: 266,000 m²

**01.01.37 Nachbesserung Rostschutzgrundierung mit Acryl-Dispersionsprimer Rampe/ Treppe/ Handläufe MZW-Raum**
*** wie Position 01.01.34
Bauteile:
Brüstung Rampe, zwei Handläufe Treppe
und Metalltreppe Bühne inkl. zwei Handläufe
Menge: 13,000 m²

**01.01.38 Zwischenanstrich mit Acryllackfarbe Rampe/ Treppe/ Handläufe MZW-Raum**
*** wie Position 01.01.35
Bauteile:
- Brüstung Rampe, zwei Handläufe Treppe
 und Metalltreppe Bühne inkl. zwei Handläufe
- Alle Bauteile in "Farbton 1" (gem. ZTV)

Oberflächenfertiger Stufenbelag ist gem. Einzelposition besonders zu schützen.
Menge: 26,000 m²

**01.01.39 Schlussanstrich mit einkomponentigem PU-Lack Rampe/ Treppe/ Handläufe MZW-Raum**
*** wie Position 01.01.36
Bauteile:
Brüstung Rampe, zwei Handläufe Treppe und Metalltreppe Bühne inkl. zwei Handläufe
Menge: 26,000 m²

**01.01.40 Nachbesserung Rostschutzgrundierung mit Acryl-Dispersionsprimer Geländer Fluchttreppenhäuser**
*** wie Position 01.01.34
Bauteil: Staketengeländerkonstruktion in Fluchttreppenhäusern geneigt und waagerecht bestehend aus Flachstahl-Obergurt (50x10mm), Flachstahlgeländerpfosten (50x6mm) und L-Winkel (60x240-280x10mm) als Untergurt

Abrechnung nach Laufmeter Geländerkonstruktion (Grundrissprojektion)

Einbaubereich: Fluchtreppenhaus, Gebäudeteil A,B,C
Menge: 31,000 m

**01.01.41 Zwischenanstrich mit Acryllackfarbe Fluchttreppenhäuser**
*** wie Position 01.01.35
Bauteil: Staketengeländerkonstruktion in Fluchttreppenhäusern geneigt und waagerecht bestehend aus Flachstahl-Obergurt (50x10mm), Flachstahlgeländerpfosten (50x6mm) und L-Winkel (60x240-280x10mm) als Untergurt

Abrechnung nach Laufmeter Geländerkonstruktion (Grundrissprojektion)

Einbaubereich: Fluchtreppenhaus, Gebäudeteil A,B,C
Menge: 62,000 m

**01.01.42 Schlussanstrich mit einkomponentigem PU-Lack Fluchttreppenhäuser**
*** wie Position 01.01.36
Bauteil: Staketengeländerkonstruktion in Fluchttreppenhäusern geneigt und waagerecht bestehend aus Flachstahl-Obergurt (50x10mm), Flachstahlgeländerpfosten (50x6mm) und L-Winkel (60x240-280x10mm) als Untergurt

Abrechnung nach Laufmeter Geländerkonstruktion (Grundrissprojektion)

Einbaubereich: Fluchtreppenhaus, Gebäudeteil A,B,C
Menge: 62,000 m

*Hinweis: PORTALE UND HEIZKREISVERTEILER*

**01.01.43 Zwischenanstrich Bühnenportal und Bühnenkante**
*** wie Position 01.01.32
Leibungstiefe: 26cm (Portal) und 7,5cm (Bühnenkante), Abwicklungslänge gesamt: 22,2m

Einbauort: Bühne abgesenkter MZW-Raum, gem. Übersichten
und Detail IA_41302
Menge: 5,000 m²

**01.01.44 Schlussanstrich Bühnenportal und Bühnenkante**
*** wie Position 01.01.33
Leibungstiefe: 26cm (Portal) und 7,5cm (Bühnenkante), Abwicklungslänge gesamt: 22,2m

Einbauort: Bühne abgesenkter MZW-Raum, gem. Übersichten
und Detail IA_41302
Menge: 5,000 m²

**01.01.45 Zwischenanstrich Aufzugsportale**
*** wie Position 01.01.32
UG: Leibungstiefe: 46,5cm, Abwicklungslänge: 5,30m
EG/ 1.OG: Leibungstiefe: 52,5cm, Abwicklungslänge: 5,30m
2.OG: Leibungstiefe: 37cm, Abwicklungslänge: 5,30m

Einbauort: Umlaufende Aufzugsportale UG-2.OG, gem. Übersichten und Detail IA_41208

Zu beschichtende Flächen: alle sichtbaren Oberflächen, Innenflächen, sowie Kanten
Menge: 9,000 m²

**01.01.46 Schlussanstrich Aufzugsportale**
*** wie Position 01.01.33
UG: Leibungstiefe: 46,5cm, Abwicklungslänge: 5,30m
EG/ 1.OG: Leibungstiefe: 52,5cm, Abwicklungslänge: 5,30m
2.OG: Leibungstiefe: 37cm, Abwicklungslänge: 5,30m

Einbauort: Umlaufende Aufzugsportale UG-2.OG, gem. Übersichten und Detail IA_41208

Zu beschichtende Flächen: alle sichtbaren Oberflächen, Innenflächen, sowie Kanten
Menge: 9,000 m²

**01.01.47 Zulage Schattenfugen streichen Aufzugsportale**
Zulage zu vorbeschriebenen Positionen für das Ausstreichen
von Schattenfugen im Bereich der
Anschlüsse zwischen Aufzugsportal und angrenzender Sichtbeton-, oder BSPH-Wand

Die fertigen Wandoberflächen sind besonders zu schützen und in den Einzelpreis mit einzukalkulieren.

Untergrund: Lasche Schattenfuge Stahlportal Aufzug UG-2.OG
gem. Detail IA_41208
Menge: 21,600 m

**01.01.48 Zwischenanstrich Heizkreisverteiler mit Acryllackfarbe**
*** wie Position 01.01.32
Untergrund: Stahlblech, grundiert
Einbauort: Heizkreisverteiler, gem. Übersichten

Farbton nach Bemusterung, zu Wand bzw. Fliesenfarbe passend
2.OG: 3 Stk. 2 lichtgrau, 1 Richtfarbe: pastelltürkis
1.OG: 1. Stk., Richtfarbe: lichtgrau
EG 1 Stk.: 2 Stk. Richtfarbe: lichtgrau
UG 1 Stk.: 1 Stk. Richtfarbe: pastelltürkis

gem. Detail IA_41711
Menge: 8,000 m²

**01.01.49 Schlussanstrich Heizkreisverteiler mit einkomponentigem PU-Lack**
*** wie Position 01.01.32
Schlussbeschichtung mit wasserverdünnbarem
Einkomponentenlack (Basis PU-Acryldispersion) für Baustoffoberflächen mit hoher mechanischer und chemischer Belastung im Innenbereich, matt, pigmentiert.
Lackfarbe deckend, Vollton, nicht vergilbend.
Farbton nach Bemusterung, zu Wand bzw. Fliesenfarbe passend
gem. ZTV

gem. Detail IA_41711
Menge: 8,000 m²

#### Bereich 01.02 Farben, außen

*Hinweis: BALKONABHÄNGER*

**01.02.1 Grundanstrich Balkonabhänger mit Metallschutzlack**
*** Bezugsbeschreibung
Grundbeschichtung der außenliegenden Stahlbalkonabhänger-Innenseiten mit Metallschutzlack aus
Kunststoffdispersion, wasserverdünnbar,
seidenmatt, pigmentiert, vor Korrosion schützend
geeignet für Stahl und verzinkten Stahl

Farbton nach Bemusterung
Richtfarben gem. ZTV

Anzahl Balkonabhänger
1-geschossig: 100 Stk. Länge ca. 4,70m
2-geschossig: 51 Stk. Länge ca.. 8,70m
3-geschossig: 8 Stk. Länge ca. 13,20m

Tiefe: 15cm

Untergrund: Stahl, feuerverzinkt, im Außenraum
Detail GH_21120-21123
Menge: 319,000 m²

**01.02.2 Zwischenanstrich Balkonabhänger mit Metallschutzlack**
*** wie Position 01.02.1
Zwischenanstrich
Menge: 319,000 m²

**01.02.3 Schlussanstrich Balkonabhänger mit Metallschutzlack**
*** wie Position 01.02.1
Schlussanstrich
Menge: 319,000 m²

#### Bereich 01.03 Betonschutz, innen

*Hinweis: WÄNDE/ STÜTZEN/ DECKEN*

**01.03.1 Hydrophobierende Imprägnierung SB-Wände**
*** Bezugsbeschreibung
Wasserbasierte, farblose, hydrophobierende Imprägnierung von Sichtbetonoberflächen im Innenbereich

gem. LV
Untergrund: gereinigte Betonoberflächen, neu, saugfähig in Sichtbetonqualität SB3
Einbauort: Sichtbetonoberflächen gem. Übersichten (Wände) UG-2.OG
Menge: 1784,000 m²

**01.03.2 Zulage Laibungen an Öffnungen, Stützen und Nischen, Stb.-Wände Stützen**
*** Bezugsbeschreibung
Zulage zu vorbeschriebenen Positionen an Wandflächen, für die
Herstellung der Imprägnierung in Laibungen an Öffnungen und
Nischen, sowie an freien Wandenden.

Bauteiltiefe bis ca. 30cm
Laufmeterlänge ca. 200m

TRH:
Bauteiltiefe bis ca. 30cm
Laufmeterlänge ca. 125m
Menge: 93,000 m²

**01.03.3 Hydrophobierende Imprägnierung SB-Decken und -Podeste**
*** wie Position 01.03.1
Einbauort: Sichtbetonoberflächen gem. Übersichten (Decken + Podeste Fluchttreppenhäuser) UG-2.OG
Menge: 325,500 m²

**01.03.4 Zulage Stirnseiten SB-Decken und Podeste**
*** wie Position 01.03.2
Zulage zu vorbeschriebenen Positionen an Deckenflächen, für die Herstellung der Imprägnierung in Laibungen/ Stirnseiten an Deckenflächen und Podesten im Treppenauge

Einbauort: Sichtbetonoberflächen gem. Übersichten (Decken + Podeste Fluchttreppenhäuser) UG-2.OG

Bauteiltiefe bis ca. 20cm
Laufmeterlänge: ca. 10lfm
Menge: 2,000 m²

**01.03.5 Zulage Kleinflächen Wände, innen**
Zulage zu vorbeschriebenen Positionen für die Herstellung der Betonschutzimprägnierung an Kleinflächen wie Türleibungen.

Tiefe bis ca. 20cm
Menge: 50,000 m²

*Hinweis: BETONFERTIGTEILE/ TREPPEN*

**01.03.6 Hydrophobierende Imprägnierung SB-Fertigteile**
*** wie Position 01.03.1
Einbauort: Sichtbetonoberflächen gem. Übersichten (Unterseite von Treppenbetonfertigteilen inkl. sichtbare Wangen, in Fluchttreppenhäusern UG-2.OG und Foyer UG)

Ggf. sind bereits oberflächenfertige Geländer besonders zu schützen.
Menge: 141,000 m²

**01.03.7 Zulage Stirnseiten SB-Fertigteile**
*** wie Position 01.03.2
Zulage zu vorbeschriebenen Positionen an SB-Fertigteilen, für die erschwerte Herstellung der Imprägnierung von Stirnseiten im Treppenauge

Einbauort: Sichtbetonoberflächen gem. Übersichten (BFT-Fluchttreppenhäuser) UG-2.OG

Bauteiltiefe bis ca. 20cm
Laufmeterlänge: ca. 50m
Menge: 10,000 m²

#### Bereich 01.04 Betonschutz, außen

*Hinweis: WÄNDE*

**01.04.1 Hydrophobierende Imprägnierung mit Graffiti-Schutz SB-Flächen**
Wasserbasierte, farblose, hydrophobierende Imprägnierung mit Graffiti-Schutz auf Sichtbetonoberflächen im Außenbereich durch Graffiti-Prophylaxe.

gem. LV
Untergrund: Beton, neu, saugfähig in Sichtbetonqualität SB3
Einbauort: Sichtbetonoberflächen gem. Übersichten (Wände Tiefhof)
Menge: 118,000 m²

#### Bereich 01.05 Bodenbeschichtungen

*Hinweis: Hinweis*
Die nachfolgenden Bodenbeschichtungsarbeiten sind in Teilbereichen gemäß Übersichtsplänen auszuführen.

siehe Übersichten - Malerarbeiten

Einbaubereich: UG bis 2.OG

*Hinweis: Vorbereitende Arbeiten*
Die vorbereitenden Arbeiten gelten für die gesamten Bodenbeschichtungsmaßnahmen. Diese sind gemäß Herstellerangaben auf das verwendete Beschichtungssystem abzustimmen.

Untergrund: Zementestrich und Stahlbeton

**01.05.1 Untergrundreinigung, Grobverschmutzung Böden**
Untergrundreinigung, Grobverschmutzung Estrich
in Teilflächen von grober Verschmutzung
aus dem allgemeinen Baubetrieb,
z. B. in Form von Gips-, Mörtel- und Putzresten.
Anhaftende Teile sind abzustoßen, Untergrund mit Feinbesen abkehren, anfallender Schutt wird Eigentum des AN und ist selbstständig abzutransportieren und zu entsorgen, inkl. Deponie

Ausführung und Abrechnung erfolgt nur nach Abstimmung mit der BÜ.
Menge: 422,000 m²

**01.05.2 Untergrundreinigung, Staubsauger**
Untergrundreinigung, Staubsauger, voll- und teilflächig
auch im Bereich von Fugen, Bodenvertiefungen etc. Reinigen von Staub sowie feinkörnigem Schmutz aus dem allgemeinen Baubetrieb mit geeignetem handgeführtem Industriesauger Klasse M.

Ausführung nur nach ausdrücklicher Anweisung des AG bzw. BÜ, sofern Untergründe nicht mit Feinbesen kehrbar.

Anfallender Schutt wird Eigentum des AN und ist selbstständig abzutransportieren und zu entsorgen, inkl. Deponie.

Abrechnung nach gemeinsamen Aufmaß von BÜ und AN vor Ausführung.
Menge: 422,000 m²

**01.05.3 Untergrundvorbereitung flächig, Kugelstrahlen**
Vorbereiten der Beton- und Zementestrichflächen durch Kugelstrahlen in einem Arbeitsgang, sodass dieser tragfähig ist. Anschließendes Absaugen mit Industriestaubsauger. Mit einzurechnen ist die Randbearbeitung in Bereichen, die vom Kugelstrahlgerät nicht erreicht werden.

Die Abreißfestigkeit muss im Mittel 1,5 N/mm² betragen, der kleinste Einzelwert darf 1,0 N/mm² nicht unterschreiten.

Das abgetragene Material wird Eigentum des AN und ist umweltgerecht zu entsorgen, inkl. Deponie.

Vorbereitungsarbeit für die nachfolgend beschriebenen Bodenbeschichtungsarbeiten.
Menge: 422,000 m²

**01.05.4 Untergrundvorbereitung flächig, Schleifen**
Vorbereiten der Beton- und Zementestrichflächen durch Schleifen mit Diamantschleifteller, sodass dieser tragfähig ist. Lunker und Poren sind zu öffnen. Anschließendes Absaugen mit Industriestaubsauger.

Die Abreißfestigkeit muss im Mittel 1,5 N/mm² betragen, der kleinste Einzelwert darf 1,0 N/mm² nicht unterschreiten.

Das abgetragene Material wird Eigentum des AN und ist umweltgerecht zu entsorgen, inkl. Deponie.

Vorbereitungsarbeit für die nachfolgend beschriebenen Bodenbeschichtungsarbeiten.
Menge: 248,000 m²

**01.05.5 Randdämmstreifen an Estrich entfernen**
Bauseitigen Randdämmstreifen, restlos ab OK
FFB entfernen und fachgerecht entsorgen.

Ort: Räume mit zu beschichtenen Estrichflächen, gem. Übersichten
Menge: 334,000 m

**01.05.6 Rissverfüllung**
Rissverfüllung in Beton- und Estrichflächen, trockene, oberflächennahe horizontale Risse, einschl. Vorbehandlung.

Evtl. vorhandenen lockeren und mürben Beton/Estrich im Bereich der Rissflanken entfernen. Aufweiten des Risses mit Trennscheibe um Platz für das Tränkungsharz zu schaffen. Anschließendes Säubern der Risse durch Absaugen mit Industriestaubsauger oder Ausblasen mit ölfreier Druckluft.

Schließen der Risse bis zur Sättigung mittels Ausgießen mit einem niedrigviskosen Epoxidharz als Injektionsharz.

Rissbereich nach dem Tränken oberflächenbündig verspachteln mit einem Epoxidharz-Spachtel, mit feuergetrocknetem Quarzsand und Stellmittel.

Ausführung nur nach vorheriger Absprache mit der BÜ.
Menge: 10,000 m

**01.05.7 Schließen von Fehlstellen**
Fehlstellen, Löcher oder Ausbrüche systemkonform egalisieren, oberflächenbündig mit geeignetem Füllmörtel aufzufüllen, einschließlich Vorbehandlung, für nachfolgende Bodenbeschichtungsarbeiten.

Vor Ausführungsbeginn sind die Flächen mit der BÜ aufzumessen.
Menge: 30,000 m²

*Hinweis: Bodenbeschichtungen 2K-Epoxidharz*
Die beschriebene Grundierung und Egalisierungen gelten für alle nachfolgend beschriebenen 2K-Epoxidharz Bodenbeschichtungen,

Ausführung systemkonform gemäß Bodenbeschichtungssystem und Angabe Hersteller.

**01.05.8 Egalisierung, Ausgleichsschicht, bis 1,0 mm**
*** Bezugsbeschreibung
Ausgleichsschicht, vollflächig zur Egalisierung des Untergrundes auftragen und herstellen eines poren- und lunkerfreien, ebenen Untergrundes, systemkonform für nachfolgend beschriebene Bodenbeschichtungssysteme.

Rauhtiefe bis 1,00 mm

Einbaubereich: UG-2.OG
Menge: 422,000 m²

**01.05.9 Egalisierung, Ausgleichsschicht, > 1,0 bis 5,0 mm**
*** wie Position 01.05.8
Rauhtiefe > 1,0 bis 5,0 mm

Vor Ausführungsbeginn sind die Flächen mit der BÜ aufzumessen.

Einbaubereich: UG-2.OG
Menge: 84,000 m²

**01.05.10 Grundierung, 2K-Epoxidharz**
Grundierung, systemkonform für nachfolgend beschriebene Bodenbeschichtungssysteme,
farbloses, niedrigviskoses, 2- komponentiges Epoxidharzbindemittel gemäß Herstellervorgaben
auf vorbereiteten Untergrund auftragen, ggf. einschließlich Abstreuen mit Quarzsand.

Untergrund: Zementestrich

Einbaubereich: UG-2.OG
Menge: 422,000 m²

**01.05.11 Bodenbeschichtung, 2K-Epoxidharz, R9, Nebenräume Technik/ Lager/ Flur**
2-komponentige Epoxidharzbeschichtung, mechanisch und chemisch beständig, Deckbeschichung als Systemprodukt mit vorbeschriebener Grundierung und Egalisierung, physiolgisch unbedenklich, abriebfest und geeignet für den Einsatz als Bodenbeschichtung bei mittlerer mechanischer Belastung in Innenräumen, als Dünnbeschichtung gemäß Herstellervorgabe aufbringen.

Hinweis: Untergrundvorbereitung gem. Vorpositionen

Zahl der Arbeitsgänge: 2
Schichtdicke Deckbeschichtung (Nutzschicht): ca. 0,8 -1,0 mm

Ruchtschhemmklasse R9

Farbton nach Wahl des AG, gem. Hersteller-Farbkollektion

Einbaubereich: UG-2.OG

siehe Übersichten - Malerarbeiten
Menge: 422,000 m²

**01.05.12 Dauerelastische Verfugung aufgehende Bauteile**
Dauerelastische Randfuge an aufgehenden Bauteilen, Randanschluss für beschriebene
Bodenbeschichtungen
Material auf PU-Basis, auf Systemkonformität  ist zu achten.

Untergrund Zementestrich, Stahlbeton

Das Abschneiden des Randdämmstreifen ist in gesonderter Position erfasst.
Menge: 334,000 m

**01.05.13 Anarbeiten an Bodendurchdringungen / -einbauten, punktförmig**
Beschichtung im gleichen Aufbau an punktförmige (eckige und runde) Bodendurchdringen und -einbauten anarbeiten, einschl. Sockel- und/bzw. Fugenausbildung.

Position unabhängig von Art der Beschichtung.

Abrechnung nach Stück
Menge: 20,000 St

**01.05.14 Anarbeiten an Bodendurchdringungen / -einbauten, linienförmig**
Beschichtung im gleichen Aufbau an linienförmige (eckige und runde) Bodeneinbauten anarbeiten, einschl. Sockel und/bzw. Fugenausbildung. Anarbeiten beispielsweise an Schachtabdeckungen etc.

Position unabhängig von Art der Beschichtung.

Abrechnung nach m
Menge: 20,000 m

#### Bereich 01.06 Musterflächen

**01.06.1 Musterfläche Anstrich GK-Untergrund**
*** Bezugsbeschreibung
Musterfläche der vorbeschriebenen Anstriche (Grund-, Zwischen und Schlussanstrich) auf
GK-Oberfläche im Innenraum, an einem
untergeordneten Bereich vor Ort in Absprache mit der
Bauleitung anbringen.
Menge: 1,000 m²

**01.06.2 Musterfläche Anstrich Stb.-Untergrund**
*** wie Position 01.06.1
Untergrund: Stb. im Innenraum
Menge: 1,000 m²

**01.06.3 Musterfläche Imprägnierung Graffitischutz**
Musterfläche der vorbeschriebenen Imprägnierung mit Graffitischutz auf Sichtbetonoberflächen im Außenraum, an einem untergeordneten Bereich vor Ort in Absprache mit der
Bauleitung anbringen.
Menge: 1,000 m²

**01.06.4 Musterfläche Imprägnierung**
Musterfläche der vorbeschriebenen Imprägnierung auf
Sichtbetonoberflächen im Innenraum, an einem
untergeordneten Bereich vor Ort in Absprache mit der
Bauleitung anbringen.
Menge: 1,000 m²

#### Bereich 01.07 Stundenlohnarbeiten

*Hinweis: Hinweis*
Stundenlohnarbeiten sind vorab bei der OÜ anzukündigen bzw. mit vorheriger Zustimmung der OÜ und innerhalb von 6 Werktagen nach Vollendung vorzulegen. Nachträglich vorgelegte Stundenlohnzettel werden nicht anerkannt.

Es werden nur auf der Baustelle geleistete Stunden anerkannt.

Die vom Auftragnehmer oder seinem Bevollmächtigten unterzeichneten Stundenlohnzettel müssen für jeden Kalendertag getrennt ausgestellt werden.

Die im Leistungsverzeichnis vorgesehenen Stundenlohnarbeiten sind im Wesentlichen für die nicht genau zu erfassenden und wegen verschiedener Erschwernisse nicht kalkulierbaren Arbeiten, sowie für verschiedene Provisorien und Anpassarbeiten vorgesehen.

Alle auf Nachweis auszuführenden Arbeiten bis zur Gesamt- Fertigstellung werden nach diesen Preisen abgerechnet.

Die im Leistungsverzeichnis vorgesehenen Massen sind geschätzt. Auf einen Verbrauch hat der Unternehmer keinen Anspruch.

**01.07.1 Stundensatz Meister/in, Polier/in und Gleichgestellte**
Arbeiten, welche nicht in den Positionen erfasst sind und gegen Nachweis zur Ausführung kommen:
Meister/in, Polier/in und Gleichgestellte
Menge: 10,000 h

**01.07.2 Stundensatz Vorarbeiter/in, Facharbeiter/in, Gleichgestellte**
Arbeiten, welche nicht in den Positionen erfasst sind und gegen Nachweis zur Ausführung kommen:
Vorarbeiter/in, Facharbeiter/in, Gleichgestellte
Menge: 15,000 h

**01.07.3 Stundensatz Werker/in, Helfer/in und Gleichgestellte**
Arbeiten, welche nicht in den Positionen erfasst sind und gegen Nachweis zur Ausführung kommen:
Werker/in, Helfer/in und Gleichgestellte
Menge: 15,000 h

#### Bereich 01.08 Sonstige Leistungen, Dokumentation

**01.08.1 Mitwirkung bei Freigabe der Bauprodukte, DGNB Zertifizierung**
*** Pauschalposition
Mitwirkung bei Freigabe der Bauprodukte, DGNB Zertifizierung
wie unter Vorbemerkungen ZTV DGNB Zertifizierung, beschrieben.

Bearbeitung einer Freigabenliste für alle verwendeten Bauprodukte in Koordination mit BÜ und DGNB Auditor.
Menge: 1,000 psch

### Titel 02 FOS

#### Bereich 02.00 Vorbereitende Maßnahmen

*Hinweis: ABDECK- UND ABKLEBEARBEITEN*

**02.00.1 Randabklebungen**
Randabklebungen im Wand- und Deckenbereich,
an Spachtel-, Anstrich- bzw. Beschichtungsrändern, sowie
Schattenfugenprofilen als Schutz von angrenzenden, bereits oberflächenfertigen Bauteilen (auch durch den AN Maler hergestellte Flächen, bspw. Anarbeiten Wand an bereits gestrichene Decke), sowie für das Herstellen von exakten geradlinigen Spachtel- und Anstrichrändern, einschl. restloser Beseitigung nach den Anstrich- bzw. Beschichtungsarbeiten.
Breite der Abklebung b > 30 mm bzw. soweit wie vom AN für notwendig erachtet.
Abrechnung nach m-tatsächlich abgeklebtem Anstrichrand.
Flächige, besondere Schutzabdeckungen mit Folienstreifen sind in nachfolgenden Positionen erfasst.
Menge: 1000,000 m

**02.00.2 Besondere Schutzabdeckung von Fenstern und Türen**
Besondere Schutzabdeckung von Fenstern (inkl. Lüftungsgeräte und Fensterbänke) und Türen (Rahmen und Verglasungen), innen
einschließlich staubdichtes und geradliniges Abkleben, Unterhalten mit geeigneter Folie und Klebeband und späterer restlosen Beseitigung /Entsorgung, anfallende Entsorgungskosten sind in den Preis einzukalkulieren
gem. ZTV
Menge: 1067,000 m²

**02.00.3 Besondere Schutzabdeckung von Bodenflächen**
Besondere Schutzabdeckung von Bodenflächen mit verschiedenen Untergründen,
innen, einschließlich staubdichtes und geradliniges Abkleben, Unterhalten mit geeignetem Abdeckvlies und Gewebeklebeband und späterer restlosen Beseitigung / Entsorgung, anfallende Entsorgungskosten sind in den Preis einzukalkulieren

Abzudeckende Flächen:
Randbereiche (ca. 1,0m Breite, Folienstreifen) entlang Wände auf folgenden Untergründen: auf durch AN Boden-, bzw. Fliesenleger verlegten Milchtütenkarton mit PE- Beschichtung, bzw. Abdeckfilz, sowie auf fertig verlegtem Treppenbelag in Fluchttreppenhäusern und Foyer

gem. ZTV
Menge: 2022,000 m²

**02.00.4 Besondere Schutzabdeckung von Sockelleisten/ -fliesen**
Ganzflächige, besondere Schutzabdeckung von Werkstein-Sockelleisten/ Sockelfliesen
innen, einschließlich staubdichtes und geradliniges Abkleben, Unterhalten mit geeigneter Folie und Klebeband und späterer restlosen Beseitigung /Entsorgung, anfallende Entsorgungskosten sind in den Preis einzukalkulieren
gem. ZTV
Menge: 334,000 m

**02.00.5 Besondere Schutzabdeckung von Wandfliesen**
Besondere, vollflächige Schutzabdeckung von Wandfliesen, innen, einschließlich staubdichtes und geradliniges Abkleben, Unterhalten mit geeigneter Folie und Klebeband und späterer restlosen Beseitigung /Entsorgung, anfallende Entsorgungskosten sind in den Preis einzukalkulieren
gem. ZTV
Menge: 430,000 m²

**02.00.6 Besondere Schutzabdeckung von sichtbaren Wandflächen**
Besondere, vollflächige Schutzabdeckung von Sicht-Wandflächen, innen
einschließlich staubdichtes und geradliniges Abkleben, Unterhalten mit geeigneter Folie und Klebeband und späterer restlosen Beseitigung /Entsorgung, anfallende Entsorgungskosten sind in den Preis einzukalkulieren
gem. ZTV

Ort: UG: Sichtbetonoberflächen, EG-2.OG: BSP-Oberflächen sichtbar, Holzharfe Aulatreppe
Menge: 931,000 m²

**02.00.7 Besondere Schutzabdeckung von sichtbaren Deckenflächen**
Schutzabdeckung von Sicht-Deckenflächen, innen
einschließlich staubdichtes und geradliniges Abkleben, Unterhalten mit geeigneter Folie und Klebeband und späterer restlosen Beseitigung /Entsorgung, anfallende Entsorgungskosten sind in den Preis einzukalkulieren
gem. ZTV

Abzudeckende Flächen: Randbereiche (ca. 1,0m Breite, Folienstreifen) entlang Wände auf folgenden Untergründen:
Ort: EG-1.OG: sichtbarre Brettstapeldecken
UG: sichtbare Abhangdecken
Menge: 620,000 m²

**02.00.8 Besondere Schutzabdeckung von Deckenkoffern**
Schutzabdeckung/ Abklebung von Sicht-Deckenflächen/ Stirnseiten der Installationskofferbekleidung (3-S-Platte), innen
einschließlich staubdichtes und geradliniges Abkleben, Unterhalten mit geeigneter Folie und Klebeband und späterer restlosen Beseitigung /Entsorgung, anfallende Entsorgungskosten sind in den Preis einzukalkulieren
gem. ZTV

Ort: Installationskoffer in Fachklassen, gem. Übersichten
und Detail IA_41700
Menge: 116,000 m

**02.00.9 Besondere Schutzabdeckung von sichtbaren Metallbauteilen außen**
Schutzabdeckung von oberflächenfertigen Metallbauteilen, außen, sowie sonstigen angrenzenden Bauteilen an die Balkonabhängerkonstruktion, einschließlich staubdichtes und geradliniges Abkleben, Unterhalten mit geeigneter Folie und Klebeband und späterer restlosen Beseitigung /Entsorgung, anfallende Entsorgungskosten sind in den Preis einzukalkulieren
gem. ZTV

Kalkulationsgrundlage: 1,5m2/ Anschlusspunkt Balkonabhänger an Geländer Balkon + 0,5m2 Anschlusspunkt Balkonabhänger Stichsparren
Ort: Geländer Balkon außen, Detail GH_21120-21123
Menge: 417,000 m²

**02.00.10 Besondere Schutzabdeckung von Anlagenbauteilen Metalltüren**
Besondere Schutzabdeckung von bereits montierten Anlagenbauteilen (z.b. OTS, Türbänder etc.) an zu beschichtenden Metalltüren, innen
einschließlich staubdichtes und geradliniges Abkleben, Unterhalten mit geeigneter Folie und Klebeband und späterer restlosen Beseitigung /Entsorgung, anfallende Entsorgungskosten sind in den Preis einzukalkulieren
gem. ZTV
Menge: 35,000 St

**02.00.11 Besondere Schutzabdeckung von angrenzenden Bauteilen Geländer Fluchttreppenhaus**
Schutzabdeckung der angrenzenden Bauteile an die Geländer der Fluchttreppenhäuser (Winkelstufen, Betonfertigteile, Stirnseiten Decken und Podeste)
einschließlich staubdichtes und geradliniges Abkleben, Unterhalten mit geeigneter Folie und Klebeband und späterer restlosen Beseitigung /Entsorgung, anfallende Entsorgungskosten sind in den Preis einzukalkulieren
gem. ZTV

Abrechnung in lfm (Grundrissprojektion)
Ort: Geländer Fluchttreppenhäuser
Menge: 62,000 m

**02.00.12 (Roll-) Gerüste/ Hebebühnen Arbeitshöhe ab 3,50m, Außenraum**
Liefern, Auf- und Abbauen mehrerer, zur Durchführung der im Leistungsverzeichnis dargestellten Arbeiten geeigneter Gerüste (Rollgerüste, Hebebühnen etc.), sofern die zu bearbeitende Fläche höher als 3,50 m über die Standfläche des Gerüstes liegt (Balkonabhänger im Außenraum)
Mit einzukalkulieren ist das Weiterrücken und/oder der mehrmalige Auf-/ Abbau der Gerüste, einschließlich 4-seitigem Schutzgeländer.
Die (Roll-)Gerüste sind aufzustellen, für die Länge der eigenen Leistung vorzuhalten und anschließend abzubauen und zu entfernen; Räumen erst nach Rücksprache mit der OÜ..

Ort: Außenliegende Balkonabhänger über EG/ UG (Tiefhof)
Untergrund: verdichteter Kies, Rollen des Gerüstes kann nicht gewährleistet werden
Arbeitshöhen: über 3,50m
Menge: 5,000 St

**02.00.13 (Roll-) Gerüste Treppenhäuser Arbeitshöhe ab 3,50m, Innenraum**
Liefern, Auf- und Abbauen mehrerer, zur Durchführung der im Leistungsverzeichnis dargestellten Arbeiten geeigneter Gerüste (Rollgerüste, etc.), sofern die zu bearbeitende Fläche höher als 3,50 m über die Standfläche des Gerüstes liegt, einschl. Anpassung an Treppensteigung und -podeste bzw. schräge Untergründe.
Mit einzukalkulieren ist das Weiterrücken und/oder der mehrmalige Auf-/ Abbau der Gerüste, einschließlich 4-seitigem Schutzgeländer.
Die (Roll-)Gerüste sind aufzustellen, für die Länge der eigenen Leistung vorzuhalten und anschließend abzubauen und zu entfernen; Räumen erst nach Rücksprache mit der OÜ.
Bei bereits verlegtem Bodenbelag ist der Untergrund besonders zu schützen.

Ort: Fluchttreppenhäuser (Kalkulationsgrundlage: 12 Stk.) und Foyertreppe (Kalkulationsgrundlage: 3 Stk.)
Arbeitshöhen: über 3,50 - ca. 5,0 m Untergrund: Betonwerksteinplatten/ Industrieparkett
Menge: 15,000 St

*Hinweis: REINIGUNGSMAßNAHMEN*

**02.00.14 Prüfen und Reinigen von grober Verschmutzung, Stahlbeton, außen Wände**
Gesamte Oberfläche sorgfältig auf Eignung,
Trag- und Haftfähigkeit prüfen, Schadstellen
kennzeichnen. Erfassung aller Mängel mit schriftlicher
Mitteilung an die Bauüberwachung.

Untergrund aus Stahlbeton, außen, als Vorbereitung für die
Malerarbeiten von groben Verschmutzungen, wie Gips- und
Mörtelresten, Öl, Fett, Trennmittelrückstände, Markierungen und anhaftendem Staub befreien mittels Heißwasser-Hochdruck ohne Zusatz von Reinigungsmitteln reinigen

Bauteile: Wände Tiefhöfe
Menge: 73,500 m²

**02.00.15 Prüfen und Reinigen von grober Verschmutzung, Stahlbeton, innen Wände, Decken, Fertigteile**
Gesamte Oberfläche sorgfältig auf Eignung,
Trag- und Haftfähigkeitprüfen, Schadstellen
kennzeichnen. Erfassung aller Mängel mit schriftlicher
Mitteilung an die Bauüberwachung.

Untergrund aus Stahlbeton, innen, als Vorbereitung für die
Malerarbeiten von groben Verschmutzungen, wie Gips- und
Mörtelresten, Öl, Fett, Trennmittelrückstände, Markierungen und anhaftendem Staub befreien und mit geeignetem, lösemittelfreien, schalöllösendem Betonreinigungsmittel fachgerecht nach Werksvorschrift reinigen.

Bauteile: Wände, Decken, Fertigteile
Menge: 2461,000 m²

**02.00.16 Prüfen und Reinigen von grober Verschmutzung, Gipskarton, innen, Wände und Decken**
Untergrund aus Gipskarton, innen, als Vorbereitung für die
Malerarbeiten von groben Verschmutzungen, wie Gips- und
Mörtelresten, Öl, Fett, Trennmittelrückstände, Markierungen und anhaftendem Staub befreien.

Bauteile: Wände und Decken
Menge: 3720,000 m²

**02.00.17 Prüfen und Reinigen von grober Verschmutzung, Balkonabhänger, außen**
Gesamte Oberfläche sorgfältig auf Eignung,
Trag- und Haftfähigkeitprüfen, Schadstellen
kennzeichnen. Erfassung aller Mängel mit schriftlicher
Mitteilung an die Bauüberwachung.

Untergrundvorbereitung von verzinkten Balkonabhängern im
überdachten Außenbereich allseitig grobe
Verunreinigungen, Schmutz, Staub, Fette, Öle sowie lose
anhaftende Substanzen befreien und vollflächig durch geeignete
Maßnahmen, z.B. Ammoniakalische Netzmittelwäsche mit Kunststoffschleifpad nach BFS-Merkblatt Nr. 5 u. 22 vorbereiten nach Wahl AN; einschl. aller erforderliche Zwischen- und Nebenarbeiten für Nachfolgebeschichtungen, sowie erforderlicher Schutzmaßnahmen.

Anzahl Balkonabhänger
1-geschossig: 100 Stk.
2-geschossig: 51 Stk.
3-geschossig: 8 Stk.

Untergrund: Stahl, feuerverzinkt, im Außenraum
Detail GH_21120-21123
Menge: 300,000 m²

**02.00.18 Prüfen und Reinigen von grober Verschmutzung Metallbauteile, innen**
Metalluntergründe, innen, als Vorbereitung für die
Malerarbeiten von groben Verschmutzungen, wie Gips- und
Mörtelresten, Öl, Fett, Trennmittelrückstände, Markierungen und anhaftendem Staub befreien.
Vorhandene Grundierungsoberflächen ggf. anschleifen und entstauben, etwaige kleine Fehlstellen und Beschädigungen spachteln und verschleifen.
Nachbesserung der Rostschutzgrundierung in gesonderter Position.
Einbauort: Zu beschichtende Metallbauteile im Innenraum (Türen, Treppen, Handläufe, Portale, Heizkreisverteiler)
Menge: 565,000 m²

*Hinweis: UNTERGRUNDVORBEREITUNGEN/ SPACHTELARBEITEN*

**02.00.19 Grundierung, farblos auf STB.-Wänden**
Auftragen einer farblosen Grundierung auf Silikatbasis als Untergrundvorbereitung für zu verspachtelnde Flächen.
Geeignet zur Egalisierung unterschiedlicher Saugfähigkeiten von mineralischen und organischen Untergründen oder Mischuntergründen, zur Optimierung der Oberflächenhomogenität von Folgeanstrichen und zur Fixierung und Verfestigung von kreidenden oder sandenden Untergründen.

gem. ZTV
Auf Nachfolgebeschichtungen/ Behandlungen abgestimmt.
Untergrund: rohe Stahlbetonoberflächen ohne SB-Anforderung
Menge: 85,000 m²

**02.00.20 Mineralische Flächenspachtelung auf STB.-Wänden**
Ganzflächiges Verspachteln und Schleifen von Stb.-Wandflächen als
Untergrundvorbereitung für Erstbeschichtung von
Stahlbetonwänden in Q3 Qualität.

Untergrund: rohe Stahlbetonoberflächen ohne SB-Anforderung
Einbauort: gem. Übersichten
Menge: 85,000 m²

**02.00.21 Füllen von Fugen und Verankerungsöffnungen, Anschluss an angrenzende Bauteile**
Überspannen und Füllen von Verankerungsöffnungen, Fugen
und Anschlüsse an angrenzende Bauteile, sowie Kanten, Ecken
etc., mit Gewebe, Trennband, inkl. Vorbehandlung und
Spachtelung.
Menge: 100,000 St

**02.00.22 Fleckspachtel**
Fleckspachtelung von Schadstellen auf vorbereiteten Flächen
aus Gipskarton mit geeigenter Spachtelmasse, mittlere
Schichtdicke ca. 10 mm.
Menge: 30,000 m²

#### Bereich 02.01 Farben, innen

*Hinweis: WÄNDE*

*Hinweis: Hinweistext*
Beim Anstrich von einzelnen Wandflächen sind die im
Randbereich angrenzenden fertige Holz- und Sichtbetonoberflächen, sowie Fliesen besonders zu schützen.

In den nachfolgenden Positionen sind die Erschwernisse und
zeitlicher Mehraufwand im EP wenn nicht gesondert beschrieben mit einzurechnen:
- für Kleinflächen < 2,5 m2
- für schmale Flächen b < 100 cm
- Überstreichen von Revisionsklappen, einschließlich Auf- und
Zuklappen (Funktionsfähigkeit der Elemente darf nicht
gemindert werden)

Abrechnung nach m2-Anstrichfläche unabhängig von der
Anzahl der Arbeitsgänge.

*Hinweis: GRUNDANSTRICHE*

**02.01.1 Grundanstrich mit weiß pigmentierter Grundierfarbe GK-Wände**
*** Bezugsbeschreibung
Grundierfarbe auf Sol-Silikatbasis für den Innenraum geeignet, weiß pigmentiert, geeignet zur Egalisierung unterschiedlicher Saugfähigkeiten von mineralischen und organischen Untergründen oder Mischuntergründen

Systemkonform mit in Folgeposition beschriebenem Folgeanstrich
gem. ZTV

Untergrund: GK-Wände gespachtelt in Q2-Qualität
Einbauort: gem. Übersichten
Menge: 1291,000 m²

**02.01.2 Grundanstrich mit weiß pigmentierter Grundierfarbe Stb.-Wände**
*** wie Position 02.01.1
Untergrund: Betonwände mit flächiger Spachtelung in Q3-Qualität
Einbauort: Sanitärräume UG gem. Übersichten
Menge: 46,000 m²

**02.01.3 Grundanstrich mit weiß pigmentierter Grundierfarbe, GK-Wände, Nassraum**
*** wie Position 02.01.1
Anstrichflächen im Wandbereich vollflächig
und/oder teilflächig bzw. oberhalb der gefliesten Fläche,
gem. Fliesenspiegel

Untergrund: GK-Decke gespachtelt in Oberflächenqualität Q2
Ausführung im Feuchtraum bzw. folgende Bauteile:
GKBI Beplankung, GKBI Vorsatzschalen,
GKBI-Installationswände
Einbauort: gem. Übersichten
Menge: 1213,000 m²

**02.01.4 Grundanstrich mit weiß pigmentierter Grundierfarbe Stb.-Wände, Nassraum**
Untergrund: Betonwände mit flächiger Spachtelung in Q3-Qualität
Einbauort: Nassräume UG gem. Übersichten
Menge: 35,000 m²

*Hinweis: ZWISCHENANSTRICHE*

**02.01.5 Zwischenanstrich mit Dispersionssilikatfarbe auf GK-Wänden, lichtgrau**
*** Bezugsbeschreibung
Zwischenbeschichtung mit Dispersionssilikatfarbe im Innenbereich
Nassabriebbeständigkeit: Klasse 2
Farbton gem. ARCH
gem. ZTV

Untergrund: GK mit flächiger Spachtelung in Q2-Qualität
Einbauort: gem. Übersichten
Menge: 1291,000 m²

**02.01.6 Zwischenanstrich mit Dispersionssilikatfarbe auf Stb.-Wand, lichtgrau**
*** wie Position 02.01.5
Untergrund: Betonwände mit flächiger Spachtelung in Q3-Qualität
Menge: 46,000 m²

**02.01.7 Zwischenanstrich mit Dispersionssilikatfarbe in Nassräumen (Nassabriebsklasse 1) auf GK-Wänden, farbig**
*** Bezugsbeschreibung
Zwischenbeschichtung mit Dispersionssilikatfarbe
für stark beanspruchte Flächen im Innenbereich Nassabriebbeständigkeit: Klasse 1
Farbton gem. ARCH, passend zu bauseitigen Fliesen
gem. ZTV

Untergrund: GK-Decke gespachtelt in Oberflächenqualität Q2
Ausführung im Feuchtraum bzw. folgende Bauteile:
GKBI Beplankung, GKBI Vorsatzschalen,
GKBI-Installationswände
Einbauort: gem. Übersichten und Fliesenspiegel
Menge: 991,000 m²

**02.01.8 Zwischenanstrich mit Dispersionssilikatfarbe in Nassräumen (Nassabriebsklasse 1) auf GK-Wänden, lichtgrau**
*** wie Position 02.01.7
Farbton gem. ARCH, lichtgrau

Einbauort: Putz-, Werken- und Kunsträume, gem. Übersichten
Menge: 187,000 m²

**02.01.9 Zwischenanstrich mit Dispersionssilikatfarbe in Nassräumen (Nassabriebsklasse 1) auf Stb.-Wänden, farbig**
*** wie Position 02.01.7
Untergrund: Betonwände mit flächiger Spachtelung in Q3-Qualität
Einbauort: gem. Übersichten und Fliesenspiegel
Menge: 35,000 m²

*Hinweis: SCHLUSSANSTRICHE*

**02.01.10 Schlussanstrich mit Dispersionssilikatfarbe auf GK-Wänden, lichtgrau**
*** Bezugsbeschreibung
Schlussanstrich mit Dispersionssilikatfarbe im Innenbereich
Nassabriebbeständigkeit: Klasse 2
Farbton gem. ARCH
gem. ZTV

Untergrund: GK mit flächiger Spachtelung in Q2-Qualität
Einbauort: gem. Übersichten
Menge: 1291,000 m²

**02.01.11 Schlussanstrich mit Dispersionssilikatfarbe auf Stb.-Wänden, lichtgrau**
*** wie Position 02.01.10
Untergrund: Betonwände mit flächiger Spachtelung in Q3-Qualität
Menge: 46,000 m²

**02.01.12 Schlussanstrich mit Dispersionssilikatfarbe in Nassräumen (Nassabriebsklasse 1) auf GK-Wänden, farbig**
*** wie Position 02.01.14
Untergrund: GK-Decke gespachtelt in Oberflächenqualität Q2
Ausführung im Feuchtraum bzw. folgende Bauteile:
GKBI Beplankung, GKBI Vorsatzschalen,
GKBI-Installationswände
Einbauort: gem. Übersichten

Schlussanstrich mit Dispersionssilikatfarbe im Innenbereich
Nassabriebbeständigkeit: Klasse 2
Farbton gem. ARCH
gem. ZTV

Untergrund: GK mit flächiger Spachtelung in Q2-Qualität
Einbauort: gem. Übersichten
Menge: 991,000 m²

**02.01.13 Zwischenanstrich mit Dispersionssilikatfarbe in Nassräumen (Nassabriebsklasse 1) auf GK-Wänden, lichtgrau**
*** wie Position 02.01.14
Schlussanstrich mit Dispersionssilikatfarbe
für stark beanspruchte Flächen im Innenbereich Nassabriebbeständigkeit: Klasse 1
Farbton gem. ARCH
gem. ZTV

Untergrund: Betonwände mit flächiger Spachtelung in Q2-Qualität
Einbauort: gem. Übersichten
Menge: 187,000 m²

**02.01.14 Schlussanstrich mit Dispersionssilikatfarbe in Nassräumen (Nassabriebsklasse 1) auf Stb.-Wänden, farbig**
*** Bezugsbeschreibung
Schlussanstrich mit Dispersionssilikatfarbe
für stark beanspruchte Flächen im Innenbereich Nassabriebbeständigkeit: Klasse 1
Farbton gem. ARCH, passend zu bauseitigen Fliesen
gem. ZTV

Untergrund: Betonwände mit flächiger Spachtelung in Q3-Qualität
Einbauort: gem. Übersichten
Menge: 35,000 m²

**02.01.15 Laibungen an Öffnungen und Nischen, sowie Kleinflächen, GK-Wände, innen**
Herstellung des Grund-, Zwischen- und Schlussanstrichs in Laibungen gemäß vorangegangener Positionen an Öffnungen und Nischen, sowie freien Wandenden und Kleinflächen, innen

Untergrund: GK-Wände gespachtelt in Q2-Qualität
Einbauort: gem. Übersichten

Laibungstiefe bis ca. 40cm
Laufmeterlänge: ca. 30m

Kleinflächen oberhalb gefliester Bereiche: Höhe 31cm
Menge: 100,000 m²

**02.01.16 Silikonfugen, farbig**
Fugenabdichtung mit Ein-Komponenten-Dichtstoff auf Silikonbasis, Fuge glatt gestrichen

Farbton gem. Wandfarbe und nach Bemusterung, ähnlich NCS-Farbton Fliesen gem. ZTV
Einbauort: Anschluss Sockelfliesen/ Werksteinfliesen an GK Wand
Menge: 404,000 m

**02.01.17 Acrylfugen, überstreichbar**
Fugenabdichtung mit anstrichverträglichem Ein-Komponenten-Dichtstoff auf Acryldispersionsbasis, Fuge glatt gestrichen

Einbauort: Anschluss Fliesen an GK Wand
Menge: 202,000 m

**02.01.18 Anarbeiten an Installationen**
Anarbeiten an bereits eingebauten Installationen, wie Rohrdurchführungen,
Leitungen, o.Ä. mit dem Pinsel
Menge: 50,000 St

**02.01.19 Überstreichen von Kantenschutzprofilen, innen**
Zulage zu vorbeschriebenen Positionen für das Überstreichen
von Kantenschutzprofilen
Menge: 126,000 m

**02.01.20 Ausbesserungsarbeiten Flecken Dispersions-Silikatfarbe**
Ausbesserungsarbeiten von Flecken in der Anstrichfläche mit
Dispersions-Silikatfarbe
Menge: 100,000 m²

*Hinweis: DECKEN*

*Hinweis: Anstrich von Deckenflächen*
Anstriche im Deckenbereich vollflächig.
In den nachfolgenden Positionen sind die Erschwernisse und
zeitlicher Mehraufwand im EP einzurechnen:
- für Kleinflächen < 2,5 m2
- für schmale Flächen b < 100 cm
- Überstreichen von Revisionsklappen, einschließlich Auf- und
Zuklappen (Funktionsfähigkeit der Elemente darf nicht
gemindert werden)
Abrechnung nach m2-Anstrichfläche unabhängig von der
Anzahl der Arbeitsgänge.

*Hinweis: GRUNDANSTRICHE*

**02.01.21 Grundanstrich mit weiß pigmentierter Grundierfarbe GK-Decken**
*** Bezugsbeschreibung
Grundierfarbe auf Sol-Silikatbasis für den Innenraum geeignet, weiß pigmentiert
Systemkonform mit in Folgeposition beschriebenem Folgeanstrich
gem. ZTV

Untergrund: GK-Decke gespachtelt in Oberflächenqualität Q2 (auch in Nassräumen)
Einbauort: gem. Übersichten
Menge: 606,000 m²

**02.01.22 Grundanstrich mit weiß pigmentierter Grundierfarbe GK-Decken mit Akustiklochung**
*** wie Position 02.01.21
Untergrund: GK-Decke mit Akustiklochung gespachtelt in Oberflächenqualität Q2
Einbauort: gem. Übersichten
Menge: 519,000 m²

**02.01.23 Grundanstrich mit weiß pigmentierter Grundierfarbe GK-Deckenkoffer**
*** wie Position 02.01.21
Ort: Installationskoffer in Fachklassen, gem. Übersichten
und Detail IA_41700
Breite Deckenkoffer ca. 80cm
Menge: 95,000 m²

*Hinweis: ZWISCHENANSTRICHE*

**02.01.24 Zwischenanstrich mit Dispersionssilikatfarbe auf GK-Decken, weiß**
*** Bezugsbeschreibung
Zwischenbeschichtung mit Dispersionssilikatfarbe im Innenbereich
Nassabriebbeständigkeit: Klasse 2
Farbton gem. ARCH
gem. ZTV

Untergrund: GK-Decke gespachtelt in Oberflächenqualität Q2
(auch in Nassräumen)
Einbauort: gem. Übersichten
Menge: 606,000 m²

**02.01.25 Zwischenanstrich mit Dispersionssilikatfarbe auf GK-Deckenkoffern, weiß**
*** wie Position 02.01.24
Ort: Installationskoffer in Fachklassen, gem. Übersichten
und Detail IA_41700
Breite Deckenkoffer ca. 80cm
Menge: 95,000 m²

**02.01.26 Zwischenanstrich mit Dispersionssilikatfarbe auf GK-Decken mit Akustiklochung, weiß**
*** wie Position 02.01.24
Untergrund: GK-Decke mit Akustiklochung gespachtelt in Oberflächenqualität Q2
Einbauort: gem. Übersichten
Menge: 519,000 m²

*Hinweis: SCHLUSSANSTRICHE*

**02.01.27 Schlussanstrich mit Dispersionssilikatfarbe auf GK-Decken, weiß**
*** Bezugsbeschreibung
Schlussanstrich mit Dispersionssilikatfarbe im Innenbereich
Nassabriebbeständigkeit: Klasse 2
Farbton gem. ARCH
gem. ZTV

Untergrund: GK-Decke gespachtelt in Oberflächenqualität Q2
(auch in Nassräumen)
Einbauort: gem. Übersichten
Menge: 606,000 m²

**02.01.28 Schlussanstrich mit Dispersionsilikatfarbe auf GK-Deckenkoffern, weiß**
*** wie Position 02.01.27
Ort: Installationskoffer in Fachklassen, gem. Übersichten
und Detail IA_41700
Breite Deckenkoffer ca. 80cm
Menge: 95,000 m²

**02.01.29 Schlussanstrich mit Dispersionssilikatfarbe auf GK-Decken mit Akustiklochung, weiß**
*** wie Position 02.01.27
Untergrund: GK-Decke mit Akustiklochung gespachtelt in Oberflächenqualität Q2
Einbauort: gem. Übersichten
Menge: 519,000 m²

**02.01.30 Zulage Kleinflächen Decken, innen**
Zulage zu vorbeschriebenen Positionen für das Überstreichen
von Kleinflächen, wie Revisionsklappen (einschließlich Auf- und
Zuklappen). Es ist darauf zu achten, dass die Funktionsfähigkeit
der Elemente nicht beeinträchtigt wird
Menge: 60,000 m²

*Hinweis: TÜREN*

**02.01.31 Nachbesserung Rostschutzgrundierung mit Acryl-Dispersionsprimer**
Grundbeschichtung mit Acryl-Dispersionsprimer (Basis Acryldispersion), wasserverdünnbar, seidenmatt, pigmentiert,
außen und innen einsetzbar.

Systemkonform mit in Folgeposition beschriebenem Folgeanstrich
gem. ZTV

ggf. mit Aus-/Wiedereinbau der Dichtprofile im Falzbereich von Türen, Zargen, das Aushängen von Türblättern ist zu vermeiden

Untergrund: Stahl mit werkseitiger Rostschutzgrundierung
Einbauort: Stahltüren Untergeschoss gem. Übersichten
gem. Detail DT_52000
Menge: 66,500 m²

**02.01.32 Zwischenanstrich mit Acryllackfarbe Metalltürzargen und -blätter**
*** Bezugsbeschreibung
Zwischenanstrich mit Acryllackfarbe (Basis Acryldispersion),
wasserverdünnbar, hoch haftvermittelnd,
pigmentiert, außen und innen einsetzbar.

Systemkonform mit in Folgeposition beschriebenem Folgeanstrich
Lackfarbe deckend, Vollton, nicht vergilbend
Farbton nach Bemusterung, Richtfarbe: DB 702
gem. ZTV

ggf. mit Aus-/Wiedereinbau der Dichtprofile im Falzbereich von Türen, Zargen, das Aushängen von Türblättern ist zu vermeiden

Untergrund: Stahl mit werkseitiger Rostschutzgrundierung
Einbauort: Stahltüren Untergeschoss gem. Übersichten

Stahltüren mit Umfassungszarge: 8
Stahltüren mit Eckzarge: 10
Türzargen Abwicklung gesamt ca. 110m
gem. Detail DT_52000
Menge: 133,000 m²

**02.01.33 Schlussanstrich mit einkomponentigem PU-Lack Metalltürzargen und -blätter**
*** Bezugsbeschreibung
Schlussbeschichtung mit wasserverdünnbarem
Einkomponentenlack (Basis PU-Acryldispersion) für Baustoffoberflächen mit hoher mechanischer und chemischer Belastung im Innenbereich, matt, pigmentiert.
Lackfarbe deckend, Vollton, nicht vergilbend.
Farbton nach Bemusterung, Richtfarbe: DB 702
gem. ZTV

Untergrund: Stahl mit werkseitiger Rostschutzgrundierung
Einbauort: Stahltüren Untergeschoss gem. Übersichten

Stahltüren mit Umfassungszarge: 8
Stahltüren mit Eckzarge: 10
Türzargen Abwicklung gesamt ca. 110m
gem. Detail DT_52000
Menge: 133,000 m²

*Hinweis: TREPPEN/ RAMPEN/ BRÜSTUNGEN/ HANDLÄUFE*

**02.01.34 Nachbesserung Rostschutzgrundierung mit Acryl-Dispersionsprimer Foyertreppe**
*** Bezugsbeschreibung
Ausbesserung Grundbeschichtung der Metallbauteile der Stahltreppe im Foyer mit Acryl-Dispersionsprimer (Basis Acryldispersion), wasserverdünnbar, seidenmatt, pigmentiert,
außen und innen einsetzbar.

Systemkonform mit in Folgeposition beschriebenem Folgeanstrich
gem. ZTV

Bauteil: Stahltreppen im Foyer mit geschlossener Stahlbrüstung geneigt und waagerecht (beidseitig beplankt), sichtbaren Setzstufen und Wangen aus Metall, sowie unterseitiger Metallabdeckung

Untergrund: Stahl mit werkseitiger Rostschutzgrundierung
Menge: 127,000 m²

**02.01.35 Zwischenanstrich mit Acryllackfarbe Foyertreppe**
*** Bezugsbeschreibung
Zwischenanstrich der Metallbauteile der Stahltreppe im Foyer mit Acryllackfarbe (Basis Acryldispersion),
wasserverdünnbar, hoch haftvermittelnd,
pigmentiert, außen und innen einsetzbar.

Systemkonform mit in Folgeposition beschriebenem Folgeanstrich
Lackfarbe deckend, Vollton, nicht vergilbend
Farbton nach Bemusterung, gem. ZTV

Bauteile:
- Brüstung Stb.-Treppe UG
- Stahltreppe inkl. Brüstung EG und 1.OG

- "Farbton 1" (gem. ZTV): Seitliche Treppenwangen (zur Harfe zeigend, auch Stb.-Treppe UG), Setzstufen, Setzstufenaufsicht, freistehender Handlauf, Befestigung Handlauf, Kalkulationsgrundlage ca. 210m2
- "Farbton 2" (gem. ZTV): Treppenuntersicht, Brüstung (Innen- und Außenseite, sowie Draufsicht), Kalkulationsgrundlage ca: 52m2

Oberflächenfertiger Stufenbelag, sowie die bauseitige Holzharfe ist gem. Einzelposition besonders zu schützen.
Menge: 262,000 m²

**02.01.36 Schlussanstrich mit einkomponentigem PU-Lack Foyertreppe**
*** Bezugsbeschreibung
Schlussbeschichtung der Metallbauteile der Stahltreppe im Foyer mit wasserverdünnbarem
Einkomponentenlack (Basis PU-Acryldispersion) für Baustoffoberflächen mit hoher mechanischer und chemischer Belastung im Innenbereich, matt, pigmentiert.
Lackfarbe deckend, Vollton, nicht vergilbend.
Farbton nach Bemusterung
gem. ZTV

Bauteile:
- Brüstung Stb.-Treppe UG
- Stahltreppe inkl. Brüstung EG und 1.OG

- "Farbton 1" (gem. ZTV): Seitliche Treppenwangen (zur Harfe zeigend, auch Stb.-Treppe UG), Setzstufen, Setzstufenaufsicht, freistehender Handlauf, Befestigung Handlauf, Kalkulationsgrundlage ca. 210m2
- "Farbton 2" (gem. ZTV): Treppenuntersicht, Brüstung (Innen- und Außenseite, sowie Draufsicht), Kalkulationsgrundlage ca: 52m2

Oberflächenfertiger Stufenbelag, sowie die bauseitige Holzharfe ist gem. Einzelposition besonders zu schützen.
Menge: 262,000 m²

**02.01.37 Nachbesserung Rostschutzgrundierung mit Acryl-Dispersionsprimer Rampe/ Treppe/ Handläufe MZW-Raum**
*** wie Position 02.01.34
Bauteile:
Brüstung Rampe, zwei Handläufe Treppe
und Metalltreppe Bühne inkl. zwei Handläufe
Menge: 13,000 m²

**02.01.38 Zwischenanstrich mit Acryllackfarbe Rampe/ Treppe/ Handläufe MZW-Raum**
*** wie Position 02.01.35
Bauteile:
- Brüstung Rampe, zwei Handläufe Treppe
 und Metalltreppe Bühne inkl. zwei Handläufe
- Alle Bauteile in "Farbton 1" (gem. ZTV)

Oberflächenfertiger Stufenbelag ist gem. Einzelposition besonders zu schützen.
Menge: 26,000 m²

**02.01.39 Schlussanstrich mit einkomponentigem PU-Lack Rampe/ Treppe/ Handläufe MZW-Raum**
*** wie Position 02.01.36
Bauteile:
Brüstung Rampe, zwei Handläufe Treppe und Metalltreppe Bühne inkl. zwei Handläufe
Menge: 26,000 m²

**02.01.40 Nachbesserung Rostschutzgrundierung mit Acryl-Dispersionsprimer Geländer Fluchttreppenhäuser**
*** wie Position 02.01.34
Bauteil: Staketengeländerkonstruktion in Fluchttreppenhäusern geneigt und waagerecht bestehend aus Flachstahl-Obergurt (50x10mm), Flachstahlgeländerpfosten (50x6mm) und L-Winkel (60x240-280x10mm) als Untergurt

Abrechnung nach Laufmeter Geländerkonstruktion (Grundrissprojektion)

Einbaubereich: Fluchtreppenhaus, Gebäudeteil A,B,C
Menge: 31,000 m

**02.01.41 Zwischenanstrich mit Acryllackfarbe Fluchttreppenhäuser**
*** wie Position 02.01.35
Bauteil: Staketengeländerkonstruktion in Fluchttreppenhäusern geneigt und waagerecht bestehend aus Flachstahl-Obergurt (50x10mm), Flachstahlgeländerpfosten (50x6mm) und L-Winkel (60x240-280x10mm) als Untergurt

Abrechnung nach Laufmeter Geländerkonstruktion (Grundrissprojektion)

Einbaubereich: Fluchtreppenhaus, Gebäudeteil A,B,C
Menge: 62,000 m

**02.01.42 Schlussanstrich mit einkomponentigem PU-Lack Fluchttreppenhäuser**
*** wie Position 02.01.36
Bauteil: Staketengeländerkonstruktion in Fluchttreppenhäusern geneigt und waagerecht bestehend aus Flachstahl-Obergurt (50x10mm), Flachstahlgeländerpfosten (50x6mm) und L-Winkel (60x240-280x10mm) als Untergurt

Abrechnung nach Laufmeter Geländerkonstruktion (Grundrissprojektion)

Einbaubereich: Fluchtreppenhaus, Gebäudeteil A,B,C
Menge: 62,000 m

*Hinweis: PORTALE UND HEIZKREISVERTEILER*

**02.01.43 Zwischenanstrich Bühnenportal und Bühnenkante**
*** wie Position 02.01.32
Leibungstiefe: 26cm (Portal) und 7,5cm (Bühnenkante), Abwicklungslänge gesamt: 22,2m

Einbauort: Bühne abgesenkter MZW-Raum, gem. Übersichten
und Detail IA_41302
Menge: 5,000 m²

**02.01.44 Schlussanstrich Bühnenportal und Bühnenkante**
*** wie Position 02.01.33
Leibungstiefe: 26cm (Portal) und 7,5cm (Bühnenkante), Abwicklungslänge gesamt: 22,2m

Einbauort: Bühne abgesenkter MZW-Raum, gem. Übersichten
und Detail IA_41302
Menge: 5,000 m²

**02.01.45 Zwischenanstrich Aufzugsportale**
*** wie Position 02.01.32
UG: Leibungstiefe: 46,5cm, Abwicklungslänge: 5,30m
EG/ 1.OG: Leibungstiefe: 52,5cm, Abwicklungslänge: 5,30m
2.OG: Leibungstiefe: 37cm, Abwicklungslänge: 5,30m

Einbauort: Umlaufende Aufzugsportale UG-2.OG, gem. Übersichten und Detail IA_41208

Zu beschichtende Flächen: alle sichtbaren Oberflächen, Innenflächen, sowie Kanten
Menge: 9,000 m²

**02.01.46 Schlussanstrich Aufzugsportale**
*** wie Position 02.01.33
UG: Leibungstiefe: 46,5cm, Abwicklungslänge: 5,30m
EG/ 1.OG: Leibungstiefe: 52,5cm, Abwicklungslänge: 5,30m
2.OG: Leibungstiefe: 37cm, Abwicklungslänge: 5,30m

Einbauort: Umlaufende Aufzugsportale UG-2.OG, gem. Übersichten und Detail IA_41208

Zu beschichtende Flächen: alle sichtbaren Oberflächen, Innenflächen, sowie Kanten
Menge: 9,000 m²

**02.01.47 Zulage Schattenfugen streichen Aufzugsportale**
Zulage zu vorbeschriebenen Positionen für das Ausstreichen
von Schattenfugen im Bereich der
Anschlüsse zwischen Aufzugsportal und angrenzender Sichtbeton-, oder BSPH-Wand

Die fertigen Wandoberflächen sind besonders zu schützen und in den Einzelpreis mit einzukalkulieren.

Untergrund: Lasche Schattenfuge Stahlportal Aufzug UG-2.OG
gem. Detail IA_41208
Menge: 21,600 m

**02.01.48 Zwischenanstrich Heizkreisverteiler mit Acryllackfarbe**
*** wie Position 02.01.32
Untergrund: Stahlblech, grundiert
Einbauort: Heizkreisverteiler, gem. Übersichten

Farbton nach Bemusterung, zu Wand bzw. Fliesenfarbe passend
2.OG: 1 Stk. lichtgrau
1.OG: 2. Stk., Richtfarbe: lichtgrau
EG 1 Stk.: 4 Stk. Richtfarbe: lichtgrau
UG 1 Stk.: 1 Stk. Richtfarbe: pastelltürkis

gem. Detail IA_41711
Menge: 8,000 m²

**02.01.49 Schlussanstrich Heizkreisverteiler mit einkomponentigem PU-Lack**
*** wie Position 02.01.32
Schlussbeschichtung mit wasserverdünnbarem
Einkomponentenlack (Basis PU-Acryldispersion) für Baustoffoberflächen mit hoher mechanischer und chemischer Belastung im Innenbereich, matt, pigmentiert.
Lackfarbe deckend, Vollton, nicht vergilbend.
Farbton nach Bemusterung, zu Wand bzw. Fliesenfarbe passend
gem. ZTV

gem. Detail IA_41711
Menge: 8,000 m²

#### Bereich 02.02 Farben, außen

*Hinweis: BALKONABHÄNGER*

**02.02.1 Grundanstrich Balkonabhänger mit Metallschutzlack**
*** Bezugsbeschreibung
Grundbeschichtung der außenliegenden Stahlbalkonabhänger-Innenseiten mit Metallschutzlack aus
Kunststoffdispersion, wasserverdünnbar,
seidenmatt, pigmentiert, vor Korrosion schützend
geeignet für Stahl und verzinkten Stahl

Farbton nach Bemusterung
Richtfarben gem. ZTV

Anzahl Balkonabhänger
1-geschossig: 100 Stk. Länge ca. 4,70m
2-geschossig: 51 Stk.  Länge ca.. 8,70m
3-geschossig: 8 Stk. Länge ca. 13,20m

Tiefe: 15cm

Untergrund: Stahl, feuerverzinkt, im Außenraum
Detail GH_21120-21123
Menge: 300,000 m²

**02.02.2 Zwischenanstrich Balkonabhänger mit Metallschutzlack**
*** wie Position 02.02.1
Zwischenanstrich
Menge: 300,000 m²

**02.02.3 Schlussanstrich Balkonabhänger mit Metallschutzlack**
*** wie Position 02.02.1
Schlussanstrich
Menge: 300,000 m²

#### Bereich 02.03 Betonschutz, innen

*Hinweis: WÄNDE/ STÜTZEN/ DECKEN*

**02.03.1 Hydrophobierende Imprägnierung SB-Wände**
*** Bezugsbeschreibung
Wasserbasierte, farblose, hydrophobierende Imprägnierung von Sichtbetonoberflächen im Innenbereich

gem. LV
Untergrund: gereinigte Betonoberflächen, neu, saugfähig in Sichtbetonqualität SB3
Einbauort: Sichtbetonoberflächen gem. Übersichten (Wände) UG-2.OG
Menge: 1827,000 m²

**02.03.2 Zulage Laibungen an Öffnungen, Stützen und Nischen, Stb.-Wände Stützen**
*** Bezugsbeschreibung
Zulage zu vorbeschriebenen Positionen an Wandflächen, für die
Herstellung der Imprägnierung in Laibungen an Öffnungen und
Nischen, sowie an freien Wandenden.

Bauteiltiefe bis ca. 30cm
Laufmeterlänge ca. 60m

TRH:
Bauteiltiefe bis ca. 30cm
Laufmeterlänge ca. 125m
Menge: 83,000 m²

**02.03.3 Hydrophobierende Imprägnierung SB-Decken und -Podeste**
*** wie Position 02.03.1
Einbauort: Sichtbetonoberflächen gem. Übersichten (Decken + Podeste Fluchttreppenhäuser) UG-2.OG
Menge: 325,500 m²

**02.03.4 Zulage Stirnseiten SB-Decken und Podeste**
*** wie Position 02.03.2
Zulage zu vorbeschriebenen Positionen an Deckenflächen, für die Herstellung der Imprägnierung in Laibungen/ Stirnseiten an Deckenflächen und Podesten im Treppenauge

Einbauort: Sichtbetonoberflächen gem. Übersichten (Decken + Podeste Fluchttreppenhäuser) UG-2.OG

Bauteiltiefe bis ca. 20cm
Laufmeterlänge: ca. 10lfm
Menge: 2,000 m²

**02.03.5 Zulage Kleinflächen Wände, innen**
Zulage zu vorbeschriebenen Positionen für die Herstellung der Betonschutzimprägnierung an Kleinflächen wie Türleibungen.

Tiefe bis ca. 20cm
Menge: 50,000 m²

*Hinweis: BETONFERTIGTEILE/ TREPPEN*

**02.03.6 Hydrophobierende Imprägnierung SB-Fertigteile**
*** wie Position 02.03.1
Einbauort: Sichtbetonoberflächen gem. Übersichten (Unterseite von Treppenbetonfertigteilen inkl. sichtbare Wangen, in Fluchttreppenhäusern UG-2.OG und Foyer UG)

Ggf. sind bereits oberflächenfertige Geländer besonders zu schützen
Menge: 141,000 m²

**02.03.7 Zulage Stirnseiten SB-Fertigteile**
*** wie Position 02.03.2
Zulage zu vorbeschriebenen Positionen an SB-Fertigteilen, für die erschwerte Herstellung der Imprägnierung von Stirnseiten im Treppenauge

Einbauort: Sichtbetonoberflächen gem. Übersichten (BFT-Fluchttreppenhäuser) UG-2.OG

Bauteiltiefe bis ca. 20cm
Laufmeterlänge: ca. 50m
Menge: 10,000 m²

#### Bereich 02.04 Betonschutz, außen

*Hinweis: WÄNDE*

**02.04.1 Hydrophobierende Imprägnierung mit Graffiti-Schutz SB-Flächen**
Wasserbasierte, farblose, hydrophobierende Imprägnierung mit Graffiti-Schutz auf Sichtbetonoberflächen im Außenbereich durch Graffiti-Prophylaxe.

gem. LV
Untergrund: Beton, neu, saugfähig in Sichtbetonqualität SB3
Einbauort: Sichtbetonoberflächen gem. Übersichten (Wände Tiefhof)
Menge: 73,500 m²

#### Bereich 02.05 Bodenbeschichtungen

*Hinweis: Hinweis*
Die nachfolgenden Bodenbeschichtungsarbeiten sind in Teilbereichen gemäß Übersichtsplänen auszuführen.

siehe Übersichten - Malerarbeiten

Einbaubereich: UG bis 2.OG

*Hinweis: Vorbereitende Arbeiten*
Die vorbereitenden Arbeiten gelten für die gesamten Bodenbeschichtungsmaßnahmen. Diese sind gemäß Herstellerangaben auf das verwendete Beschichtungssystem abzustimmen.

Untergrund: Zementestrich und Stahlbeton

**02.05.1 Untergrundreinigung, Grobverschmutzung Böden**
Untergrundreinigung, Grobverschmutzung Estrich
in Teilflächen von grober Verschmutzung
aus dem allgemeinen Baubetrieb,
z. B. in Form von Gips-, Mörtel- und Putzresten.
Anhaftende Teile sind abzustoßen, Untergrund mit Feinbesen abkehren, anfallender Schutt wird Eigentum des AN und ist selbstständig abzutransportieren und zu entsorgen, inkl. Deponie

Ausführung und Abrechnung erfolgt nur nach Abstimmung mit der BÜ.
Menge: 370,000 m²

**02.05.2 Untergrundreinigung, Staubsauger**
Untergrundreinigung, Staubsauger, voll- und teilflächig
auch im Bereich von Fugen, Bodenvertiefungen etc. Reinigen von Staub sowie feinkörnigem Schmutz aus dem allgemeinen Baubetrieb mit geeignetem handgeführtem Industriesauger Klasse M.

Ausführung nur nach ausdrücklicher Anweisung des AG bzw. BÜ, sofern Untergründe nicht mit Feinbesen kehrbar.

Anfallender Schutt wird Eigentum des AN und ist selbstständig abzutransportieren und zu entsorgen, inkl. Deponie.

Abrechnung nach gemeinsamen Aufmaß von BÜ und AN vor Ausführung.
Menge: 370,000 m²

**02.05.3 Untergrundvorbereitung flächig, Kugelstrahlen**
Vorbereiten der Beton- und Zementestrichflächen durch Kugelstrahlen in einem Arbeitsgang, sodass dieser tragfähig ist. Anschließendes Absaugen mit Industriestaubsauger. Mit einzurechnen ist die Randbearbeitung in Bereichen, die vom Kugelstrahlgerät nicht erreicht werden.

Die Abreißfestigkeit muss im Mittel 1,5 N/mm² betragen, der kleinste Einzelwert darf 1,0 N/mm² nicht unterschreiten.

Das abgetragene Material wird Eigentum des AN und ist umweltgerecht zu entsorgen, inkl. Deponie.

Vorbereitungsarbeit für die nachfolgend beschriebenen Bodenbeschichtungsarbeiten.
Menge: 370,000 m²

**02.05.4 Untergrundvorbereitung flächig, Schleifen**
Vorbereiten der Beton- und Zementestrichflächen durch Schleifen mit Diamantschleifteller, sodass dieser tragfähig ist. Lunker und Poren sind zu öffnen. Anschließendes Absaugen mit Industriestaubsauger.

Die Abreißfestigkeit muss im Mittel 1,5 N/mm² betragen, der kleinste Einzelwert darf 1,0 N/mm² nicht unterschreiten.

Das abgetragene Material wird Eigentum des AN und ist umweltgerecht zu entsorgen, inkl. Deponie.

Vorbereitungsarbeit für die nachfolgend beschriebenen Bodenbeschichtungsarbeiten.
Menge: 185,000 m²

**02.05.5 Randdämmstreifen an Estrich entfernen**
Bauseitigen Randdämmstreifen, restlos ab OK
FFB entfernen und fachgerecht entsorgen.

Ort: Räume mit zu beschichtenen Estrichflächen, gem. Übersichten
Menge: 243,000 m

**02.05.6 Rissverfüllung**
Rissverfüllung in Beton- und Estrichflächen, trockene, oberflächennahe horizontale Risse, einschl. Vorbehandlung.

Evtl. vorhandenen lockeren und mürben Beton/Estrich im Bereich der Rissflanken entfernen. Aufweiten des Risses mit Trennscheibe um Platz für das Tränkungsharz zu schaffen. Anschließendes Säubern der Risse durch Absaugen mit Industriestaubsauger oder Ausblasen mit ölfreier Druckluft.

Schließen der Risse bis zur Sättigung mittels Ausgießen mit einem niedrigviskosen Epoxidharz als Injektionsharz.

Rissbereich nach dem Tränken oberflächenbündig verspachteln mit einem Epoxidharz-Spachtel, mit feuergetrocknetem Quarzsand und Stellmittel.

Ausführung nur nach vorheriger Absprache mit der BÜ.
Menge: 10,000 m

**02.05.7 Schließen von Fehlstellen**
Fehlstellen, Löcher oder Ausbrüche systemkonform egalisieren, oberflächenbündig mit geeignetem Füllmörtel aufzufüllen, einschließlich Vorbehandlung, für nachfolgende Bodenbeschichtungsarbeiten.

Vor Ausführungsbeginn sind die Flächen mit der BÜ aufzumessen.
Menge: 30,000 m²

*Hinweis: Bodenbeschichtungen 2K-Epoxidharz*
Die beschriebene Grundierung und Egalisierungen gelten für alle nachfolgend beschriebenen 2K-Epoxidharz Bodenbeschichtungen,

Ausführung systemkonform gemäß Bodenbeschichtungssystem und Angabe Hersteller.

**02.05.8 Egalisierung, Ausgleichsschicht, bis 1,0 mm**
*** Bezugsbeschreibung
Ausgleichsschicht, vollflächig zur Egalisierung des Untergrundes auftragen und herstellen eines poren- und lunkerfreien, ebenen Untergrundes, systemkonform für nachfolgend beschriebene Bodenbeschichtungssysteme.

Rauhtiefe bis 1,00 mm

Einbaubereich: UG-2.OG
Menge: 370,000 m²

**02.05.9 Egalisierung, Ausgleichsschicht, > 1,0 bis 5,0 mm**
*** wie Position 02.05.8
Rauhtiefe > 1,0 bis 5,0 mm

Vor Ausführungsbeginn sind die Flächen mit der BÜ aufzumessen.

Einbaubereich: UG-2.OG
Menge: 84,000 m²

**02.05.10 Grundierung, 2K-Epoxidharz**
Grundierung, systemkonform für nachfolgend beschriebene Bodenbeschichtungssysteme,
farbloses, niedrigviskoses, 2- komponentiges Epoxidharzbindemittel gemäß Herstellervorgaben
auf vorbereiteten Untergrund auftragen, ggf. einschließlich Abstreuen mit Quarzsand.

Untergrund: Zementestrich

Einbaubereich: UG-2.OG
Menge: 370,000 m²

**02.05.11 Bodenbeschichtung, 2K-Epoxidharz, R9, Nebenräume Technik/ Lager/ Flur**
2-komponentige Epoxidharzbeschichtung, mechanisch und chemisch beständig, Deckbeschichung als Systemprodukt mit vorbeschriebener Grundierung und Egalisierung, physiolgisch unbedenklich, abriebfest und geeignet für den Einsatz als Bodenbeschichtung bei mittlerer mechanischer Belastung in Innenräumen, als Dünnbeschichtung gemäß Herstellervorgabe aufbringen.

Hinweis: Untergrundvorbereitung gem. Vorpositionen

Zahl der Arbeitsgänge: 2
Schichtdicke Deckbeschichtung (Nutzschicht): ca. 0,8 -1,0 mm

Ruchtschhemmklasse R9

Farbton nach Wahl des AG, gem. Hersteller-Farbkollektion

Einbaubereich: UG-2.OG

siehe Übersichten - Malerarbeiten
Menge: 370,000 m²

**02.05.12 Dauerelastische Verfugung aufgehende Bauteile**
Dauerelastische Randfuge an aufgehenden Bauteilen, Randanschluss für beschriebene
Bodenbeschichtungen
Material auf PU-Basis, auf Systemkonformität  ist zu achten.

Untergrund Zementestrich, Stahlbeton

Das Abschneiden des Randdämmstreifen ist in gesonderter Position erfasst.
Menge: 243,000 m

**02.05.13 Anarbeiten an Bodendurchdringungen / -einbauten, punktförmig**
Beschichtung im gleichen Aufbau an punktförmige (eckige und runde) Bodendurchdringen und -einbauten anarbeiten, einschl. Sockel- und/bzw. Fugenausbildung.

Position unabhängig von Art der Beschichtung.

Abrechnung nach Stück
Menge: 20,000 St

**02.05.14 Anarbeiten an Bodendurchdringungen / -einbauten, linienförmig**
Beschichtung im gleichen Aufbau an linienförmige (eckige und runde) Bodeneinbauten anarbeiten, einschl. Sockel und/bzw. Fugenausbildung. Anarbeiten beispielsweise an Schachtabdeckungen etc.

Position unabhängig von Art der Beschichtung.

Abrechnung nach m
Menge: 20,000 m

#### Bereich 02.06 Musterflächen

**02.06.1 Musterfläche Anstrich GK-Untergrund**
*** Bezugsbeschreibung
Musterfläche der vorbeschriebenen Anstriche (Grund-, Zwischen und Schlussanstrich) auf
GK-Oberfläche im Innenraum, an einem
untergeordneten Bereich vor Ort in Absprache mit der
Bauleitung anbringen.
Menge: 1,000 m²

**02.06.2 Musterfläche Anstrich Stb.-Untergrund**
*** wie Position 02.06.1
Untergrund: Stb. im Innenraum
Menge: 1,000 m²

**02.06.3 Musterfläche Imprägnierung Graffitischutz**
Musterfläche der vorbeschriebenen Imprägnierung mit Graffitischutz auf Sichtbetonoberflächen im Außenraum, an einem untergeordneten Bereich vor Ort in Absprache mit der
Bauleitung anbringen.
Menge: 1,000 m²

**02.06.4 Musterfläche Imprägnierung**
Musterfläche der vorbeschriebenen Imprägnierung auf
Sichtbetonoberflächen im Innenraum, an einem
untergeordneten Bereich vor Ort in Absprache mit der
Bauleitung anbringen.
Menge: 1,000 m²

#### Bereich 02.07 Stundenlohnarbeiten

*Hinweis: Hinweis*
Stundenlohnarbeiten sind vorab bei der OÜ anzukündigen bzw. mit vorheriger Zustimmung der OÜ und innerhalb von 6 Werktagen nach Vollendung vorzulegen. Nachträglich vorgelegte Stundenlohnzettel werden nicht anerkannt.

Es werden nur auf der Baustelle geleistete Stunden anerkannt.

Die vom Auftragnehmer oder seinem Bevollmächtigten unterzeichneten Stundenlohnzettel müssen für jeden Kalendertag getrennt ausgestellt werden.

Die im Leistungsverzeichnis vorgesehenen Stundenlohnarbeiten sind im Wesentlichen für die nicht genau zu erfassenden und wegen verschiedener Erschwernisse nicht kalkulierbaren Arbeiten, sowie für verschiedene Provisorien und Anpassarbeiten vorgesehen.

Alle auf Nachweis auszuführenden Arbeiten bis zur Gesamt- Fertigstellung werden nach diesen Preisen abgerechnet.

Die im Leistungsverzeichnis vorgesehenen Massen sind geschätzt. Auf einen Verbrauch hat der Unternehmer keinen Anspruch.

**02.07.1 Stundensatz Meister/in, Polier/in und Gleichgestellte**
Arbeiten, welche nicht in den Positionen erfasst sind und gegen Nachweis zur Ausführung kommen:
Meister/in, Polier/in und Gleichgestellte
Menge: 10,000 h

**02.07.2 Stundensatz Vorarbeiter/in, Facharbeiter/in, Gleichgestellte**
Arbeiten, welche nicht in den Positionen erfasst sind und gegen Nachweis zur Ausführung kommen:
Vorarbeiter/in, Facharbeiter/in, Gleichgestellte
Menge: 15,000 h

**02.07.3 Stundensatz Werker/in, Helfer/in und Gleichgestellte**
Arbeiten, welche nicht in den Positionen erfasst sind und gegen Nachweis zur Ausführung kommen:
Werker/in, Helfer/in und Gleichgestellte
Menge: 15,000 h

#### Bereich 02.08 Sonstige Leistungen, Dokumentation

**02.08.1 Mitwirkung bei Freigabe der Bauprodukte, DGNB Zertifizierung**
*** Pauschalposition
Mitwirkung bei Freigabe der Bauprodukte, DGNB Zertifizierung
wie unter Vorbemerkungen ZTV DGNB Zertifizierung, beschrieben.

Bearbeitung einer Freigabenliste für alle verwendeten Bauprodukte in Koordination mit BÜ und DGNB Auditor.
Menge: 1,000 psch
